# MARKEL42EB - Markelstraße 42, 43, 12163 Berlin
Angebotsaufforderung (GAEB 90, DA83)
Projektbezeichnung: Vertriebsmaßnahmen
Währung: EUR
Auftraggeber: Covivio Immobilien GmbH

## Zusätzlicher Text
Allgemeine Vorbemerkungen
Die Baumaßnahme beinhaltet die Aufstockung des
Wohngebäudes Markelstr.38-42.
Die nachfolgende Leistungsbeschreibung hat in Gewerke
aufgeteilte Bau- und Baunebenleistungen zum
Gegenstand, die der Errichtung von 3 neuen
Wohneinheiten je Treppenhaus und & Wohneinheiten je
Bauabschnitt dienen.
Die Versorgung mit Strom erfolgt über neue Verteiler
und Zähleranlagen.
Bei der Ausschreibung handelt es sich nur um Arbeiten
innerhalb des Gebäudes. Die Erschließungsarbeiten
sind nicht Bestandteil dieser Ausschreibung. Als
Leistungsgrenze werden die Hauseinführungen definiert.
Die entsprechenden erhöhten Schallschutzanforderungen
sind einzuhalten.
Es gelten die Anforderungen der DIN 4109 Teil 2.
Mit seiner Unterschrift unter sein Angebot erkennt der
Bieter an, dass die nachfolgenden Regelungen, soweit
sie ihn betreffen, Vertragsbestandteil werden.
Der Bieter wird hiermit aufgefordert, vor
Angebotsabgabe das Bauobjekt sorgfältig in Augenschein
zu nehmen
und Leistungen, welche gegenüber dem nachfolgenden
Leistungsverzeichnis nach seiner Ansicht nicht in der
beschriebenen Weise notwendig oder geeignet sind,
sowie zusätzlich notwendige Leistungen sofern erkennbar
mit Angebotsabgabe, in jedem Falle vor
Auftragserteilung schriftlich zu benennen.
Nachforderungen für oder
Bedenken gegen bei entsprechender Sorgfalt
vorhersehbare Leistungen können fairerweise aus
Wettbewerbsgründen nicht anerkannt werden. Vorschläge
für alternative Ausführungen, die nach Ansicht des
Bieters zu einer Qualitätsverbesserung bei gleichen
Kosten oder zu einer Kosteneinsparung bei gleicher
Qualität führen, können gern in einem gesonderten
Nebenangebot benannt werden. Anzubietende
Bauprodukte (Fabrikat und Hersteller) sind zu
benennen, ansonsten gelten mit Auftragserteilung die
It. LV
vorgeschlagenen Bauprodukte als vereinbart. Für
entsprechend LV Position allein vom Bieter
vorzuschlagende
Systemprodukte oder vom Bieter abweichend vom LV
Vorschlag benannte, ist die Geeignetheit bzw.
Gleichwertigkeit vom Bieter nachweisen. Soweit gem. LV
kein Produkt vorgeschlagen oder gefordert wird, sind
auf Anforderung unverzüglich die entsprechenden
technischen Daten und ggf. dessen Zulassung
nachzuweisen. Leistungen aus der Erfüllung von
Anforderungen, welche sich aus Verwendungshinweisen der
angebotenen bzw. vereinbarten Bauprodukthersteller
ergeben, sind in die Einheitspreise einzukalkulieren
oder -
in Ausnahmefällen - in einem Nebenangebot zu benennen.
Weiter sind alle Leistungen zu berücksichtigen und
einzukalkulieren, welche Gewerke üblich notwendige
Nebenarbeiten darstellen, sowie welche sich aus der
Beachtung der betreffenden DIN-Normen, den Allgemeinen
und Allgemeinen Technischen
Vertragsbedingungen für Bauleistungen (VOB Teil B und
C) und den Anerkannten Regeln der Bautechnik
ergeben. Der Wortlaut des vom Auftraggeber übergebenen
Leistungsverzeichnisses ist grundsätzlich
verbindlich. Ist im Leistungsverzeichnis vorgegeben,
auf welche Weise die Leistung zu erbringen ist, ist der
Auftragnehmer daran gebunden. Im Übrigen hat der AN
die technologische Ausführung seiner Arbeiten selbst
zu wählen. Dabei ist Rücksicht auf die anderen
gleichzeitig oder anschließend tätigen Gewerke sowie
die
Vorleistung zu nehmen. Bauteile aus eigenen oder
fremden Leistungen, die bereits Endprodukte darstellen,
sind - soweit erforderlich - besonders sorgfältig als
Nebenleistung zu schützen. Staubschutz ist soweit
technisch und wirtschaftlich möglich zu gewährleisten.
Der Abwurf von Baumaterial und Bauschutt ist
untersagt. Bauschutt und -müll sowie selbst
verursachte Verschmutzungen sind laufend unverzüglich,
d.h. in
der Regel arbeitstäglich, zu beseitigen. Aufgrund des
Anspruches der Bauherrschaft wird von allen Gewerken
erwartet, neben der zügigen Abarbeitung der
beschriebenen Bauleistung ausreichend Zeit für
Sorgfalt auch im
Detail einzukalkulieren. Bei der Ausführung der
Arbeiten gelten dementsprechend erhöhte Anforderungen
gem.
DIN 18202 "Maßtoleranzen im Hochbau".
Rückfragen sowie Einsichtnahme in Unterlagen etc. sind
beim Architekten oder Fachplaner, nach
Beauftragung über das Portal "epos", zu diesem bei
Auftragserteilung Zugang gewährt wird zu tätigen
(Anschrift und Telekontakte s. Kopf). Sofern der
Bieter den Einsatz von Nachunternehmern beabsichtigt,
ist
dies bereits bei Abgabe des Angebotes mitzuteilen. Der
Bauherr behält sich die Zustimmung zu rechtzeitig vor
Ausführungsbeginn namentlich benannten Nachunternehmen
im Einzelfall vor. Zur Erteilung des Zuschlages
hat der Auftragnehmer (AN) einen auf der Baustelle
verantwortlichen, fachlich und persönlich geeigneten
Polier
bzw. Vorarbeiter zu benennen, der während aller
kritischen Bauphasen vor Ort ist und die baubezogenen
Abläufe koordiniert. Weiter ist ein Firmenbauleiter zu
benennen, der diesen anweist, Ausführungsqualität und
-termine vorgibt bzw. kontrolliert und Ansprechpartner
des Auftraggebers bzw. seiner Vertretung für
vertragliche Fragen ist. Ein eventueller Wechsel ist
rechtzeitig schriftlich anzuzeigen. Es besteht kein
Anspruch
auf Bauüberwachung oder Bauleitung des Architekten.
Die geforderten Qualitäten und Termine sind zunächst
eigenverantwortlich zu sichern. Der AN hat zur
Zuschlagserteilung einen Baustelleneinrichtungs- und
einen
Bauzeitenplan vorzulegen, deren wesentliche Eckpunkte
mit dem Bau überwachenden Architekten/Bauleiter
des AG abzustimmen sind. Weiter hat der AN, sofern
nichts anderes vereinbart ist, ein Bautagebuch zu
führen
und dem Beauftragten des AG mindestens wöchentlich,
auf Anforderung auch arbeitstäglich, Durchschriften zu
übergeben. Die Bautagebuchberichte müssen alle Angaben
enthalten, die für die Bauausführung und
Abrechnung von Bedeutung sind und werden von der
Bauleitung für den Erhalt abgezeichnet. Vor Beginn der
Ausführung sind Ausführungsunterlagen des Architekten
freigeben zu lassen, um die Aktualität zu sichern und
Verwechselungen zu vermeiden. Während der Dauer der
Bauarbeiten muss der Auftragnehmer die
Ausführungsunterlagen inkl. dieser
Leistungsbeschreibung auf der Baustelle zur Einsicht
und Verwendung
durch die Arbeitskräfte bereithalten. Der AG verlangt
grundsätzlich eine gemeinsame Technische Feststellung
aller später der Prüfung entzogenen, verdeckten
Leistungen (§ 4 Nr. 10 VOB/B) wie z.B. tragende
Untergründe,
technische Installationen, Abdichtungen etc.. Solche
Leistungen sind rechtzeitig vor der Verdeckung vom AN,
d.h. mindestens 3 Werktage vorher, dem Bau
überwachenden Architekten zur Feststellung anzubieten.
Die
Beweislast trägt der AN. Nach Fertigstellung aller
vertraglichen Leistungen wird grundsätzlich eine
Förmliche
Abnahme (§12 Nr. 4 (1) VOB/B) mit dem Bauherrn
verlangt. Die Fertigstellung der vertraglichen
Leistungen ist
schriftlich anzuzeigen. Dies kann auch durch Vorlage
der Schlussrechnung geschehen, die zur Förmlichen
Abnahme als Grundlage vorliegen soll. Fälligkeit der
Schlussrechnung ist nicht vor Förmlicher Abnahme. Die
Abrechnung der Leistung pauschal, sofern nicht
ausdrücklich insgesamt oder Positionsweise anders
vereinbart. Es kann eine Aufteilung der Abrechnung
getrennt nach z.B. Wohnungen oder Bauteilen gefordert
werden. Das Aufmaß ist 14 Tage vor Fälligkeit der
Schlussrechnung vorzulegen. Die Schlussrechnung ist in
Material- und Lohnanteil sowie Anteile der
Modernisierung und Instandsetzung gemäß Angaben der
Hausverwaltung aufzugliedern. Die Gewährleistungsdauer
beträgt 5 Jahre, soweit nicht ausdrücklich anders
vereinbart. Für die Arbeiten werden
Sicherheitsleistungen in Höhe von 10% während der
Ausführung und in
Höhe von 5% der Brutto-Abrechnungssumme vereinbart.
Weitere Vertragsbedingungen werden ggf. in
Verhandlungen und einem Bauvertrag auf Grundlage der
VOB Teil B geregelt.
Weiterhin gilt:
Wasser und Strom
Die Kosten für Strom- und Wasserverbrauch werden im
Verhältnis der Abrechnungssummen prozentual von
der Schlussrechnung gemäß Verhandlungsprotokoll
abgezogen.
Meterrisse
Es gelten die dem AN über die AG-Bauleitung
angewiesenen Meterrisse. Darüber hinaus gehende
Markierungen sind nicht verbindlich.

## Zusätzlicher Text
ALLGEMEINE VORBEMERKUNGEN
Angebotsabgabe
Das Angebot ist an den Auftraggeber zu richten.
Angebotsunterlagen
1.1 Dem Angebot liegen zugrunde und werden im Falle
der Erteilung des Auftrages Vertragsbestandteil:
1.1.1 Das gesamte Leistungsverzeichnis einschließlich
aller technischen und allgemeinen Vorbemerkungen
betreffs der Qualitäten und Preise, die vorliegenden
Pläne für die Quantitäten.
1.1.2 Die "Verdingungsordnung für Bauleistungen" (VOB)
Teil B und C in der zum Zeitpunkt des
Vertragsabschlusses gültigen Fassung.
1.1.3 Die anerkannten Regeln der Bautechnik und der
Baukunst, wobei der Zeitpunkt der Ausführung der
Leistung entscheidend ist.
1.1.4 Die Verarbeitungsvorschriften der
Hersteller-bzw. Lieferfirmen.
1.1.5 Sämtliche die den Auftragnehmer
beauftragtenLeistungen betreffenden DIN- und
EN-Normen, jeweils in
der zum Zeitpunkt der Bauausführung gültigen Fassung.
1.1.6 Alle einschlägigen öffentlichen Bestimmungen,
insbesondere die Bauordnung des jeweiligen
Bundeslandeseinschließlich etwaiger ergänzender
Bestimmungen, die Bestimmungen der
Berufsgenossenschaft, desArbeitsschutzgesetzes in
Verbindung mit der Verordnung über Sicherheit und
Gesundheitsschutz auf Baustellen (Baustellenverordnung
- BaustellV) in der aktuellen Fassung, der
städtischen Versorgungsbetriebe, des zuständigen
Tiefbauamtes und die Bestimmungen zum Schutze des
Baumbestandes, wobei jeweils der Zeitpunkt der
Ausführungen der Leistungen entscheidend ist.
2. Angebot
Der Bieter hat sich möglichst vor Angebotsabgabe mit
den örtlichen Verhältnissen vertraut zu machen. Die
schuldhafte Unkenntnis von diesen Verhältnissen
berechtigt den Bieter nicht zu irgendwelchen
Nachforderungen.
Die Qualitäten der Produkte und die Einzelpreise
bestimmen sich nach den Angaben im
Leistungsverzeichnis.
Pläne dienen zur Klärung der Mengen bei der
Angebotsabgabe. Das Leistungsverzeichnis ist komplett
und
verbindlich zu bepreisen. Diese Einzelpreise werden
Grundlage für mögliche Nachaufträge im Objekt, was
beim bauen im Bestand immer wieder notwendig wird.
Der Auftragnehmer hat die Verpflichtung, sich vor der
Angebotsabgabe ein genaues Bild über Art und Umfang
der Arbeiten zu machen.
2.2 Für die Ermittlung der Angebotspreise haben wir
unserer Kalkulation einen Mittellohn
in Höhe von EUR ................
und einen Unternehmerzuschlag
in Höhe von EUR ................
zugrunde gelegt.
Bei besonders angeordneten Tagelohnarbeiten kommt ein
Unternehmerzuschlag auf den vorgenannten
Mittellohn
in Höhe von % ................
zur Anwendung.
2.3 Sämtliche Preise, auch der Einzelpositionen, sind
Festpreise und gelten bis zur endgültigen
Fertigstellung
der beauftragten Leistung, einschließlich etwaiger
zusätzlich zu beauftragender Leistungen.
2.4 Zulagen, wie z. B. Auslösungen, Überstunden-,
Sonn- und Feiertagszuschläge, werden nur gesondert
vergütet, wenn die Parteien dies vorab schriftlich
vereinbart haben.
2.5 Der Bieter räumt mit Abgabe seines Angebotes eine
6-wöchige Zuschlagsfrist ein. Die Frist beginnt mit dem
Abgabetermin.
2.6 Der vom Bieter angegebene Preis umfasst alle
Arbeiten, die zur Erstellung einer vollständigen,
handwerklich und technisch einwandfreien Ausführung
seiner Leistung erforderlich sind.
Bei der Angebotsabgabe ist darauf zu achten, dass die
im Leistungsverzeichnis angegebenen Arbeiten sich
immer auf eine fix und fertige Arbeit beziehen. Sollte
der Bieter feststellen, dass einzelne Positionen
insoweit
nicht vollständig sind, hat er hierauf bei der
Angebotsabgabe im Anschreiben zum Angebot hinzuweisen.
Andernfalls sind alle Leistungen, die zur
vollständigen, gebrauchsfähigen und den behördlichen
und sonstigen
öffentlich-rechtlichen Bestimmungen, Normen und dem
Stand der Technik entsprechenden Fertigstellung der
Lieferung und Leistungen benötigt werden, mit den
Einheitspreisen der Positionen abgegolten.
2.7 Soweit in den Leistungsbeschreibungen bestimmte
Fabrikate ohne den Zusatz "oder gleichwertig" bzw. "o.
glw." genannt sind, ist der Auftragnehmer
verpflichtet, ausschließlich hier das genannte
Fabrikat/den
genannten Typ einzubauen. Will er von den mit dem
Zusatz "oder gleichwertig" bzw. "o. glw." beschriebenen
Fabrikaten/Typen abweichen, hat er den Nachweis der
Gleichwertigkeit zu führen.
2.8 Etwaige Änderungsvorschläge oder Nebenangebote
müssen auf besonderer Anlage gemacht und als
solche deutlich gekennzeichnet werden.
Die Nebenangebote sind so aufzubauen, dass die
Gesamtleistung eindeutig beschrieben bleibt, d. h. alle
Leistungen, die zur sach- und funktionsgerechten
Erfüllung der Gesamtleistung gehören, müssen
durchgängig aufgeführt werden, auch dann, wenn
einzelne Teilleistungen unverändert aus der
Leistungsbeschreibung des Auftraggebers übernommen
werden. Falls die v. g. Forderungen nicht erfüllt
werden, ist ein eindeutiger Preisvergleich zur
ausgeschriebenen Leistung nicht möglich. Die so
gemachten
Nebenangebote werden somit bei der Bewertung
ausgeschlossen.
2.9 Das Angebot darf nur die Preise und die in den
Verdingungsunterlagen geforderten Erklärungen
enthalten. Es muss mit rechtsverbindlicher
Unterschrift versehen sein. Änderungen des Bieters an
seinen
Eintragungen müssen zweifelsfrei sein, Änderungen an
den Verdingungsunterlagen sind unzulässig. Angebote,
die diese Voraussetzung nicht erfüllen, können von der
Wertung ausgeschlossen werden. Muster und Proben
müssen als zum Angebot gehörig gekennzeichnet sein.
2.10 Anstelle des vom Auftraggeber übersandten
Leistungsverzeichnisses können selbstgefertigte
Abschriften oder Kurzfassungen verwendet werden, wenn
der Bieter den vom Auftraggeber verfassten Wortlaut
der Urschrift als allein verbindlich anerkennt.
Kurzfassungen müssen mit dem vom Auftraggeber
übersandten Leistungsverzeichnis hinsichtlich der
Ordnungszahlen Position vollständig übereinstimmen.
Sie müssen für jede Teilleistung nacheinander die
Ordnungszahl, die Menge, die Einheit, den Einheitspreis
und den Gesamtbetrag, darüber hinaus den jeweiligen
Kurztext sowie die dem Leistungsverzeichnis
entsprechenden Zwischensummen der Leistungsabschnitte,
die Angebotsendsummen und alle vom
Auftraggeber geforderten Textergänzungen enthalten.
Die Kurzfassung ist zusammen mit dem vom
Auftraggeber übersandten Leistungsverzeichnis
Bestandteil des Angebotes.
Der Bieter ist verpflichtet, auf Anforderung des
Auftraggebers vor Auftragserteilung ein vollständig
ausgefülltes Leistungsverzeichnis nachzureichen.
3. Leistungsumfang/Leistungsänderung/Abrechnung
3.1 Für erforderlich werdende zusätzliche, im
Leistungsverzeichnis nicht erfasste Arbeiten muss
rechtzeitig vor Ausführungsbeginn ein Nachtragsangebot
eingereicht werden. Auch für dieses Angebot gelten
die Vorbemerkungen.
Nachtragsangebote sind grundsätzlich fortlaufend
durchzunummerieren.
Der Kalkulation des Nachtragsangebotes muss die
Kalkulation des Hauptangebotes zugrunde liegen. Sind im
Angebot des Auftragnehmers Einheitspreise ausgewiesen,
gelten diese auch für zusätzliche Leistungen
einschließlich eines gegebenenfalls vereinbarten
Nachlasses auf das Hauptangebot. Wird mit dem Vertrag
ein Auftragsleistungsverzeichnis vereinbart, gilt
dieses vorrangig. Für nicht in den Vertragsunterlagen
vereinbarte Preise hat der Auftragnehmer auf Verlangen
des Auftraggebers hierfür die Kalkulationsnachweise
vorzulegen.
3.2 Tagelohnzettel müssen vollständige Angabe über
Zeit, Art und Ort der durchgeführten Arbeiten, Namen
und Berufsbezeichnung des Ausführenden sowie Angaben
über das verbrauchte Material enthalten. Die
Angabe der Stundenanzahl allein reicht nicht aus, es
ist Beginn und Ende der Arbeiten aufzuführen.
Pausenzeiten sind zu berücksichtigen. Tagelohnzettel
müssen der Bauleitung
spätestens drei Tage nach Durchführung der Arbeiten
zur schriftlichen Leistungsbestätigung vorgelegt werden
oder innerhalb von fünf Kalendertagen auf dem Postweg
der Bauleitung des Auftraggebers zugehen,
anderenfalls entfällt der Anspruch auf Vergütung
bereits dem Grunde nach.
Abgerechnet wird nach den im Leistungsverzeichnis
anzugebenden Stundenlohnsätzen. Aufsichts-, Wege- und
Fahrzeiten sowie Fahrgelder, Auslösungen o. ä. werden
nicht gesondert vergütet.
Grundsätzlich müssen Stundenlohnarbeiten vorab vom
Bauherrn beauftragt werden.
3.3 Änderungen der Massenansätze der Positionen des
Leistungsverzeichnisses berechtigen nicht zur
Änderung der Einheitspreise, es sei denn, die Änderung
ist so erheblich, dass dem Auftragnehmer ein
Festhalten an dem Einheitspreis wirtschaftlich nicht
zumutbar ist.
3.4 Der Auftraggeber ist berechtigt, auch bei
Abschluss eines Pauschalauftrages, einzelne Positionen
des Hauptangebotes aus dem Auftragsvolumen
herauszunehmen und anderweitig zu vergeben. Die
entfallenen Positionen werden nicht vergütet.
Entgangener Gewinn kann insoweit nur für den Teil der
entfallenen Positionen geltend gemacht werden, der 10
% des Gesamtauftragsvolumens übersteigt.
3.5 Wenn nicht als Pauschalauftrag vergeben, werden
die Ausführungszeichnungen als
Abrechnungsgrundlage verwendet.
3.6 Der Auftraggeber ist berechtigt, Änderungs- und
Zusatzaufträge zu erteilen. Der Auftragnehmer ist
verpflichtet, innerhalb von sieben Tagen nach
Aufforderung durch den Auftraggeber eine
Kostenschätzung
vorzulegen und auf weiteres Anfordern des
Auftraggebers kurzfristig ein schriftliches Angebot in
prüfbarer Form
vorzulegen.
Soweit Zeitverzögerungen durch den
Leistungsänderungswunsch des Auftraggebers auftreten,
hat der
Auftragnehmer bei Abgabe des Angebotes hierauf unter
konkreter Benennung der Zeitverzögerung darauf
hinzuweisen und die Zeitverzögerung zu begründen.
Unterbleibt dieser Hinweis, verbleibt es auch bei
Auftragserteilung des Auftraggebers bezogen auf den
Änderungs- und Zusatzauftrag bei den in diesem Vertrag
geregelten Zwischen- und Fertigstellungsterminen.
3.7 Können Auftraggeber und Auftragnehmer nicht
absehen, ob eine Leistung und eine vom Auftraggeber
getroffene Anweisung zur Durchführung bestimmter
Arbeiten mit der Auftragssumme abgegolten ist oder
nicht oder können sie sich nicht über die Höhe der
Vergütung einigen, ist der Auftragnehmer dennoch zur
Erbringung der betreffenden Leistungen unter Vorbehalt
seiner Rechtsposition verpflichtet. Eine Vereinbarung
über eine eventuelle zusätzliche Vergütung erfolgt im
Nachgang gemäß VOB, B, §§ 2 Nr. 5 und Nr. 6.
4. Finanzielle Abwicklung
4.1 Rechnungen sind grundsätzlich kumulativ
entsprechend dem jeweiligen Leistungsstand
einzureichen,
bereits gestellte Rechnungsbeträge sind in Abzug zu
bringen. Die Zahlung auf Zwischenrechnungen soll,
sofern die Leistungen in Form eines Pauschalauftrages
beauftragt werden, auf der Grundlage eines zwischen
den Vertragspartnern zu vereinbarenden Zahlungsplanes
erfolgen. Die Parteien sind sich darüber
einig, dass die im Zahlungsplan vereinbarten Raten dem
jeweils erbrachten Leistungsstand des
Auftragnehmers entsprechen und bei vorzeitiger
entsprechender Beendigung des Vertragsverhältnisses die
Abrechnungsgrundlage darstellen.
4.2 Zahlungen auf Zwischenrechnungen stellen kein
Anerkenntnis der Mängelfreiheit des für die Fälligkeit
des Zwischenrechnungsbetrages erreichten Bautenstandes
durch den Auftraggeber dar, ebenso wenig eine
Abnahme.
4.3 Auch mit Positionen und Einheitspreisen versehene
Zwischenrechnungen werden, wenn nicht ausdrücklich
aus dem Prüfexemplar etwas anderes hervorgeht, nur
überschläglich geprüft. Der Auftragnehmer kann sich,
sofern in weiteren Zwischenrechnungen und/oder bei der
Schlussrechnungsprüfung Massenkürzungen
vorgenommen werden, Positionen nicht oder nicht
vollständig anerkannt werden, nicht auf die erfolgte
und von
der Bauleitung des Auftragnehmers nicht beanstandete
Inrechnungstellung in Zwischenrechnungen berufen.
4.4 Umlagekosten werden beim Vertragsabschluss
verhandelt.
5. Ausführungsfristen
5.1 Die Ausführungsfristen werden im Zuge der
Vergabeverhandlungen einvernehmlich vereinbart.
5.2 Treffen die vom Auftraggeber bestellten
Architekten und sonstigen Planer
Anordnungen, die zu einer Veränderung der Kosten
und/oder Termine bzw. Ausführungsfristen führen können,
so ist die erforderliche Zustimmung des Auftraggebers
einzuholen.
6. Ausführungsänderungen
6.1 Andere als in der Leistungsbeschreibung
aufgeführte Materialien und Fabrikate dürfen nur
verwendet
werden, wenn sie der Bauleitung des Auftraggebers vor
Baubeginn zur Prüfung vorgelegt und von dieser
schriftlich freigegeben wurden.
6.2 Sofern die dem Auftragnehmer von den vom
Auftraggeber beauftragten Architekten und sonstigen
Planern übergebenen Ausführungsunterlagen (Pläne etc.)
inhaltlich von der dem Auftrag zugrunde liegenden
Leistungsbeschreibung abweichen und der Auftragnehmer
hierfür Mehrkosten beansprucht, hat er diese
umgehend nach Erhalt der Pläne anzumelden und auf
Anforderung innerhalb einer zu vereinbarenden,
angemessenen Frist prüfbar nachzuweisen. Unterlässt
der Auftragnehmer die Anmeldung von Mehrkosten, ist
ein späterer Vergütungsanspruch ausgeschlossen.
7. Abnahme
Nach Fertigstellung der Leistung hat in jedem Fall
eine förmliche Abnahme zu erfolgen. Stillschweigende
bzw.
Abnahmen durch schlüssiges Verhalten sind ausdrücklich
ausgeschlossen.
Die Abnahme ist schriftlich zu beantragen.
Eine Ingebrauchnahme der vom Auftragnehmer erbrachten
Leistungen und/oder eine weitere Bearbeitung
durch andere Baugewerke entfalten keine
Abnahmewirkung, jedoch ist der Auftraggeber
verpflichtet, auf
schriftliche Anforderung des Auftragnehmers bei
Leistungen, soweit sie durch andere Gewerke verdeckt
werden, eine Sicht- bzw. "technische" Abnahme, d. h.
Zustandsfeststellung nach VOB B § 4 Ziffer 10
durchzuführen, wobei die Wirkungen einer Abnahme gemäß
VOB B § 12 Ziffer 6 nicht eintreten.
8. Allgemeine Bestimmungen
8.1 Wird der Auftraggeber von Dritten für Schäden in
Anspruch genommen, für die der Auftragnehmer dem
Auftraggeber im Innenverhältnis haftet, so ist der
Auftragnehmer verpflichtet, den Auftraggeber von diesen
Ansprüchen freizustellen und etwaige gerichtliche
und/oder außergerichtliche Kosten zu übernehmen.
8.2 Wird der Auftrag einer Arbeitsgemeinschaft
übertragen, haftet jedes Mitglied dem Auftraggeber
gegenüber
uneingeschränkt in voller Höhe.
8.3 Alle von den Bauaufsichtsbehörden, anderen
Behörden und insbesondere dem Prüfstatiker geforderten
Messungen, Druckversuche, Probebelastungen am Material
und an Konstruktionen etc. hat der Auftragnehmer
auf seine Kosten zu veranlassen und die Ergebnisse in
sachgerechter Form zu bescheinigen, soweit sie sich
auf den ihm beauftragten Leistungsumfang beziehen. Die
erforderlichen Ausfertigungen sind dem Auftraggeber
kostenlos zu übergeben.
8.4 Bei Meinungsverschiedenheiten ist der Auftraggeber
berechtigt, nach seinem Ermessen Untersuchungen,
Messungen etc. vornehmen zu lassen und die hierfür
notwendigen Materialproben zu entnehmen. Die Kosten
für die Untersuchungen trägt der unterliegende Teil.
8.5 Der Auftragnehmer hat keinen Anspruch darauf, dass
ihm auf dem Grundstück Flächen für die
Baustelleneinrichtung zur Verfügung gestellt werden.
Benutzt er Flächen außerhalb des Grundstückes, hat er
hierfür die erforderlichen Genehmigungen einzuholen
und die Kosten hierfür zu übernehmen. Benutzt der
Auftragnehmer Flächen auf dem Baugrundstück für die
Baustelleneinrichtung, so hat er auf Anforderung der
Bauleitung des Auftraggebers die Baustelleneinrichtung
kostenlos umzubauen, gegebenenfalls auch mehrfach,
oderzu entfernen, sofern der Bauablauf dies erfordert.
8.6 Baustrom-, -wasser, Toiletten- und Waschwagen sind
Teile der Baustelleneinrichtung, die vom
Auftragnehmer aufzustellen sind.
8.7 Einrichtungen, welche die Arbeiten anderer Gewerke
am Bau behindern, sind in Absprache mit der
Bauleitung sofort zu entfernen.
8.8 Alle Maße am Bau sind auf Übereinstimmung mit den
Bauzeichnungen zu kontrollieren.
8.9 Der Auftragnehmer hat sich vor Beginn seiner
Arbeiten rechtzeitig zu überzeugen, ob die für die
Durchführung seiner Arbeiten erforderlichen örtlichen
Voraussetzungen gegeben sind, insbesondere ob die
seinen Arbeiten vorausgegangenen Arbeiten mängelfrei
und sachgerecht ausgeführt sind. Etwaige Bedenken
hat er dem Auftraggeber vor Beginn seiner Arbeiten
schriftlich mitzuteilen.
8.10 Der Auftragnehmer hat die für seine Leistungen
erforderlichen technischen Berechnungen, jedoch nicht
die statische Berechnung, zu erstellen, die
entsprechende Dimensionierung festzulegen,
Prüfzeugnisse,
Bestandspläne, Betriebsanleitungen beizubringen und
die Abnahmekosten von Behörden und
Sachverständigen, soweit die Abnahmen öffentlichrechtlichen Charakter haben, für die ihm beauftragten
Leistungen zu tragen.
8.11 Benutzt der Auftragnehmer vorhandene Gerüste oder
sonstige Ausrüstungen eines anderen Unternehmers, so
geschieht dies auf eigene Gefahr.
8.12 Durch die vom Auftraggeber beauftragte Bauleitung
wird einmal pro Woche eine Baubesprechung
durchgeführt (jour fixe). Der Auftragnehmer ist
verpflichtet, zu den festgesetzten Baubesprechungen
einen
Fachbauleiter mit ausreichenden
Entscheidungsbefugnissen zu entsenden. Für jede
Nichtteilnahme an einer
von der Bauleitung angesetzten Baubesprechung
verpflichtet sich der Auftragnehmer, ein Ordnungsgeld
in
Höhe von jeweils EUR 500,00 an den Auftraggeber zu
zahlen, es sei denn, die Teilnahme ist aus wichtigem
Grund nicht zuzumuten.
8.13 Das Abladen, die Beförderung zum Einbauort, die
Lagerung der vom Auftragnehmer zu liefernden
Materialien sowie alle sonstigen Nebenleistungen und
bauseitigen Zulieferungen, welche zur vollständigen
Fertigstellung der Arbeiten erforderlich sind, hat der
Auftragnehmer auf eigene Kosten zu übernehmen.
Sofern der Auftraggeber Lieferungen, die zur
Erbringung der vertragsmäßigen Leistung des
Auftragnehmers
erforderlich sind, erbringt, hat der Auftragnehmer
diese Leistungen entgegenzunehmen, gegebenenfalls
abzuladen, zu verwahren und an den Einbauort zu
transportieren. Mit der Übernahme erfolgt
der Gefahrenübergang.
8.14 Bauschutt, auch von Ausschachtungsarbeiten, ist
abzufahren und darf auf der Baustelle nicht vergraben
werden. Schutt und Restmaterialien anderer Gewerke
sind auf Anforderung und in Abstimmung mit der
Bauleitung des Auftraggebers zu beseitigen.
8.15 Gebäude und Baugelände sind stets aufzuräumen und
zu reinigen. Alle benutzten öffentlichen Zu- und
Abfahrtsstraßen sind täglich von Verschmutzungen durch
die Baufahrzeuge zu reinigen. Dies gilt auch für
Lieferfahrzeuge und Fahrzeuge der Baunebengewerke.
Weiter hat der Auftragnehmer anstelle des
Grundstückseigentümers die alleinige
Verkehrssicherungspflicht
einschließlich der Schnee- und Eisbeseitigung,
insbesondere auch für alle vor oder im
Baustellenbereich
befindlichen öffentlichen und nicht öffentlichen
Verkehrsflächen. Dies gilt für die gesamte Bauzeit für
die dem
Auftragnehmer beauftragten Leistungen, auch für die
Zeit, in der wegen schlechter Witterungsverhältnisse
nicht gearbeitet wird.
8.16 Der Auftragnehmer bleibt Besitzer der von ihm
produzierten Abfälle und hat für die Entsorgung
einzustehen. Er hat hierbei die "Anordnung zur
Nachweisführung bei der Verwertung von gemischten Bau-
und Abbruchabfällen im Land Berlin" vom 04.05.1998 zu
beachten. Er stellt den Auftraggeber von Ansprüchen
Dritter im Falle der Nichtbeachtung der v. g.
Anordnung frei.
8.17 Der Auftragnehmer ist für alle erforderlichen
Sicherungsmaßnahmen, auch im Hinblick auf
Nachbargrundstücke, Straßen und Wege, während der
gesamten Bauzeit verantwortlich.
Insbesondere hat er die erforderlichen
Sicherheitsvorkehrungen zu treffen, wenn die von ihm
durchzuführenden Arbeiten in unmittelbarer Nähe Gefahr
drohender Anlagen (z. B. Hochspannungsleitungen,
Erdkabel, Erdleitungen, bestehende Baulichkeiten) zu
leisten sind.
8.18 Der Auftragnehmer hat der Bauleitung
unaufgefordert wöchentlich Berichte über den Fortgang
der
Arbeiten, Zahl der Beschäftigten sowie besondere
Vorkommnisse und Anordnungen vorzulegen. Kopien von
Abnahmeberichten des Prüfstatikers mit genauen Angaben
über die durch diesen geforderten Zulagen und
Maßnahmen sind ebenfalls vorzulegen.
8.19 Der Auftragnehmer haftet bis zur Abnahme seiner
Leistungen dem Auftraggeber und dem Bauherrn
gegenüber für das erforderliche Schützen von Bäumen
und sonstigen zu erhaltenden Gehölzen im gesamten
Baustellenbereich.
8.20 Die Einhaltung der Vorschriften des
Kreislaufwirtschafts- und Abfallgesetzes ist allein
Sache des
Auftragnehmers, soweit es seine Leistungen betrifft.
Er stellt den Auftraggeber insofern von

## Elektroarbeiten
Datum: 15.04.24

### Abschnitt 01 KGR 443 Niederspannungsschaltanlagen

#### Titel 01.01 HV und Zähleranlagen

*Hinweis*
Die Ausführung der gesamten Verteilungen hat nach den
einschlägigen VDE-Bestimmungen sowie nach UVV-VBG 4 zu
erfolgen.
Sammelschienenräume und Geräteanschlußräume sind gegen
Kabelführungsräume abzudecken. Die Kabelzuführung
erfolgt
von unten oder oben. In den Kabelräumen sind
Kabelhalteeisen
anzubringen. Die Sicherungen und Automaten sind auf
Hutschienen zu montieren.
Im Schrank für die Drehstromverteilung sind eine N- und
PE-Schiene vorzusehen zum Anschluß der Kabel bzw.
Anschluß der Klemmen der Geräte.
Es sind fabrikfertige Standverteiler, Wandaufbauverteiler,
Unterputz- oder Hohlwandverteiler, Stahlblech,
pulverbeschichtet, mit Schutz- und Fertig- anstrich,
RAL 9016,
verkehrsweiß, verschließbare(n)Tür(en) zu verwenden.
Feldabdeckungen mit entsprechend der Bestückung
gefertigten
Ausschnitten oder als Blindabdeckung für
Reservefelder, mit
Klemmen- und Kabelraum jeweils im oberen und unteren
Verteilungsbereich.
Aufbau im 5-Leiter-System, sämtliche Zu- und Abgänge
sind auf
Klemmen entsprechender Größe zu führen,
Leitungsführungen
mittels Nippelflansch über die gesamte Breite der
Verteilung
nach oben und unten, ebenso die Hauptzuleitung.
Für den Verteilungsaufbau ist für spätere
Nachrüstungen eine
ausreichende Reserve von mind. 30 % vorzusehen. Die
Verdrahtung der Klemmen und Geräte ist entsprechend den
jeweils gültigen VDE-Vorschriften auszuführen. Es
dürfen nur
Geräte mit VDE- bzw. TÜV-Prüfzeichen eingesetzt werden.
Fabrikat: ABN/S&J oder gleichwertig
Die Geräte sind dauerhaft zu beschriften.
LS-Schalter für Sicherheitrelevante Einrichtungen sind
gemäß DIN farblich zu kennzeichnen. ( BMA rot, RWA gelb
usw.).
Sämtliche Klemmen sind derart anzuordnen, daß
Phasen-,N-
und PE-Klemmen eines Stromkreises bzw. Steuerkreises
untereinander oder nebeneinander angeordnet sind.
Die Nummer der Abgangsklemme muß mit der Nummer des
Stromkreises übereinstimmen.
Im Innenbereich der Tür ist eine Plantasche dauerhaft
zu befestigen. Darin sind folgende Pläne im DIN A4-
Format unterzubringen:
1 Stromlaufplan der Verteilung
1 Strangschema
1 Legende
Fertigstellungsanzeige zur Zählersetzung sind
eigenständig
Auszufüllen und dem Bauherren zur Unterschrift
vorzulegen.
Koordinierung mit dem jeweiligen Versorger und
Zählerinstallateure sind eigenständig vorzunehmen und
in den
nachfolgenden Positionen einzukalkulieren.

**01.01.0001 HW Feldverteiler 5-Reihig 60TE für die Wohnungen**
Komplettschränke, 5-Reihig 60TE
Tiefe: 110 mm
Schutzisoliert, Schutzklasse II
Schutzart: IP30
Für Geräte bis 125A
Farbe: RAL 9016 (verkehrsweiß), pulverbeschichtet
(Blendrahmen/Tür)
Montage: Unterputz und Hohlwand, Befestigung mit
UP-Laschen oder
Hohlwandkrallen (im Lieferumfang enthalten)
Material der Wanne: 1mm Stahlblech, verzinkt
Leitungseinführungen unten und oben
Tür innenliegend mit Öffnungswinkel 110°
Standardverschluss serienmäßig plombierbar,
vorbereitet für
verschiedene
Schließarten
Vorbereitet für den Einbau von Komplettfeldern oder
für
durchgehende
Montageplatten
Geprüft nach DIN EN 61439-1 (VDE 0660 Teil 600-1)
inkl.allem benötigten Zubehör und Abdeckstreifen
(Berührungsschutz)
ca. 320x820x110mm BxHxT
S&J/ABN oder gleichwertig
Angebotenes Fabrikat:

' ..........

'

Angebotener Typ:

' ..........

'

Die Verteilung ist gemäß den geltenden DIN VDE-
Bestimmungen komplett zusammengebaut und verdrahtet,
anschlussfertig zu liefern und zu montieren.
Menge: 5,000 St

**01.01.0002 HW Feldverteiler 5-Reihig als Medienverteiler für die Wohnungen**
HW-Medienverteiler, 60TE
Tiefe: 110 mm
Schutzisoliert, Schutzklasse II
Schutzart: IP30
Für Geräte bis 125A
Farbe: RAL 9016 (verkehrsweiß), pulverbeschichtet
(Blendrahmen/Tür)
Montage: Unterputz und Hohlwand, Befestigung mit
UP-Laschen oder
Hohlwandkrallen (im Lieferumfang enthalten)
Material der Wanne: 1mm Stahlblech, verzinkt
Leitungseinführungen unten und oben
Tür innenliegend mit Öffnungswinkel 110°
Standardverschluss serienmäßig plombierbar,
vorbereitet für
verschiedene
Schließarten
Vorbereitet für den Einbau von Komplettfeldern oder
für
durchgehende
Montageplatten
Geprüft nach DIN EN 61439-1 (VDE 0660 Teil
600-1)-reihig,
Kabelabfangschiene integriert, ausgebaut mit
Patchpanel, Montageplatte für Multimediaanwendungen und
3-fach Steckdose,
ca. 320mmx820mmx110mm, BxHxT
Fabrikat: ABB STRIEBEL & JOHN / ABN-Schneider
oder gleichwertig
Angebotenes Fabrikat:

' ..........

'

Angebotener Typ:

' ..........

'

Die Verteilung ist gemäß den geltenden DIN VDE-
Bestimmungen komplett zusammengebaut und verdrahtet,
anschlussfertig zu liefern und zu montieren.
Menge: 5,000 St

**01.01.0003 Hauptschalter 3S,63A,400VAC, 3TE als REG**
Dreipoliger Hauptschalter mit Zwangstrennung nach DIN
VDE 0113 zur Montage auf DIN-Hutschiene. Erfüllt
Standards DIN EN 60669-1 (VDE0632-1), DIN EN 60947-3
(VDE0660-107) und IEC/EN 60947-3. Einspeisung und
Gebrauchslage beliebig. Anschlussquerschnitt 1-25mm2.
Mit VDE Zulassung.
Fabrikat: ABB oder gleichw.
Angebotenes Fabrikat:

' ..........

'

Angebotener Typ:

' ..........

'

Liefern und betriebsbereit montieren
Menge: 5,000 St

**01.01.0004 Überspannungsschutz Typ 2, 4pol. für Vertreilungseinbau**
Überspannungsableiter Typ 2
Zum Überspannungsschutz-Potentialausgleich nach VDE
0100-443 (IEC 60364-4-44)
Ableitvermögen bis 40 kA (8/20) pro Pol durch
hochleistungsfähige Varistoren
Modularer steckbarer Ableiter mit dynamischer
Abtrennvorrichtung und optischer Statusanzeige
Rastfunktion mit Vibrationsschutz und
Spannungskodierung
Halogenfreier Kunststoff (UL 94 V-0)
mit potentialfreien
Wechslerkontakt zur Fernsignalisierung
Anwendung: Potentialausgleich in Haupt- und
Unterverteilungen.
Fabrikat OBO-Bettermann oder gleichwertig
Angebotenes Fabrikat:

' ..........

'

Angebotener Typ:

' ..........

'

Liefern und betriebsbereit montieren
Menge: 5,000 St

**01.01.0005 Sich.-Lasttrennschalter D02,3P.,63A incl. Schmelzeinsatz und passendem**
StL-Nr. X R
Lasttrennschalter für Sicherungseinsätze D0 2-63 A
"Einschubtechnikrdquo; zur Montage auf DIN-Schiene,
Erfüllt
Standards DIN VDE 0638 und EN 60947-3. Für
Sicherungseinsätze D02 und D01 (mit Reduzierstück)
nach EN
60269-3. Mit zweigeteilter Rahmenklemme bis 35 mm² und
unverlierbaren Sicherungsträger. Plombierbarer
Schaltgriff mit
Schaltstellungsanzeige.
Fabrikat: ABB
oder gleichwertig

Angebotenes Fabrikat:' ..........

'

Angebotener Typ:' .......... '

Liefern und betriebsbereit montieren, inkl.
erforderlichen
Schmelzsicherungen.
Einheit: St

**01.01.0006 SCHUKO-Steckdose als REG**
StL-Nr. X R
SCHUKO-Steckdose zur Montage auf DIN-Hutschiene. Für
Stecker nach VDE 0620-1. Mit VDE und EAC
Zulassung.
Fabrikat: ABB
oder gleichwertig
Angebotenes Fabrikat:

' ..........

'

Angebotener Typ:

' .......... '

Liefern und betriebsbereit montieren
Einheit: St

**01.01.0007 FI/LS-Schalter 6kA, 1P+N, Typ A, B 16, 30mA REG**
FI/LS-Schalter (RCBOs) gemäß DIN VDE 0100-410 und DIN
VDE 0100-530.
Sie erfüllen die Produktnormen IEC/EN 61009-1 (VDE
0664-20), IEC/EN 61009-2-1 (VDE 0664-21).
Fehlerstromart: Typ A
Bemessungsfehlerstrom: 30 mA
Auslösecharakteristik: B
Bemessungsstrom: 16 A
Anzahl der geschützten Pole: 1
Bemessungsschaltvermögen: 6 kA
Fabrikat: ABB
oder gleichwertig
Angebotenes Fabrikat:

' .......... '

Angebotener Typ:

' .......... '

Liefern und betriebsbereit montieren
Menge: 10,000 St

**01.01.0008 FI-Schutzschalter 4P,Typ A,40A,30mA**
Fehlerstrom-Schutzschalter (RCCBs) bieten Personen- und
Sachschutz sowie einen Schutz vor elektrisch gezündeten
Bränden gemäß DIN VDE 0100-410 und DIN VDE 0100-530.
Die Fehlerstrom-Schutzschalter der Baureihe F200 Typ A
gewährleisten Schutz bei sinusförmigen Wechselströmen
und pulsierenden Strömen gegen Erde. Sie erfüllen die
Produktnormen IEC/EN 61008-1, 61008-2-1, 61543 (VDE
0664 10, 11, 30) und für F200 A bis 100 A UL 1053.
Anschlussöffnung für Leitungen liegt oberhalb von der
Anschlussöffnung für die Phasenschiene für F200 A bis
63 A.
Zubehör wie Hilfs- und Signalschalter sind am Gerät
ohne Zusatzverdrahtung anbaubar.
Normen: IEC/EN 61008
Betriebskennlinie: Unverzögert
Fehlerstromart: Typ A
Bemessungsfehlerstrom: 30 mA
Bemessungsstrom: 40 A
Anzahl Pole: 4
Verlustleistung: 3,2 W
Bemessungsspannung: 230/400 V
Bemessungsfrequenz: 50 / 60 Hz
Umgebungstemperatur: -25 - +55 °C, -40 - +70 °C
Fabrikat: ABB
oder gleichwertig
Angebotenes Fabrikat:

' ..........

'

Angebotener Typ:

' ..........

'

Liefern und betriebsbereit montieren
Menge: 15,000 St

**01.01.0009 B10 Sicherungsautomat B-Char., 6 kA, 10 A, 1P**
Sicherungsautomat zum Schutz vor Überlast und
Kurzschluss von Kabel und Leitungen gemäß DIN VDE 0100-
430 und DIN VDE 0100-530.
Erfüllt die Bauvorschriften DIN VDE 0641-11 bzw. IEC/EN
60898-1.
Mit abgangsseitiger Steckklemme zur werkzeuglosen
Montage von Leitungen bis 4mm². Die Anschlussöffnung
für Leitungen auf der Eingangsseite liegt oberhalb von
der Anschlussöffnung für die Phasenschiene.
Eine Spannungsprüfung kann auch bei angeschlossenen
Leitungen am vorgesehenen Prüfpunkt durchgeführt
werden.
Hilfs- und Signalschalter sind am Gerät ohne
Zusatzverdrahtung anbaubar.
Anzahl Pole: 1
Auslösecharakteristik: B
Bemessungsstrom: 10 A
Bemessungsschaltvermögen: 6 kA, 6 kA
Energiebegrenzungsklassen: 3
Bemessungsbetriebsspannung: 230 / 400 V AC
Bemessungsfrequenz: 50 Hz, 60 Hz
Anschlussart: Schraubenlose Anschlussklemmen
Anschlussmöglichkeit: 10 mm², 10 / 10 mm², 0,75 / 35
mm², 0,75 / 35 mm²
Fabrikat: ABB
oder gleichwertig
Angebotenes Fabrikat:

' ..........

'

Angebotener Typ:

' ..........

'

Liefern und betriebsbereit montieren
Menge: 10,000 St

**01.01.0010 B16 Sicherungsautomat B-Char., 6 kA, 16 A, 1P**
Sicherungsautomat zum Schutz vor Überlast und
Kurzschluss von Kabel und Leitungen gemäß DIN VDE 0100-
430 und DIN VDE 0100-530.
Erfüllt die Bauvorschriften DIN VDE 0641-11 bzw. IEC/EN
60898-1.
Mit abgangsseitiger Steckklemme zur werkzeuglosen
Montage von Leitungen bis 4mm². Die Anschlussöffnung
für Leitungen auf der Eingangsseite liegt oberhalb von
der Anschlussöffnung für die Phasenschiene.
Eine Spannungsprüfung kann auch bei angeschlossenen
Leitungen am vorgesehenen Prüfpunkt durchgeführt
werden.
Hilfs- und Signalschalter sind am Gerät ohne
Zusatzverdrahtung anbaubar.
Anzahl Pole: 1
Auslösecharakteristik: B
Bemessungsstrom: 16 A
Bemessungsschaltvermögen: 6 kA, 6 kA
Energiebegrenzungsklassen: 3
Bemessungsbetriebsspannung: 230 / 400 V AC
Bemessungsfrequenz: 50 Hz, 60 Hz
Anschlussart: Schraubenlose Anschlussklemmen
Anschlussmöglichkeit: 10 mm², 10 / 10 mm², 0,75 / 35
mm², 0,75 / 35 mm²
Fabrikat: ABB
oder gleichwertig
Angebotenes Fabrikat:

' ..........

'

Angebotener Typ:

' ..........

'

Liefern und betriebsbereit montieren
Menge: 60,000 St

**01.01.0011 B16 Sicherungsautomat B-Char., 6 kA, 16 A, 3P**
Sicherungsautomat zum Schutz vor Überlast und
Kurzschluss von Kabel und Leitungen gemäß DIN VDE 0100-
430 und DIN VDE 0100-530.
Erfüllt die Bauvorschriften DIN VDE 0641-11 bzw. IEC/EN
60898-1.
Mit abgangsseitiger Steckklemme zur werkzeuglosen
Montage von Leitungen bis 4mm². Die Anschlussöffnung
für Leitungen auf der Eingangsseite liegt oberhalb von
der Anschlussöffnung für die Phasenschiene.
Eine Spannungsprüfung kann auch bei angeschlossenen
Leitungen am vorgesehenen Prüfpunkt durchgeführt
werden.
Hilfs- und Signalschalter sind am Gerät ohne
Zusatzverdrahtung anbaubar.
Anzahl Pole: 3
Auslösecharakteristik: B
Bemessungsstrom: 16 A
Bemessungsschaltvermögen: 6 kA
Energiebegrenzungsklassen: 3
Bemessungsbetriebsspannung: 400 V AC
Bemessungsfrequenz: 50 Hz, 60 Hz
Anschlussart: Schraubenlose Anschlussklemmen
Anschlussmöglichkeit: 10 mm², 10 / 10 mm², 0,75  /  35
mm², 0,75 / 35 mm²
Fabrikat: ABB
oder gleichwertig
Angebotenes Fabrikat:

' ..........

'

Angebotener Typ:

' ..........

'

Liefern und betriebsbereit montieren
Menge: 5,000 St

**01.01.0012 B20 Sicherungsautomat B-Char., 6 kA, 20 A, 3P**
*** Bedarfsposition ohne GB
Sicherungsautomat zum Schutz vor Überlast und
Kurzschluss von Kabel und Leitungen gemäß DIN VDE 0100-
430 und DIN VDE 0100-530.
Erfüllt die Bauvorschriften DIN VDE 0641-11 bzw. IEC/EN
60898-1.
Mit abgangsseitiger Steckklemme zur werkzeuglosen
Montage von Leitungen bis 4mm². Die Anschlussöffnung
für Leitungen auf der Eingangsseite liegt oberhalb von
der Anschlussöffnung für die Phasenschiene.
Eine Spannungsprüfung kann auch bei angeschlossenen
Leitungen am vorgesehenen Prüfpunkt durchgeführt
werden.
Hilfs- und Signalschalter sind am Gerät ohne
Zusatzverdrahtung anbaubar.
Anzahl Pole: 3
Auslösecharakteristik: B
Bemessungsstrom: 20 A
Bemessungsschaltvermögen: 6 kA
Energiebegrenzungsklassen: 3
Bemessungsbetriebsspannung: 400 V AC
Bemessungsfrequenz: 50 Hz, 60 Hz
Anschlussart: Schraubenlose Anschlussklemmen
Anschlussmöglichkeit: 10 mm², 10 / 10 mm², 0,75  /  35
mm², 0,75 / 35 mm²
Fabrikat: ABB
oder gleichwertig
Angebotenes Fabrikat:

' ..........

'

Angebotener Typ:

' ..........

'

Liefern und betriebsbereit montieren
Menge: 1,000 St

**01.01.0013 230V Stromstoßschalter 1S,230VAC**
*** Bedarfsposition ohne GB
Elektronischer Stromstoßschalter zur Montage auf
Hutschiene. Geräuschloser Betrieb. Einschaltdauer 100%
bei Bemessungsspannung.1TE
Fabrikat: ABB
oder gleichwertig
Angebotenes Fabrikat:

' ..........

'

Angebotener Typ:

' ..........

'

Liefern und betriebsbereit montieren
Menge: 1,000 St

**01.01.0014 Treppenlicht-Zeitschalter 230V mit Ausschaltvorwarung**
*** Bedarfsposition ohne GB
Treppenlicht-Zeitschalter zur Montage auf DIN-Schiene;
Breite 17,5 mm (1 TE); Zeitbereich 1 - 7 Minuten;
nachschaltbar; max. 50 mA Glimmlampenlast; 3- und 4-
Leiter-Anschluß; Dauerlichtfunktion; 1 Schließer 16
(16) A/230 V AC
ABB oder gleichwertig
Angebotenes Fabrikat:
Angebotener Typ:
Menge: 1,000 St

**01.01.0015 Vorrangschalter E452-5,7A**
*** Bedarfsposition ohne GB
Vorrangschalter für Durchlauferhitzer mit
Elektroniksteuerung; für Bemessungsstromstärke 6,7-39
A; 100 % Einschaltdauer; mit Öffnerkontakt: maximale
Schaltspannung von 400 V; Schutzart IP40
ABB Vorrangschalter E451-5,7A oder gleichwertig
Menge: 1,000 St

**01.01.0016 40A Installationsschütz 4S/0Ö, 230 V AC/DC**
*** Bedarfsposition ohne GB
Installationsschütze  für Lasten bis 40 A
gemäß IEC/EN 60947-4-1, IEC/EN 61095. Sie schalten
elektrische Heizgeräte, Warmwasserbereiter, Motoren für
Pumpen, Lüftung und sonstige Antriebe ebenso wie
Beleuchtungen.
haben ein Baubreitenmaß von 54 mm und
verfügen über 4 Hauptkontakte in unterschiedlichen
Schließer- und Öffner-Varianten. Durch integrierte
Spulenbeschaltung arbeiten sie sowohl mit AC- als auch
mit DC-Steuerspannungen. Die Geräte sind absolut
brummfrei und leise beim Schalten.
Zubehör wie Hilfsschalter, Plombierkappen und
Distanzstücke ergänzen das Sortiment.
Bemessungsfrequenz: 400 Hz, 50 Hz, 60 Hz, DC, 50 Hz,
60 Hz, DC
Bemessungsbetriebsstrom AC-1: 40 A
Bemessungsbetriebsstrom AC-3: 22 A, 22 A
Bemessungsbetriebsleistung AC-3: 3,7 kW, 11 kW
Bemessungsisolationsspannung: 500 V
Anzahl Hauptkontakte Schließer: 4
Anzahl Hauptkontakte Öffner: 0
Normen: IEC/EN 60947-1, IEC/EN 60947-4-1, UL 60947-1
, UL 60947-4-1, IEC/EN 61095
Bemessungsstoßspannungsfestigkeit: 6 kV
Schutzart: IP20
Anzahl Pole: 4
Breite in Teilungseinheiten: 3
Bemessungssteuerspannung: 230 V
Fabrikat: ABB
oder gleichwertig
Angebotenes Fabrikat:

' ..........

'

Angebotener Typ:

' .......... '

Liefern und betriebsbereit montieren
Menge: 1,000 St

**01.01.0017 Dämmerungsschalter 1TE mit Außenfühler**
*** Bedarfsposition ohne GB
Dämmerungsschalter mit elektronischer Zeitschaltuhr zur
Montage auf DIN-Schiene; Bemessungsspannung 230 V AC;
Schaltvermögen 16 A (cos phi = 1) und 8 A (cos phi =
0,6) bei 250 V AC; 1 Wechsler; Helligkeitsbereich
einstellbar 2-500 lux; einstellbare EIN- / AUS-
Schaltverzögerung 0-100 s; Gangreserve 3 Jahre; 30
Speicherplätze; Wochen- und Tagesprogramm; mit
Schaltstellungsanzeige; 3 Teilungseinheiten breit;
Helligkeitsfühler zur Wandmontage inklusive
ABB Dämmerungsschalter TWS-DTS1 oder gleichwertig
Menge: 1,000 St

### Abschnitt 02 KGR 444 Niederspannungsinstallationen

#### Titel 02.02 Kabel und Leitungen

**02.02.0001 Kunststoffmantelleitung NYM - J 5 x 10 mm²**
*** Bedarfsposition ohne GB
verlegen in Hohlwänden, unterputz, in abgehangenen
Decken, auf vorhandenen Gitterrinnen und Kabelrinnen,
in Teillängen, incl. zugehörigem Befestigungsmaterial
liefern, montieren und beidseitig auflegen
Menge: 1,000 m

**02.02.0002 Kunststoff-Mantelleitung NYM 3 x 1,5 mm²**
verlegen in Hohlwänden, unterputz, in abgehangenen
Decken, auf vorhandenen Gitterrinnen und Kabelrinnen,
in Teillängen,incl. zugehöriger Befestigungsmaterialien
liefern, montieren und beidseitig auflegen
Menge: 850,000 m

**02.02.0003 Kunststoff-Mantelleitung NYM 3 x 2,5 mm²**
verlegen in Hohlwänden, unterputz, in abgehangenen
Decken, auf vorhandenen Gitterrinnen und Kabelrinnen,
in Teillängenincl. zugehörigen Befestigungsmaterial
liefern, montieren und beidseitig auflegen
Menge: 1200,000 m

**02.02.0004 Kunststoff-Mantelleitung NYM - J 5x1,5mm²**
verlegen in Hohlwänden, unterputz, in abgehangenen
Decken, auf vorhandenen Gitterrinnen und Kabelrinnen,
in Teillängen,incl. zugehörigen Befestigungsmaterial
liefern, montieren und beidseitig auflegen
Menge: 500,000 m

**02.02.0005 Kunststoff-Mantelleitung NYM - J 5x2,5mm²**
verlegen in Hohlwänden, unterputz, in abgehangenen
Decken, auf vorhandenen Gitterrinnen und Kabelrinnen,
in Teillängen, incl. zugehörigem Befestigungsmaterial
liefern, montieren und beidseitig auflegen
Menge: 100,000 m

**02.02.0006 Kunststoffmantelleitung NYY - J 5 x 4 mm²**
verlegen in Hohlwänden, unterputz, in abgehangenen
Decken, auf vorhandenen Gitterrinnen und Kabelrinnen
und im Estrich,
in Teillängen, incl. zugehörigem Befestigungsmaterial
liefern, montieren und beidseitig auflegen
Menge: 100,000 m

**02.02.0007 Kunststoffmantelleitung NYM - J 5 x 6 mm²**
*** Bedarfsposition ohne GB
verlegen in Hohlwänden, unterputz, in abgehangenen
Decken, auf vorhandenen Gitterrinnen und Kabelrinnen
und im Estrich,
in Teillängen,
liefern, montieren und beidseitig auflegen
Menge: 1,000 m

**02.02.0008 FBY-EL-F 25**
Elektroinstallationsrohr DIN EN 61386-22, Maße DIN EN
60423, nicht flammenausbreitend, aus Polyolefin, mit
hochgleitfähiger Innenschicht, schwarz, einwandig,
gewellt, biegsam, Außendurchmesser 25 mm,
Klassifizierungscode 23322, Druckfestigkeit leicht,
Schlagfestigkeit leicht, Dauergebrauchs- und
Installationstemperatur min. -15°C max. +90°C,
verlegen auf Rohdecke.
Hersteller: FRÄNKISCHE
Produkt: FBY-EL-F 25 Highspeed 23322
oder gleichwertig
in Teillängen, mit Verbindungs-und
Befestigungsmaterial,
liefern und montieren.
angebot. Fabrikat:
..
angebot. Typ:
Menge: 1500,000 m

**02.02.0009 Kunststoffmantelleitung NYY - J 5 x 16 mm²**
*** Bedarfsposition ohne GB
nach VDE 250, verlegen in Hohlwänden, in abgehangenen
Decken, auf vorhandenen Gitterrinnen und
Kabelrinnen,
in Teillängen, incl. zuigehörigem Befestigungsmaterial
liefern, verlegen und beidseitig auflegen.
Menge: 1,000 m

#### Titel 02.04 Geräte und Schaltgeräte

*Hinweis*
Schalter und Steckdosenfabrikat sind vorgegeben. Die
Installationsgeräte sind inkl. zugehöriger Dose und der
jeweiligen Bohrung zu kalkulieren.
Es sind grundsätzlich Schalterabzweigdosen zu
verwenden.
Schalterhersteller: BuschJäger
Programm: Future Linear reinweiß

**02.04.0001 Wandauslass Hohlwand**
Wandauslass für Leuchtenanschluss
in u.P.-Ausführung, mit Unterputz-Dose,
Hohlwand
herstellen und mit Leuchtenklemmen
(schraubenlos) bestücken und betriebsbereit
anschließen.
Jeder Leuchtenauslaß erhält ein LED Leuchtmittel
Fabrikat: Wago oder gleichwertig
Angebot Fabrikat:
Angebot Typ:
liefern, montieren und betriebsbereit anschließen.
Menge: 7,000 Stk

**02.04.0002 Wippschalter AusWe**
Wippschalter AusWe Einsatz
Einsatz Wippschalter 10 AX 250 V~
Universal- Aus-Wechselschalter
Technische Daten: Einbautiefe: 28 mm
Hinweise: Auch beleuchtet anschließbar.
Fabrikat: BJ
Bestell-Nr. 2000/6US
in u.P.-Ausführung, mit Unterputz-Dose,
Hohlwand
inklusive Systemrahmen als Einzel- oder
Kombinationsrahmen und Wippe.
Typ:BJ Future Linear-reinweiß
liefern, montieren und betriebsbereit anschließen.
Menge: 29,000 St

**02.04.0003 Wippschalter Aus 2-pol**
*** Bedarfsposition ohne GB
Wippschalter Aus 2-pol Einsatz
Einsatz Wippschalter 10 AX 250 V~
Schalten, Tasten, Dimmen
Ausschalter 2-polig
Technische Daten: Einbautiefe: 28 mm
Hinweise: Auch beleuchtet anschließbar.
Fabrikat: BJ
Bestell-Nr. Ausschalter 2-polig
in u.P.-Ausführung, mit Unterputz-Dose,
Hohlwand nklusive Systemrahmen als Einzel- oder
Kombinationsrahmen und Wippe.
Fabrikat: BJ future Linear reinweiß.
liefern, montieren und betriebsbereit anschließen.
Menge: 1,000 St

**02.04.0004 Taster/Wechsler.**
*** Bedarfsposition ohne GB
Taster Wechsler  uP
Tastschalter 10 AX 250 V~ mit Wippe
BJ in wassergeschützter Ausführung
Reinweiß glänzend
Fabrikat: BJ
Bestell-Nr. 2020US
in u.P.-Ausführung, mit Unterputz-Dose,
Hohlwand
inklusive Systemrahmen als Einzel- oder
Kombinationsrahmen und Wippe.
Fabrikat: BJ-Future Linear Reinweiß
liefern, montieren und betriebsbereit anschließen.
Menge: 1,000 St

**02.04.0005 Tast-Kontrollschalter AusWe für Außengang FR**
Tast-Kontrollschalter AusWe BJ Reinweiß
Tast-Kontrollschalter 10 AX 250 V~ mit Wippe
BJ
Reinweiß seidenmatt
Technische Daten: Einbautiefe: 28 mm
Hinweise: Auch beleuchtet anschließbar.
Lieferumfang: Glimmlampenelement 230 V~, 1,5 mA ist im
Lieferumfang enthalten.
Fabrikat: BJ
Bestell-Nr. 2020USGL
in u.P.-Ausführung, mit Unterputz-Dose,
Hohlwand
inklusive Systemrahmen als Einzel- oder
Kombinationsrahmen und Wippe.
Fabrikat: BJ rws
mit Dichtungssatz IP44
liefern, montieren und betriebsbereit anschließen.
Menge: 2,000 St

**02.04.0006 Wippschalter Serien**
Wippschalter Serien Einsatz [2000/5 US]
Einsatz Wippschalter 10 AX 250 V~
Serienschalter
Fabrikat: BJ
Bestell-Nr.2000/5US Serienschalter
in u.P.-Ausführung, mit Unterputz-Dose,
Hohlwand
inklusive Systemrahmen als Einzel- oder
Kombinationsrahmen und Wippe.
Fabrikat: BJ Future Linear Reinweiß
liefern, montieren und betriebsbereit anschließen.
Menge: 26,000 St

**02.04.0007 Wippschalter Serien mit Kontrolllicht**
*** Bedarfsposition ohne GB
Wippschalter Serien Einsatz
Einsatz Wippschalter 10 AX 250 V~
Serienschalter
Fabrikat: BJ
Bestell-Nr. Serienschalter inkl. Leuchtmittel
in u.P.-Ausführung, mit Unterputz-Dose,
Hohlwand
inklusive Systemrahmen als Einzel- oder
Kombinationsrahmen und Wippe.
Fabrikat: BJ Future Linear reinweiß
liefern, montieren und betriebsbereit anschließen.
Menge: 1,000 St

**02.04.0008 Wippschalter Jalousie**
Wippschalter Serien Einsatz [2000/5 US]
Einsatz Wippschalter 10 AX 250 V~
Serienschalter
Fabrikat: BJ
Bestell-Nr.2000/5US Jalousieschalter
in u.P.-Ausführung, mit Unterputz-Dose,
Hohlwand
inklusive Systemrahmen als Einzel- oder
Kombinationsrahmen und Wippe mit Symbol.
Fabrikat: BJ Future Linear Reinweiß
liefern, montieren und betriebsbereit anschließen.
Menge: 55,000 St

**02.04.0009 Wippschalter Kreuz**
Wippschalter Kreuz Einsatz 2000/7 US
Einsatz Wippschalter 10 AX 250 V
Kreuzschalter
Hinweise:
- Auch beleuchtet anschließbar.
Fabrikat: BJ
Bestell-Nr. 2000/7US Kreuzschalter
in u.P.-Ausführung, mit Unterputz-Dose,
Hohlwand
inklusive Systemrahmen als Einzel- oder
Kombinationsrahmen und Wippe.
Fabrikat: BJ Future Linear reinweiß
liefern, montieren und betriebsbereit anschließen.
Menge: 8,000 St

**02.04.0010 Taster Wechsler gerade Kontrollf.**
*** Bedarfsposition ohne GB
Taster Wechsler gerade Kontrollf. BJ
Taster 10 AX 250 V~ mit gerade stehender Wippe mit
Kontrollfenster Wechsler 1-polig
Reinweiß seidenmatt
Hinweise:
- Auch beleuchtet anschließbar.
Fabrikat: BJ
in u.P.-Ausführung, mit Unterputz-Dose,
Hohlwand
inklusive Systemrahmen als Einzel- oder
Kombinationsrahmen und Wippe.
Fabrikat: BJ Ffuture Linear reinweiß
liefern, montieren und betriebsbereit anschließen.
Menge: 1,000 St

**02.04.0011 Uni-LED-Tastdimmer**
*** Bedarfsposition ohne GB
Tastdimmer
2-Leiter-Anschlusstechnik (Neutralleiter nicht
erforderlich).
Neutralleiter optional anschließbar (beim Anschluss von
geringen Lasten, < 10 W/VA, empfohlen).
Optimiert für das Dimmen von Retrofit-LED-Leuchtmitteln
(LEDi).
Für Glühlampen, 230 V-Halogenglühlampen,
Niedervolt-Halogenlampen mit konventionellen oder
elektronischen Transformatoren und dimmbare
Halogen-Energiesparlampen.
Mischlastbetrieb LEDi und herkömmliche Leuchtmittel
möglich.
Mit einstellbarer Minimalhelligkeit.
Minimalhelligkeit bei Phasenanschnitt über
Potenziometer
einstellbar.
Potenziometer bei Linksanschlag entspricht Betriebsart
Phasenabschnitt.
Geräuscharm durch Einsatz von MOSFET-Transistoren.
Kurzschlussfest und überlastsicher (elektronische
Sicherung).
Mit Lichtwertspeicherung und
Minimalhelligkeitsspeicherung.
Bedienung auch über konventionelle Taster (2020 US,
2021/6
UK) möglich.
Ohne Bedienelement.
Für Bedienelement mit Glimmlampe 6543-xxx-10x.
Für Busch-Ferncontrol® IR Bedienelement 6066-xxx-10x.
Für Komfort-Timer-Bedienelement 6455-101.
Für Busch-Wächter® Präsenz tech 6813-xxx-101 und
6813/11-xxx.
Nennleistung: 2 - 100 W/VA (Retrofit-LED-Lasten).
Nennleistung: 10 - 200 W/VA (Nicht-LED-Lasten).
Nennspannung: 230 V~, +10 % / -10 %
Nennfrequenz: 50 Hz / 60 Hz
Ausgänge: 1 Dimmkanal
Schutzart Gerät: IP 20
Temperaturbereich Gerät: 0 °C - 35 °C
Lagertemperaturbereich: -20 °C - 70 °C
Maße (H x B x T): 71 mm x 71 mm x 32 mm
Beleuchtbar durch Glimmlampe. Glimmlampe im
Lieferumfang
der Zentralscheibe.
Bei konventionellen Trafos ~20 % Trafoverluste
berücksichtigen.
Bei elektronischen Trafos ~5 % Trafoverluste
berücksichtigen.
Nur in Verbindung mit handelsüblichen UP-Gerätedosen
nach
DIN 49073, montieren oder Busch-Jaeger Art.-Nr. 3040
UP-Dose Mauerwerk, 3050 UP-Dose Hohlwand oder 3060
UP-Dose Beton)
Empfehlung: Verwenden Sie stets Leuchtmittel eines
Typs und
Herstellers.
In Verbindung mit 6810-21x-101 und 6800-xx-104 (M)
ausschließlich zum Schalten von Retrofit-LEDs geeignet
(bei
2-Leiter-Anschluss).
Die Dimmer-Schnittstelle ist nicht standardisiert, es
obliegt den
Leuchtmittelherstellern kompatible Produkte in den
Herstellerinformationen mit aufzuführen.
Unterschiedliche
Einbausituationen können zu abweichenden Ergebnissen
führen. Zur Abklärung empfiehlt sich z.B. ein Test der
ausgewählten Leuchtmittel und Dimmer vor Ort.
Erkundigen Sie
sich bitte beim Leuchtmittelhersteller nach dem
empfohlenen
LED-Dimmer(6526U)
Eine Haftung von Busch-Jaeger für die Kompatibilität
ist daher
ausgeschlossen.
GluehlampeTrafoElektronisches-Trafo
liefern, montieren und betriebsfertig anklemmen
Menge: 1,000 St

**02.04.0012 Glimmlampe LED**
*** Bedarfsposition ohne GB
Glimmlampe für die zuvor beschriebenen UP- Einsätze
Passend für UP-Einsätze 2000/  , 2020, 2061/  ,
2025 U
Für Schalter/Taster/Lichtsignal.
Nennspannung: 8 V15 V
Nennstrom: 10 mA
8327-1
Menge: 1,000 St

**02.04.0013 Klingeltaster,**
Beschreibung
Tastereinsatz BJ 2020US
Taster 10 AX 250 V~ mit gerade stehender Wippe Wechsler
1-polig
BJ balance
Farbe Reinweiß seidenmatt
Wippe Symb. Klingel 2506 N/Kl-914
Wippe mit Symbol und Beschriftungsfeld Klingel
BJ Future Linear
Farbe Reinweiß
incl. Systemrahmen
Lieferumfang:
- Blanko Beschriftungsschild liegt bei.
Fabrikat: BJ
in u.P.-Ausführung, mit Unterputz-Dose,
Hohlwand
inklusive Systemrahmen als Einzel- oder
Kombinationsrahmen und Wippe.BJ balance
liefern, montieren und betriebsbereit anschließen.
Menge: 5,000 St

**02.04.0014 Steckdose, u.P.**
Steckdose mit Schutzkontakt, VDE 0620,
in u.P.-Ausführung, inkl. Unterputz-Dose,
Hohlwand
16A / 250V, Schutzart IP20,
inklusive Systemrahmen als Einzel- oder
Kombinationsrahmen.
Mit Steckanschluss, 2-polig (2 P + E)
Nennspannung: 250 V~ Nennstrom: 16 A
Schutzart Gerät: IP 20 RAL-Farbnummer: 9010
BJ 20 EUC-914
Angebot. Fabrikat: BJ Future Linear reinweiß
Angebot. Typ:
liefern, montieren und betriebsbereit anschließen.
Menge: 300,000 St

**02.04.0015 Steckdose, uP FR rws.**
Steckdose mit Schutzkontakt, VDE 0620,
in u.P.-Ausführung, FR, mit Deckel, mit Unterputz-Dose,
Hohlwand
16A / 250V, Schutzart IP20,
inklusive Systemrahmen als Einzel- oder
Kombinationsrahmen und Dichtungen (IP44)
Set IP44 Steckd. BJ 20 EUGK-34-101+ passendem
Systemrahmen
Dichtungsset IP44 für Steckdosen mit Klappdeckel
Merkmale:
- Abdeckrahmen (1- bis 5fach) aus den
Schalterprogrammen BJ
IP44 oder in Verbindung mit dem Dichtungsset auch für
die
Montage von Unterputz-SCHUKO-Steckdosen mit Klappdeckel
und Steckdosen mit Erdungsstift und Klappdeckel aus dem
Sbalance wassergeschützt IP44 geeignet.
Fabrikat: BJ
Farbe: Reinweiß seidenmatt
angebot. Fabrikat:
angebot. Typ:
liefern, montieren und betriebsbereit anschließen.
Menge: 5,000 St

**02.04.0016 Geräteanschlußdose mit Deckel, u.P.**
mit Verbindungsklemmen, mit 1 m Anschlußkabel 5x2,5 mm²
flexibel, einschließlich E-Herd anschließen,
in u.P.-Ausführung,
Angebot. Fabrikat:
Angebot. Typ:
liefern, montieren und betriebsbereit anschließen.
Menge: 5,000 St

**02.04.0017 Geräteanschlußdose mit Deckel, u.P.**
mit Verbindungsklemmen, für Anschluß Badheizkörper
einschließlich anschließen,
in u.P.-Ausführung,
Angebot. Fabrikat: BJ Future Linear reinweiß
Angebot. Typ:
liefern, montieren und betriebsbereit anschließen.
Menge: 5,000 St

**02.04.0018 Raumtemperaturregler uP 10 (4) A Wechsler 230V**
*** Bedarfsposition ohne GB
Raumtemperaturregler u.P.
Bimetall-Ausführung, Einstellbereich
5  -  30°C, 230 V, Wechslerkontakt,
10 (4) A Heizen, 5 (2) A Kühlen,
Temperaturabsenkung
Fabrikat: Halmburger RTR 5520 passend zu BJ balance SI
incl.
Systemrahmen vom Schalterprogramm rws.
Angebot Fabrikat:
Angebot Typ:
liefern, montieren und betriebsbereit anschließen.
Menge: 1,000 St

**02.04.0019 Präsenzmelder für Wandmontage, Einbauhöhe 1,10m rws BJ 180`**
Busch-Wächter 180 uP. passend zu balance SI rws
Bewegungsmeldersensor mit Umgebungslichtmessung.
Zum automatischen Schalten von Verbrauchern in
Abhängigkeit
von Bewegung und Helligkeit.
Zur Erfassung mit Tierschneise.
Kompatibel mit allen flex-Einsätzen.
Einstellelemente rückseitig.
Erweiterung des Erfassungsbereiches durch Master-/Slave
Kombination.
Zusätzliche Ein-/ Ausschaltmöglichkeit über
Tastereingang am
Unterputz-Einsatz.
Mit Erfassungsanzeige im Testbetrieb.
Überwachungsdichte: 14 Sektoren mit 56 Schaltsegmenten.
Ausschaltverzögerung: ca. 10 s - 30 min oder
Kurzzeitimpuls 1
s einstellbar.
Für Relais-Einsatz flex, 1-fach, 64811 U.
Für e-contact-Einsatz flex, 1-fach, 64814 U.
Für Relais-Einsatz flex, 2-fach, 64821 U.
Für LED-Tastdimmer-Einsatz flex, 1-fach, 64851 U.
Für Nebenstelleneinsatz flex, 64891 U.
Aufbauhöhe: 22 mm.
Bedienelemente: 2 Regler zur Einstellung von
Helligkeitsschaltschwelle und Nachlaufzeit.
Temperaturbereich Gerät: -5 °C - 45 °C
Lagertemperaturbereich: -20 °C - 70 °C
Erfassungsbereich: frontal: 12 m, seitlich: 12 m, bei
Montagehöhe: 1,1 m
Helligkeitsgrenzwert: 5 Lux - bis Tagbetrieb
Öffnungswinkel: 180 °
Maße (H x B x T): 55 mm x 55 mm x 35 mm
Montagehöhe: 0,8 m - 1,2 m
Den entsprechenden UP-Einsatz bitte separat bestellen.
Die Reichweitenangaben beziehen sich auf eine
Umgebungstemperatur von 21 °C.
RAL-Farbnummer: 9010
Fabrikat: BJ oder gleichwertig mit passendem
Systemrahmen
Angebot Fabrikat:
Angebot Fyp:
Liefern, montieren, betriebsfertig anschließen und
einstellen
Menge: 2,000 St

**02.04.0020 Präsenzmelder aP. für Deckenmontage in Infarot oder HF Technik rws.**
*** Bedarfsposition ohne GB
Hochfrequenz Präsenzmelder für die Deckenmontage
Unterputz
im Innenbereich mit COM1 Schnittstelle, Vernetzung via
Kabel,
Erfassungsbereich rund 360 °, zusätzlicher
Unterkriechschutz,
elektronische Reichweiteneinstellung, Zur Raumanpassung
lassen sich 1 oder 2 Erfassungsrichtungen per Aufkleber
ausblenden, geeignet für Montagehöhe 2,50  3,50 m,
optionale
Montagehöhe 2,8 m, Reichweite Radial: Ø 12 m (113 m²),
Reichweite Tangential: Ø 12 m (113 m²), Lichtmessung 10
1000 lx, Teachfunktion, Versorgungsspannung: 230 V /
50  60
Hz; Schutzart: IP20, 2000 W; Zeiteinstellung: 30 s  30
Min.;
Funktionen: Normal- / Testbetrieb, Halb- /
Vollautomatik,
Taster- / Schalterbetrieb, Manuell ON / ON-OFF;
Vernetzung via
Kabel, Einstellungen via Fernbedienung, DIP-Schalter,
Potis
und Smart Remote; Art der Vernetzung: Master/Master,
Master/Slave; Umgebungstemperatur: -25  55 °C; Farbe:
Weiß; RAL-Farbe: 9010
Fabrikat: Steinel oder gleichwertig komplett mit allem
Zubehör
Angebot Fabrikat:
Angebot Typ:
Liefern, montieren, betriebsfertig anschließen und
einstellen
Menge: 1,000 St

**02.04.0021 Wandauslass Mauerwerk**
*** Bedarfsposition ohne GB
Wandauslass für Leuchtenanschluss
in u.P.-Ausführung, mit Unterputz-Dose,
Hohlwand
herstellen und mit Leuchtenklemmen
(schraubenlos) bestücken und betriebsbereit
abschließen.
Fabrikat: Wago oder gleichwertig
Angebot Fabrikat:
Angebot Typ:
liefern, montieren und betriebsbereit anschließen.
Menge: 1,000 Stk

**02.04.0022 Deckenauslass**
Deckenauslass für Leuchtenanschluss
herstellen und mit Leuchtenklemmen
(schraubenlos) bestücken und betriebsbereit
abschließen, inkl. Deckenhaken.
Jeder Deckenauslaß erhält ein LED Leuchtmittel
Fabrikat: Wago oder gleichwertig
Angebot Fabrikat:
Angebot Typ:
Menge: 60,000 Stk

**02.04.0023 Gerätedose mit 4 Schraubdomen, mit 2 Geräteschrauben 15 mm (1056-04)**
*** Bedarfsposition ohne GB
Gerätedose DIN VDE 0606-1 und DIN 49073, aus
Kunststoff,
Durchmesser 60 mm, Tiefe 46 mm, Schutzart
IP 2X DIN EN 60529 in Mauerwerk,
Rohreinführungen mit Ausbrechöffnungen für Leitungen
und DIN EN Rohre Durchmesser 20/25 mm (2 x M20/M25 in
beiden Stutzen, 2 x M20 und 2 x M25 in der Seitenwand,
1 x M20 im Dosenboden)
mit 4 Schraubdomen, mit 2 Geräteschrauben 15 mm
Hersteller/Typ Kaiser oder gleichwertig
Menge: 1,000 Stk

**02.04.0024 Geräte-Verbindungsdose, mit 2 Geräteschrauben**
Geräteverbindungsdose DIN VDE 0606-1 und DIN 49073, aus
Kunststoff,
Durchmesser 60 mm, Tiefe 63 mm, Schutzart
IP 2X DIN EN 60529,
Rohreinführungen mit Ausbrechöffnungen für Leitungen
und DIN EN
Rohre Durchmesser 20/25 mm (2 x M20/M25 in beiden
Stutzen, 2 x
M25 und 6 x M20 in der Seitenwand, 2 x M20 unterhalb
des Stutzens,
1 x M20 im Dosenboden)
mit 4 Schraubdomen, mit 2 Geräteschrauben
Hersteller/Typ Kaiser  oder gleichwertig
Menge: 52,000 St

**02.04.0025 Geräte-Verbindungsdose Brandschutz Unterputz, für Brandschutzwände EI30 - EI90 (1564-01)**
*** Bedarfsposition ohne GB
Geräte-Verbindungsdose Brandschutz Unterputz, für
Brandschutzwände EI30 - EI90 (1564-01)
Unterputz Geräte-Verbindungsdose aus Kunststoff nach
DIN
VDE 0606-1 und DIN 49073, mit integriertem
Dämmschichtbildner, Geräteschraubenabstand 60 mm,
Schutzart IP 30 gemäß DIN EN 60529,
Installationsöffnung Ø 82 mm, Einbautiefe 60 mm,
halogenfrei,
Kombinierbar bis 5-fach Kombinationen untereinander,
je 6 Kombieinführungen für Leitungen bis Ø 11,5 mm und
Rohren M16-M25,
ETA-18/0091
Hersteller/Typ Kaiser 1564-01
Artikelnummer : 1564-01
Menge: 1,000 Stk

**02.04.0026 Gerätedose 49 mm tief HW**
Gerätedose 49 mm tief
Hohlwand Gerätedose nach DIN VDE 0606-1 und DIN 49073
aus Kunststoff,
mit PlusMinus-Geräteschrauben,
für Plattenstärke 7-40 mm,
Fräsloch-Ø 68 mm,
Kombi-Ausbrechöffnungen für NYM-Leitungen und
Datenleitungen sowie für Rohre Ø 20/25 mm,
Schutzart IP 30
Hersteller/Typ Kaiser oder gleichwertig
Menge: 27,000 Stk

**02.04.0027 Geräte-Verbindungsdose 62 mm tief (9064-02)**
*** Bedarfsposition ohne GB
Geräte-Verbindungsdose 62 mm tief
Hohlwand Geräte-Verbindungsdose nach DIN VDE 0606-1 und
DIN 49073 aus Kunststoff,
mit PlusMinus-Geräteschrauben,
für Plattenstärke 7-40 mm,
Fräsloch-Ø 68 mm,
Kombi-Ausbrechöffnungen für NYM-Leitungen und
Datenleitungen sowie für Rohre Ø 20/25 mm,
Schutzart IP 30
Hersteller/Typ Kaiser oder gleichwertig
Artikelnummer: 9064-02
Menge: 1,000 Stk

**02.04.0028 wie vor jedoch winddicht HW Dose tief**
Geräte-Verbindungsdose 62 mm tief
Hohlwand Geräte-Verbindungsdose nach DIN VDE 0606-1 und
DIN 49073 aus Kunststoff,
mit PlusMinus-Geräteschrauben,
für Plattenstärke 7-40 mm,
Fräsloch-Ø 68 mm,
Kombi-Ausbrechöffnungen für NYM-Leitungen und
Datenleitungen sowie für Rohre Ø 20/25 mm,
Schutzart IP 30
Hersteller/Typ Kaiser oder gleichwertig
Artikelnummer: 9264-22
Menge: 320,000 St

**02.04.0029 Geräte-Verbindungsdose HWD 68 für Brandschutzwände EI30 - EI90 (9464-02)**
*** Bedarfsposition ohne GB
Hohlwand Geräte-Verbindungsdose aus Kunststoff nach
DIN VDE
0606-1 und DIN 49073, mit integriertem
Dämmschichtbildner und
Geräteschrauben, Geräteschraubenabstand 60 mm,
Schutzart IP 30
gemäß DIN EN 60529,
Tiefe 62 mm, halogenfrei,
Kombinierbar bis 5-fach Kombinationen untereinander
und mit
Gerätedose HWD 68,
je 2 Leitungseinführungen 3 x 1,5 mm² sowie 5 x 1,5
mm² und 3 x 2,5
mm², 2 Leitungseinführungen 5 x 2,5 mm² und für
Kommunikationsleitungen,
für Plattenstärken bis 40 mm, Fräsloch Ø 68 mm,
ETA-18/0418
Hersteller/Typ Kaiser oder gleichwertig
Menge: 1,000 St

**02.04.0030 Teleskop-Gerätedose (1159-21)**
Teleskop-Gerätedose
bei Außendämmung von Wänden zur
sicheren Befestigung von Steckdosen,
Schaltern und dergl.
für Schraubbefestigung der Geräte mit
selbstformenden Schrauben Durchmesser 3,2 x 15 mm
(min.)
Einführungsmöglichkeiten für Leitungen
oder DIN EN Rohre
Länge x Breite 60 x 60 mm
Isolierstärke 80 - 170 mm
Hersteller/Typ Kaiser 1159-21
Menge: 5,000 Stk

**02.04.0031 Universal-Geräteträger, Kunststoff (1159-24)**
Universal-Geräteträger, Kunststoff (1159-24)
bei Aussendämmung von Wand oder Decke
für Leuchten, Bewegungsmelder, Türsprechanlage usw.
Isolierstärken von 60 - 160 mm erweiterbar
durch Aufstockelement um jeweils 100 mm (max. 360 mm)
reduzierbar in 10 mm Schritten
Befestigungsfläche 220 x 100 mm
Hersteller/Typ Kaiser 1159-24
Menge: 10,000 Stk

**02.04.0032 bauseitige Geräte anschließen**
bauseitige Geräte (z. B.: Tür-, Fenster-,
Lichtkuppelantriebe, WC-Ventilator, Aufzug sowie
Rolläden, Jalousien, Raumthermostate FBH.
für die Montage entgegennehmen, und je nach
Verwendung montieren und betriebsfertig anschließen.
Menge: 65,000 St

**02.04.0033 Heizkreisverteiler Regelklemmleiste anklemmem**
*** Bedarfsposition ohne GB
Anschluß der Regelklemmleiste Stellantriebe
Menge: 1,000 Psch

**02.04.0034 Treppenhausautomat für Doseneinbau für Außengänge**
*** Bedarfsposition ohne GB
Treppenlicht-Zeitschalter für den Einbau in eine tiefe
Schalterdose mit Ausschaltvorwarnung für LED Leuchten
1 Schließer nicht potenzialfrei 10A/250V AC,
Glühlampen bis
2000W,
ESL und LED-Lampen bis 200W, Ausschaltvorwarnung und
Taster-Dauerlicht
zuschaltbar. Stand-by-Verlust nur 0,7 Watt. Mit
ESL-Optimierung.
Für Einbaumontage. 45 mm lang, 45 mm breit, 18 mm tief.
Kontaktschaltung im Nulldurchgang zur Schonung der
Kontakte
und Lampen.
Insbesondere verlängert dies die Lebensdauer von
Energiesparlampen.
Eltako: TLZ61NP-230V+UC oder gleichwertig
Angebot Hersteller:
Angebot Typ:
Menge: 1,000 St

### Abschnitt 03 KGR 445 Beleuchtungsanlagen

#### Titel 03.01 Leuchten und Leuchtmittel

*Hinweis*
Die nachfolgenden Leuchten sind zu liefern und
betriebsfertig zu montieren!
Die Lichtfarbe ist  vor Bestellung vom Architekten und
AG abzugfragen und schriftlich freizugeben.
Fehlbestellungen werden nicht vom AG bezahlt !!!!
Auf verlangen des AG sind alle Leuchtentypen als
Musterleuchten vorzustellen.
Bestellung, Lieferung und Montage erfolgt nur nach
Freigabe Bemusterung durch AG.

**03.01.0001 RZB Leuchte Flat Polymero mit BM für Treppenhaus**
RZB Flat Polymero mit integriertem Bewegungsmelder für
die
Treppenhäuser
Dekorative runde Anbauleuchte. Armatur Metall
pulverbeschichtet. Diffusor Kunststoff (Polycarbonat)
opal,
schlagzäh. Befestigung des Diffusors mit patentierter
Verschlusstechnik (Druckverschluss). Geeignet für
Deckenanbau, Wandanbau.
in entsprechender Leistung um eine Ausleuchtung von
150Lux zu erreichen
mit fest eingebautem LED Leuchtmittel LF 840
Hersteller. RZB
Angebot Typ:
liefern, montieren und inkl. Leuchtmittel
betriebsfertig anschließen, inkl. aller Anschluss-und
Befestigungsmaterialien.
Menge: 2,000 St

**03.01.0002 RZB Leuchte Flat Polymero mit BM für Flure**
RZB Flat Polymero mit integriertem Bewegungsmelder für
die
Treppenhäuser
Dekorative runde Anbauleuchte. Armatur Metall
pulverbeschichtet. Diffusor Kunststoff (Polycarbonat)
opal,
schlagzäh. Befestigung des Diffusors mit patentierter
Verschlusstechnik (Druckverschluss). Geeignet für
Deckenanbau, Wandanbau.
in entsprechender Leistung um eine Ausleuchtung von
100Lux zu erreichen
mit fest eingebautem LED Leuchtmittel LF 840
Hersteller. RZB
Angebot Typ:
liefern, montieren und inkl. Leuchtmittel
betriebsfertig anschließen, inkl. aller Anschluss-und
Befestigungsmaterialien.
Menge: 5,000 St

**03.01.0003 RZB Leuchte Flat Polymero IP44 für die Außengänge**
RZB Flat Polymero IP44 für die Treppenhäuser
Dekorative runde Anbauleuchte. Armatur Metall
pulverbeschichtet. Diffusor Kunststoff (Polycarbonat)
opal,
schlagzäh. Befestigung des Diffusors mit patentierter
Verschlusstechnik (Druckverschluss). Geeignet für
Deckenanbau, Wandanbau.
in entsprechender Leistung um eine Ausleuchtung von
100Lux zu erreichen
mit fest eingebautem LED Leuchtmittel LF 840
Hersteller. RZB
Angebot Typ:
liefern, montieren und inkl. Leuchtmittel
betriebsfertig anschließen, inkl. aller Anschluss-und
Befestigungsmaterialien.
Menge: 2,000 St

**03.01.0004 Uno Schwarz E27 Terasse**
Wandleuchte. Gehäuse Aluminium-Druckguss
pulverbeschichtet.  E27 Fassung mit LED Leuchtmittel
LF:840
Lieferbare Farbe: schwarz
opal, IP65, Klasse II, Polycarbonat-UV-stabil
Breite B:270 mm rund mit Teilabdeckung
Leuchtmittel: LED
Hersteller. SG, UNO Schwarz E27
Art. Nr.:614640
EAN:7021986146400
Angebot Fabrikat: SG
angebot. Typ:
liefern, montieren und inkl. Leuchtmittel
betriebsfertig anschließen, inkl. aller Anschluß-und
Befestigungsmaterialien.
Menge: 5,000 St

**03.01.0005 BEGA Wandleuchte 33405K3**
*** Bedarfsposition ohne GB
BEGA Wandleuchte 33405K3.
Gerichtetes Licht. Einseitiger Lichtaustritt. LED, 5 W
Leuchten-Anschlussleistung, Leuchten-Lichtstrom 215 lm,
Farbtemperatur 3000 K. Farbwiedergabeindex (CRI) > 80.
Mit
austauschbarem BEGA LED-Modul mit Übertemperaturschutz
und einer Lebenserwartung von mindestens 50.000
Betriebsstunden. 20-jährige Nachliefergarantie auf das
LED-Modul und die Verschleißteile. Mit BEGA Ultimate
Driver®
LED-Netzteil 220-240 V, 0/50-60 Hz. Schutzart IP 64.
Leuchte
aus Aluminiumguss, Aluminium und Edelstahl
Beschichtungstechnologie BEGA Unidure® , Farbe Grafit.
Kristallglas innen weiß. Eine Leitungseinführung für
Netzanschlussleitung bis Ø 10,5 mm, max. 3 x 1,5 qmm.
Abmessungen: 90 x 110 x 110 mm.
Hersteller. Bega
angebot. Fabrikat:
angebot. Typ:
liefern, montieren und inkl. Leuchtmittel
betriebsfertig anschließen, inkl. aller Anschluß-und
Befestigungsmaterialien.
Menge: 1,000 St

**03.01.0006 Entsorgung der Verpackungsmaterialien**
für sämtliche bauseits gelieferten Leuchten,
Stromschienen und Trafos.
Menge: 1,000 Psch

### Abschnitt 05 KGR 450 Fernmelde- und Informationsanlagen

*Hinweis*
Aufgabenstellung
Ausgehend vom Abschlußpunkt Linientechnik APL der
Telekom
ist für jede Wohn-/Mieteinheit bzw.
selbständige Wirtschaftseinheit im Gebäude eine
zukunftssichere Kommunikationsverkabelung zur
Übertragung von Sprache, Bildern, Internet- und
Multimediaanwendungen zu
errichten.
Die Anlagen sind entsprechend der Vorgaben in RAL-RG
678
vom November 2010 im Ausstattungswert 2 als
Standartausstattung aufzubauen.
Anlagenaufbau
Jede Wohnung/Mieteinheit im Gebäude ist vom APL mit
einer
separatem LWL-Leitung zu versorgen.
Diese Zuleitungen mit den daran angeschlossenen
Anlagen und
Geräten sind direkt nach dem APL
mit kombinierten Blitzstrom-/Überspannungsableitern
gegen die Auswirkungen von gefährlichen Blitzströmen
und
Überspannungen von außen zu schützen.
APL sowie die Blitzstrom-/Überspannungsschutze
nrichtungen sind in das im
Niederspannungs-Zählerschrank
integrierten Telekommunikationsfeld im
Hausanschlußraum einzubauen.
Der Abschluss der Zuleitung im
Wohnbereich erfolgt im  Multimediaverteiler auf einem
RJ45
Modul. Dieses dient zum Anschluss des zentralen
Telekommunikations-Equipments, wie z. B. DSL-Splitter,
Router
und Telefonanlage.
In den Wohneinheiten ist der Wohnungsübergabepunkt in
einem Wohnungsverteiler als Multimedia-Verteiler in
einem separaten Gehäuse zu installieren.
Diese Gehäuse sollen das Patchfeld für die struktierte
Verkabelung der Einheit, die Anschlußtechnik der
Breitbandverkabelung für die Fernseh- und
Antennenanlage
sowie das zentrale Telekommunikations-Equipment
der Mieter aufnehmen. Ausgehend vom
Wohnungsverteiler ist eine strukturierte Verkabelung
gem. EN
50173-x "Anwendungsneutrale
Kommunikationsverkabelungen"
vorzusehen. Dazu sind  Datenkabel der Kategorie
7 sowie Datendosen der Kategorie 6a, geeignet für 10
Gigabit
Ethernet zu verwenden.
Ebenfalls ausgehend vom Verteiler ist eine
Telefonverkabelung
vorzusehen. Dazu sind Datenkabel der Kategorie
7 zu verwenden.
Die  Verlegung der Leitungen in den Wohnungen erfolgt
in
flexiblem Schutzrohr (FFKuS-EM-F) mit Anschluss an
den Mediaverteiler und die UP-Dose. Eine
Auswechselbarkeit
der Leitungen muss gewährleistet sein!
Für alle Aufzüge sind aus den jeweiligen
Nutzungseinheiten
bzw. dem Allgemeinbereich Festanschlüsse für den
Aufzugs-Notruf als unmittelbare Amtsanschlüsse
bereitzustellen.
Für alle Zählermeßschränke der technischen Anlagen sind
Zuleitungen mit einer RJ45 Datendose mind. CAT5 für
eine Fernauslesung der Zählerdaten bereitzustellen.
Qualitäts-/Leistungsmerkmale
Die Anlage muß mindestens folgende Funktionen und
Leistungsmerkmale erfüllen:
- Installation einer von der Anwendung unabhängige,
flexible
und universell einsetzbare sowie zukunftssichere
Kommunikationskabelanlage.
- Installation der Kommunikationsverkabelung gem.
DIN EN 50174-2:2011-09 (VDE
0800-174-2)
Die Typographie auf den Patchfeldern sowie den
Datenanschlußdosen ist als Teil des Systemdesigns durch
einen professionellen Beschriftungsservice anzubieten.
Gefordert wird ein perfektes, durchgängiges
Erscheinungsbild
und gute Lesbarkeit auf allen Beschriftungsfeldern.
Anzubieten ist eine einfarbige Beschriftung.
Alle dazu notwendigen Details und Angaben wie Form,
Schriftstil, Texte usw. sind dazu auf direktem Wege
mit dem Bauherren/Nutzers abzustimmen.
Für den Telekommunikations-Hausanschluß
ist ein wirksamer Blitzschutz-Potentialausgleich zu
errichten.
Die Datenkabel müssen der Norm
DIN EN 50288 und DIN EN 50173-x, der Kategorie 5 bis 7
entsprechen Kabel und Leitungen dürfen nur in
den gem. DIN VDE 0100-520, zulässigen Arten verlegt
werden.
Bei Kreuzungen, Näherungen und gemeinsamer Verlegung
von
Starkstrom-, Fernmelde- oder Datenleitungen sind
die Forderungen gem. DIN VDE 0100-520 und gem.
FTZ 731 TR 1einzuhalten.
Kunststoff-Kabelbinder sind zur Befestigung von
Leitungen in
offenen Bereichen nicht zugelassen.
Kalkulationshinweise
Bestandteil des Angebotes und in die Einheitspreise
einzukalkulieren sind:
- sämtliche Nebenkosten für
Berechnungen und Dimensionierungen von Anlagen
und Anlagenteilen
- sämtliche Nebenkosten für
Funktionskontrollen,  Testläufe, Überprüfungen sowie
die
Koordinierungen von gewerkeübergreifenden
Funktionen
- alle Abstimmungen mit dem
Betreiber des  anliegenden Telekommunikationsnetzes
- Beantragung, Durchführung und Erledigung  sämtlicher
behördlicher und sicherheitstechnischer Abnahmen
- Überprüfung der Verdrahtung und Verrohrung aller
Anlagen und sämtlicher mechanischer und elektrischer
Einbauteile auf ihre Funktion
- Einregeln der Anlagen und Bauteile auf ihre Sollwerte
- Inbetriebnahme, Probebetrieb der Anlagen mit
Nachweis der
maximal möglichen Nutzungs- und Wirkungsgrade
- Erstellung von Funktionsbeschreibungen,
Einstellvorgaben und Anlagenschemen u. ä. für die
regelungstechnische Projektierung und Inbetriebnahme
der
Anlagen.
- die Stellung von Personal und Geräten bei
behördlicherseits vorgeschriebenen Abnahmen
betreffender Systemkomponenten, auch die
Teilnahme an Abnahmen der anderen Gewerke ist
sicherzustellen und einzukalkulieren
- Anfertigung und Übergabe von Protokollen für alle
erforderlichen nachzuweisenden Meß-, Einstell- und
Auslösewerte.
- Anfertigung und Übergabe von Protokollen für alle
Inbetriebnahmen und Einweisungen
Die Anlagen müssen die Forderungen der DIN EN 13724
erfüllen. Die Anlagenteile sind eindeutig von
Niederspannungs-Geräten zu trennen.
Die Anlagen sind komplett mit notwendigem Zubehör,
Befestigungsmaterial und allen zum Betrieb notwendigen
Kleinmaterial wie Sicherungen, Lampen usw. zu
liefern.
Bei der Kalkulation der Kabel- und Leitungsverlegung
sind die
anteiligen Kosten für Befestigungsmittel, wie Schellen,
Ankerschienen und Sammelhalterungen
einzukalkulieren! Kabelbahnen, -kanäle und -gräben
sowie
Schutz- und Installationsrohre werden
gesondert ausgeschrieben.
Vergütet werden die von Anschlußpunkt zu Anschlußpunkt.
verlegten Kabellängen ohne Verschnitt.
Für die unterschiedlichen Verlegungen werden folgende
Befestigungsmittel gefordert:
unter Putz: Einzelverlegung = Isoschellen
bei Häufungen = Kunststoff-Sammelschellen
keine Gips-Fixierung!
auf Putz: Einzelverlegung = Installationsrohr bzw.
Iso-schellen
bei Häufungen = Abstandsschellen, Kunststoffrohr
oder Kabelkanäle bzw. -bahnen
im Putz: Einzelverlegung = Stegleitungsnägel mit
Iso-Kopf
bei Häufungen = nicht zulässig
Hohlwand: Einzelverlegung = keine
bei Häufungen = Kabelbinder
Kabelbahn/-leiter/-rinne: Stahlkabelbinder bzw.
Bügelschellen
in Schutzrohr: die Öffnungen an den Rohrenden sind in
die
Gerätedosen oder Verteiler einzuführen.

### Abschnitt 06 KGR 451 Telekomunikationsanlagen

**06.0001 Datenkabel ekuMaxx1200Pro Cat.7A+ duplex**
*** Bedarfsposition ohne GB
Datenkabel ekuMaxx1200Pro gemäß Cat. 7A+
2x4x2xAWG22/1
duplex
S-FTP  Halogenfrei, flammwidrig, für Anwendungen der
ClassD, ClassE / EA und ClassF / FA Spezifiziert bis
1.200 MHz
Aufbau:
Massiver blanker Kupferleiter, AWG 22
Aderisolierung aus halogenfreies Foam/Skin-Material
Jedes Paar ist einzeln mit Folie geschirmt (PIMF)
komplette Abschirmung aus verzinntem
Kupferdrahtgeflecht (ca.35%)
geringe Signal-Laufzeitunterschiede zwischen den
Paaren (low skew)
halogenfreie Ausführung LS0H-3 (Low Smoke Zero Halogen)
Außenmantel: halogenfrei (lila) mit Aufdruck der
Zulassungen.
Außendurchmesser: 7,5 x 16,0mm.
Elektrische Eigenschaften bei 20°C:
Dämpfung:
16/62,5/100/300/600/1200 MHz:
6,8/13,7/17,5/31,5/46,3/62,0 dB/100 m
Nahnebensprechdämpfung:
16/62,5/100/300/600/1200 MHz:
>100/>105/>102/102/93/83 dB/100 m
Impedanz bei 1 - 100 MHz  100Ohm +/- 5%
Betriebskapazität  43 pF/km
Ausbreitungsgeschwindigkeit  0,78c
Kopplungswiderstand (typ)  <2 mOhm p.M bei 10MHz
Weitere Eigenschaften:
Zugkraft  max. 354N
Biegeradius für einmaliges Biegen: 23mm
beim Verlegen/ Einziehen: 60mm
Betriebstemperatur  -20°C bis + 60°C
Verlegetemperatur  0°C bis + 50°C
Querdruckfestigkeit:  1000N / 100 mm / 1 min.
Zulassungen:
EN 50173-1 (2009), ISO/IEC 11801 (AMD2:2009),
IEC61156-5, IEC61156-7 EN50288-9-1
IEC 60332-3, IEC 60754-2, IEC 61034 EN50289-3-5
Störaussendung nach Klasse B EN55022
Störfestigkeit nach EN55024
Nachweis für die Fertigungsstätte des Kabels über ein
Zertifiziertes Qualitäts-Management nach ISO 9001
Fabrikat:  eku Kabel & Systeme
Typ:  ekuMaxx1200Pro duplex (k65702041), halogenfrei,
2x4x2xAWG22/1 flammwidrig
liefern und verlegen
Menge: 1,000 m

**06.0002 Datenkabel Cat.7A+ simplex für Gebäudeverkablung, feste Verlegung vom Medienverteiler zur Enddose**
LAN-Kabel für die strukturierte Gebäudeverkabelung
gemäß
EN50173 und ISO/IEC 11801
Anwendungsgebiete
soll entsprechend Normen ISO/IEC 11801 bzw. EN 50173
eine
Länge von 100 m nicht überschreiten (90 m Kabelkanal +
10 m
Arbeitsplatz)
Produkteigenschaften
Übertragung von digitalen und analogen Datensignalen
Flammwidrig nach IEC 60332-1-2 und Bündelbrandtest
gemäß
IEC 60332-3-24
IEEE 802.3: 10/100/1000Base-T, 10GBase-T
IEEE 802.5: ISDN; FDDI; ATM; cable sharing
IEEE 802.3at: PoE geeignet
Norm-Referenzen / Zulassungen
Klasse F in Norm ISO/IEC 11801 entspricht CAT.7
Typ:simpex,4x2xAWG23/1 flammwidrig incl. Rohr
liefern und in Rohr uP, AP, in Hohlwand, auf KTS und
im Estrich
verlegen
Angebot Hersteller:
Angebot Typ:
Menge: 480,000 m

**06.0003 Fernsprech-Innenkabel, J-Y(St)Y 4x2x0,6**
*** Bedarfsposition ohne GB
Fernsprech-Innenkabel, J-Y(St)Y  4x2x0,6
Verwendung: Fernmeldeleitung im Nebenstellen- und
Sprechstellenbau
zur Verlegung in trockenen und
feuchten Räumen.
Massiver Kupferleiter mit Durchmesser 0,6
Seelenbewicklung aus Polyesterfolie
Schirmung Aluminiumfolie, kunststoffkaschiert,
gewickelt
Außenmantel PVC-Mischung
Außendurchmesser ca. 7,0mm
Farbe: grau
Fabrikat: eku
Typ: eku J-Y(St)Y 4x2x0,6
Art.-Nr.: k12600040
liefern und komplett verlegen
auf Kabeltrassen, Steigeleitern, Hohlwand,im
Rohr
in Teillängen verlegen, beidseitig auflegen,inkl.
Befestigungsmaterial.
Menge: 70,000 m

**06.0004 RJ 45 Cat.6a - Einzelanschlussdose**
LSA-Plus-Kontakte, u.P., inkl. Hohlwand-Dose,
inkl. Abdeckung mit Schriftfeld,
beschristen mit "Telefon"
- RJ45 Schrägauslaßdose, 1-fach
Abdeckung:
Typ: RJ45 Dose uP.einfach incl. Systemabdeckung
und-Rahmen BJ Future Llinear reinweiß
Farbe: rws.
Angebot Fabrikat..
Angebot Typ:
liefern, montieren und betriebsfertig anschließen.
Menge: 25,000 St

**06.0005 RJ 45 Cat.6a - Doppelanschlußdose**
LSA-Plus-Kontakte, u.P., inkl. Hohlwand/uP.-Dose,
inkl. Abdeckung mit Schriftfeld,
Beschriften mit "Daten".
- RJ45 Schrägauslaßdose, 2-fach
incl. Systemabdeckung und -Rahmen BJ rws.
Farbe: rws.
Angebot Fabrikat:
Angebot Typ:
liefern, montieren und betriebsfertig anschließen.
Menge: 5,000 St

**06.0006 RJ45-Modul Cat.6A T568A**
RJ45-Modul Cat.6A T568A
RJ45-Modul Cat.6A, gem. EN 60603-7-51,
durch Zertifikat nachzuweisen;
Anwendungen gem. EN 50173-2, Anlage F (10Gbit/s, PoE+);
Optimiertes Kontaktdesign zur Vermeidung von
Abreißfunken im Kontaktruhebereich;
Rastnase metallisch aus Federstahl
IDC-Schneidklemmen: geeignet für Massiv- und
Litzenleiter;
Kabel-, Adernmontage ohne modulabhängiges
Spezialwerkzeug;
Steckbare Potentialanschlussmöglichkeit am Gehäuse;
Zugentlastung per unverlierbaren, rastenden Kabelbügel;
separate Schirmkontaktierung;
kreuzungsfreie Anordnung der Adernpaare möglich;
Metallfolie der Paarschirmung ist bis zur
Adernfixierung im Kabelmanager zu führen.
Dienstekennzeichnung durch steckbare Schutzkappen in
mindestens 5 Farben;
Anforderungen:
Einbautiefe: = 32,0mm
Breite: = 14,8mm
Eigenschaften: Cat.6A gem. EN 60603-7-51
Kompatibilität: zu RJ45-/12-/11-Steckern durch
Überbiegeschutz
Lebensdauer: = 750 Steckungen
Kabeldurchmesser: geeignet für = 9mm
Anschluss: 8-adrig
Kontaktdesign: Optimierung im Datenblatt
nachzuweisen
Adernanschluss: IDC-Schneidklemmen
Aderndurchmesser: 0,9-1,6mm
Leiterdimension: massiv: AWG26/1-22/1
Litze: AWG27/7-22/7
Farbcode: gem. T568A
Potentialanschluss: 2,8mm gem. DIN 46342-1
Material Rastnase: Federstahl
Farben für Dienstekodierung: schwarz, orange, grün,
blau, gelb
Fabrikat: Telegärtner
Typ: AMJ-S Modul Cat.6A
Artikel-Nr.: J00029A2000
gewähltes Fabrikat/Typ:
'___________/___________'

liefern, montieren und betriebsfertig anschließen.
Menge: 35,000 St

**06.0007 TAE-Anschlussdose TAE 3 x 6 NFN Einsatz Schwarz [0033 10]**
*** Bedarfsposition ohne GB
TAE-Anschlussdose TAE 3 x 6 NFN Einsatz Schwarz [0033
10]
Einsatz TAE-Anschlussdose
TAE 3 x 6 NFN
Gira Kommunikationstechnik
(1 Telefon und 2 Zusatzgeräte) Schwarz
Technische Daten:
Einbautiefe: 28mm
inklusive Systemrahmen als Einzel- oder
Kombinationsrahmen und Abdeckung rws
Fabrikat: BJ
Angebot Fabrikat:
Angebot Typ:
liefern, montieren und betriebsbereit anschließen.
Menge: 1,000 St

**06.0008 UAE/IAE-Anschlussdose 1 x 8-pol SRK Einsatz [0179 00]**
*** Bedarfsposition ohne GB
UAE/IAE-Anschlussdose 1 x 8-pol SRK Einsatz [0179 00]
Einsatz UAE/IAE (ISDN)-Anschlussdose Cat.3 1fach, 1 x
8-polig
Schraubklemmen
Gira Kommunikationstechnik
Merkmale:
- UAE/IAE (ISDN-fähig) RJ11/RJ12 und RJ45 8-polig für
6- und
8-polige Stecker.
- Acht Kontakte und ein Stützkontakt für ein Terminal.
Technische Daten:
Einbautiefe: 23 mm
inklusive Systemrahmen als Einzel- oder
Kombinationsrahmen und Abdeckung.
Angebot Fabrikat:
Angenot Typ:
liefern, montieren und betriebsbereit anschließen.
Menge: 1,000 St

**06.0009 FBY-EL-F 20**
Elektroinstallationsrohr DIN EN 61386-22, Maße DIN EN
60423, nicht flammenausbreitend, aus Polyolefin, mit
hochgleitfähiger Innenschicht, schwarz, einwandig,
gewellt, biegsam, Außendurchmesser 25 mm,
Klassifizierungscode 23322, Druckfestigkeit leicht,
Schlagfestigkeit leicht, Dauergebrauchs- und
Installationstemperatur min. -15°C max. +90°C,
verlegen auf Rohdecke.
Hersteller: FRÄNKISCHE
Produkt: FBY-EL-F 20 Highspeed 23322
oder gleichwertig
in Teillängen, mit Verbindungs-und
Befestigungsmaterial,
liefern und montieren.
angebot. Fabrikat:
..
angebot. Typ:
Menge: 450,000 m

**06.0010 Messung der elektrischen Parameter**
der Tertiärkabel Categorie 6 von der Anschlußdose bis
zum Patchfeld/ Etagenverteiler nach EIA/TIA 568
gemessen bis 250 MHz, Protokollerstellung über alle
wesentlichen physikalischen Kabelparameter:
-Kabellänge
-Durchgang
-Anschlußbelegung
-Rauschen (gemittelt und impulsförmig)
-Gegenkapazität zwischen Adernpaaren
-DC Schleifenwiderstand
-Dämpfung
-Nah-Nebensprechen (next)
Menge: 1,000 Psch

**06.0011 Beschriften**
Beschriften der S/UTP-Kabel sowie der RJ45-
Anschlußdosen nach Beschriftungsschema des Bauherrn
aber nicht geklebt.
Menge: 1,000 Psch

### Abschnitt 07 KGR 452 Such- und Signalanlagen

#### Titel 07.01 Gegensprechanlage SKS Comfort, alt. Standart

*Hinweis*
Die vorhandene Wechselsprechanlagen (unterschiedliche
Fabrikate) ist im Zuge der Erweiterungen entsprechend
anzupassen. Die Außenstationen werden erweitert, eine
Kamera für die neu entstehenden Dachgeschossen
installiert
und angeschlossen und entsprechend neuesten
Datenschutzrichtlinien umgebaut. Alternativ werden die
alten
Klingelknopfe beibehalten und die Tableaus nur
erweitert.
Alternativ nach verlangen Bauherrin sind die
Klingeltableaus
komplett inkl. aller Nebenarbeiten und
Unterputzgehäuse in den
nachfolgenden Positinen einzukalkulieren.
Es handelt sich um 6 getrennte Anlagen mit
ingesamt 90 Wohneinheiten.
In jeder Anlage gibt es 3 Wohnungen im Dachgeschoss
die eine
Video-Innensprechstelle
erhalten.
6x 15 Wohneinheiten
Es wird jeweils eine 6-Draht-Video-BUS-Anlage mit
Audio-Innensprechstellen gebaut.
SKS empfiehlt eine BUS-typische Verdrahtung. Unabhängig
davon ob es sich um eine Audio-
oder Videosprechanlage handelt.
Die Anlage ist in mehreren Steigleitungen aufzubauen
(übereinander liegende Wohnungen
bilden je eine Steigleitung).
maximal 1500 m Gesamtleitungsnetz und maximal 75 m
Videosignalpfad von
der Kamera bis zur Unterverteilung bzw. 200 m von der
Unterverteilung zur weit
entferntesten Innensprechstelle. Werden diese Grenzen
überschritten, bitten wir um
Rücksprache.
Sollte bei der Verdrahtung nicht von Sprechstelle zu
Sprechstelle durchgeschliffen werden,
sondern über einen Etagentaster bzw. über eine
Verteilung in
der Wohnung verdrahtet
werden, entsteht ein Stich. Hier sind entsprechend
viele
Passivverteiler 300049 einzuplanen.
Wir gehen von keiner Parallelschaltung von
Video-Innensprechstellen aus. Bei
Parallelschaltung von Video-Innensprechstellen
(gleichzeitiges
Klingeln) sind in der
jeweiligen Steigleitung 2 Adern zusätzlich nötig sowie
ein
zusätzlicher Ausgang am Video
Kompaktnetzteil 300090 oder Aktivverteiler 300040.

**07.01.0010 SKS Einbaugehäuse für flächenbündigen Einbau einer Comfort Türstation 4,7"**
*** Bedarfsposition ohne GB
Einbaugehäuse für den
flächenbündigen Einbau einer
COMFORT Türstation 5,7"
Art. Nr. 60005401
bestehend aus Artikelnummern:
95006601 - Frontplatte für Einbaugehäuse
95006500 - UP-Gehäuse inklusive Winkelrahmen für
Einbaugehäuse
Material der Frontplatte: Edelstahl
Kastenart: Unterputz mit Winkelrahmen
Material Winkelrahmen: Aluminium Edelstahl Optik
1 Ausschnitt für COMFORT Türstation 5,7
1 Sonder Lautsprechergitter 55 x 44, mit festen Ecken,
3 mm
Sprechfuge,
mit Edelstahlplatte hinterlegt
1 Mikroloch
Plattenmaß: 275 x 412 x 2 mm
Kastenmaß: 275 x 412 x 60 mm
Abdeckmaß: 295 x 432 mm
liefern, montieren und betriebsfertig anschließen.
Menge: 1,000 Stk

**07.01.0020 SKS-60004413 COMFORT Türstation 5,7" Multitouch (ML-Version), schwarz**
*** Bedarfsposition ohne GB
SKS-Türstation COMFORT
SKS-Art. Nr.: 60004413
6-Draht-Video /Audio-Technik
mit externer Mikrofon- / Lautsprechereinheit
- 14,5 cm (5,7") großes Multitouch Farbdisplay
- Einfache und intuitive Bedienung
- Komfortsuchfunktion über Touch-Tastatur
- Inbetriebnahme und Konfiguration am Gerät oder per
Web-interface über
PC/Laptop
- Integrierte Color-Kamera
- Vielfältige Gestaltungsmöglichkeiten der
Bedienoberfläche
(Grafiken
optional statt Text darstellbar)
- Display mit symbolischer und textlicher
Zustandsinformation
(entspr. DIN
18040 - Barrierefreies Bauen)
- Codeschlossfunktion mit rotierender Ziffernanzeige
- Vandalismusgeschützt durch Sicherheitsglas
Bitte schützen Sie das Gerät vor direkter
Sonneneinstrahlung!
Glasmaß: 195 x 195 x 4 mm
Lochmaß: 184 x 184 x 70 mm
Hohlwandmaß: 179 x 179 x 70 mm
Maßangabe BxHxT
Liefern montieren und betriebsfertig anklemmen:
Angebot Fabrikat:
Angebot Typ:
liefern, montieren und betriebsfertig anschließen.
Menge: 1,000 Stk

**07.01.0030 SKS-800278 Sonderbau Türstation 15 WE**
*** Bedarfsposition ohne GB
SKS-800278 Sonderbau Türstation 15 WE
Sonderbau Türstation 15 WE 6 Stück 895,00 (5.370,00)
Ausführung: AV (vorverdrahtet)
Anzahl WE: 15 (3-reihig)
Taster: Edelstahlhügelkontakte
Schilder: von vorne wechselbar, beleuchtet
Material der Frontplatte: Edelstahl
Material des Winkelrahmens: Alu in Edelstahl-Optik
Kasten: UP mit Winkelrahmen
LS-Gitter: Lochgitter (A)
Gravuren: keine
Sondereinbauten: Ausschnitt für SKS-Kamera 820-CE
(vorbereitet)
Platten-Nr.:  21* 4254 NK
Plattenmaß: 318 x 430 x 3 mm
Kastenmaß: 318 x 430 x 45 mm
Abdeckmaß: 338 x 450 mm
liefern, montieren und betriebsfertig anschließen.
Menge: 1,000 Stk

**07.01.0040 SKS-800408 Namensschildeinlage**
*** Bedarfsposition ohne GB
Ursprüngliche Artikelnummer: 100026
für Artikel-Nr. 800413 und 800746
Stanzmaß: 52*15 mm
Angebot Farbikat/Typ:
liefern, montieren und betriebsfertig anschließen.
Menge: 1,000 St

**07.01.0050 SKS-800164 Entnahmewerkzeug**
*** Bedarfsposition ohne GB
Entnahmewerkzeug Art,Nr. 800194
Ursprüngliche Artikelnummer: 100030
Entnahmewerkzeug für Art. 800413 und 800414
Maß: 24*13 mm
Angebot Fabrikat/Typ:
liefern, montieren und betriebsfertig anschließen.
Menge: 1,000 St

**07.01.0060 SKS- 800640-B TORX-Schraubenschlüssel M4**
*** Bedarfsposition ohne GB
TORX Schraubenschlüssel Winkel M4
Art.Nr.8000640
TX20-Torx-Winkelschlüssel M4
Angebot Fabrikat/Typ:
liefern, montieren und betriebsfertig anschließen.
Menge: 1,000 St

**07.01.0070 SKS- 30002603 Steuermodul**
*** Bedarfsposition ohne GB
Steuermodul
SKS-Atr. Nr.: 30002603
- Kompatibel zu Artikel 4508
- Steuermodul BUS-Technik bis 48 Wohneinheiten
- Mit Schraubensatz, Gitteradapter und Klebepad
- Mit integrierter Sprachwaage zur Unterdrückung  von
Hintergrundgeräuschen
- Arbeitstemperaturbereich: -10 °C bis +65 °C
- Schutzklasse: IP20
Maße: 130 x 96 x 21 mm
eingebaut in Haustürstation
Angebot Fabrikat/Typ:
liefern, montieren und betriebsfertig anschließen.
Menge: 1,000 St

**07.01.0080 SKS-30007501 Einbaukamera mit erweitertem Blikwinkel**
*** Bedarfsposition ohne GB
Kamera mit erweitertem Blickwinkel, 6-Draht
Art,Nr: 30007501
Verwendung normaler Installationsleitung JY(St)Y in
0,8 mm
Minimale Lichtstärke: 0,2 Lux bei Farbe
Umschaltung auf s/w bei Nacht
Wirksame Ausleuchtung bei Nacht mittels 6 Infrarot
LEDs
Empfohlene Einbauhöhe: 1,45 m bis 1,65 m
Auflösung: 976 (H) x 582 (V) Pixel, 700 TV-Linien
Blickwinkel: horizontal 125°, vertikal 90°
Kamera im Gehäuse schwenkbar
Arbeitstemperaturbereich: -10 °C bis +50 °C
Feuchtigkeit: 20 % bis 90 % nicht kondensierend
Direktes Gegenlicht ist zu vermeiden
Maße: 110 x 90 x 44 mm
Angebot Fabrikat/Typ:
liefern, montieren und betriebsfertig anschließen.
Menge: 1,000 St

**07.01.0090 SKS-300033 Transformator 12VAC/1,5A**
*** Bedarfsposition ohne GB
Transformator 12VAC/1,5A
SKS Art.Nr,: 300033
Ursprüngliche Artikelnummer: 322
Zur Versorgung von bis zu 30 Namensschildbeleuchtungen
Eingangsnennspannung: 220 - 240 VAC
Ausgangsnennspannung: 12 VAC
Ausgangsnennstrom: 1,5 A
Für Schalttafeleinbau oder Aufputz-Montage
Arbeitstemperaturbereich: -10 °C bis +55 °C
Schutzklasse IP20
Maße: 35 x 95 x 64 mm (2TE)
Angebot Fabrikat/Typ:
liefern, montieren und betriebsfertig anschließen.
Menge: 1,000 St

**07.01.0100 SKS-300054 Schaltnetzteil 28VDC**
*** Bedarfsposition ohne GB
SKS-Art,: 300054
Schaltnetzteil 28VDC 6 Stück 79,00 474,00
Ursprüngliche Artikelnummer: 4806-V2
Eingangsnennspannung: 220 - 240 VAC
Ausgangsnennspannung: 28 VDC
Ausgangsnennstrom: 1,7 A
Arbeitstemperaturbereich: -5 °C bis +50 °C
Schutzklasse IP20
Maße: 71 x 95 x 68 mm (4TE)
Angebot Fabrikat/Typ:
liefern, montieren und betriebsfertig anschließen.
Menge: 1,000 St

**07.01.0110 SKS-30008906 Basis-Kompaktnetzteil**
*** Bedarfsposition ohne GB
Basis-Kompaktnetzteil
Art.Nr.: 30008906
Versorgung von bis zu 96 Innensprechstellen
und max. 8 Türstationen
Versorgung von bis zu 30 Namensschildbeleuchtungen
Versorgung von Türöffnern mit 12 VAC mit max. 1 Ampere
Eingangsnennspannung: 207 - 253 VAC / 50 Hz
Arbeitstemperaturbereich: -5 °C bis +45 °C
Schutzklasse IP20
Maße: 105 x 90 x 71 mm ohne
Anschlussklemmen (6TE)
liefern, montieren und betriebsfertig anschließen.
Menge: 1,000 St

**07.01.0120 SKS-30009003 6-Draht-Video-Kompaktnetzteil**
*** Bedarfsposition ohne GB
SKS-Art. Nr.: 30009003
6-Draht-Video-Kompaktnetzteil
Versorgung von bis zu 96 Video-Innensprechstellen
und bis zu 4 Kameras
Ohne zusätzliche Komponenten für bis zu 4
Steigleitungen
einsetzbar
Geeignet für Anbindung an Linienerweiterung
Eingangsnennspannung: 207 - 253 VAC / 50 Hz
Arbeitstemperaturbereich: -5 °C bis +45 °C
Schutzklasse: IP20
(nur in Verbindung mit
Artikel 300089)
Maße: 105 x 90 x 71 mm ohne
Anschlussklemmen (6TE)
Angebot Fabrikat/Typ:
liefern, montieren und betriebsfertig anschließen.
Menge: 1,000 St

**07.01.0130 SKS-300049 Videopassivverteiler**
*** Bedarfsposition ohne GB
SKS Art. Nr.: 300049
Videopassivverteiler
Ursprüngliche Artikelnummer: 320-s
Wird bei Stichleitungen an der Steigleitung benötigt
Einbau in UP-Schalterdose, z.B. hinter dem
Etagentaster
1 Ausgang für eine Stichleitung/Sprechstelle
Einsatz mehrerer Videopassivverteiler möglich
Symmetrische Videoübertragung
Arbeitstemperaturbereich: -10 °C bis + 55 °C
Schutzklasse IP20
Maße: 16 x 35 x 7 mm
liefern, montieren und betriebsfertig anschließen.
Menge: 1,000 St

**07.01.0140 SKS-20002112 Innensprechstelle BS2012 Audio**
*** Bedarfsposition ohne GB
SKS-Innensptrechstelle BS2012 Audio
Freisprechen, weiß, polyphon
SKS-Art.Nr.:20002112
Bedienung über 6 konkav geformte kontaktfreie
Tastflächen
(ermöglicht die
optimale Bedienbarkeit für jede Altersklasse)
Montage auf UP -oder Hohlwanddose erforderlich
Merkmale
- Bustechnik: 2-Draht-Audio-BUS
- Farbe: weiß
- Oberfläche: Kunststoff
- Montageart: Aufputz
- Kommunikationsart: Freisprechstelle
- Klingeltöne: 8 Hausruf und 4 Etagenrufmelodien
- Ruftonlautstärke: 5-fach einstellbar
- Maße: 80 x 150 x 13 mm
liefern, montieren und betriebsfertig anschließen.
Menge: 1,000 St

**07.01.0150 SKS- 10006901 Innensprechstelle Video BSV2012**
SKS-Videosprechstelle BSV 2012
Art.Nr. 10006901
Freisprechen, 6-Draht, weiß
Technische Spezifikationen:
- SKS BUS-Technik
- Tastenfunktionen: Rufannahme, Türöffnung,
Rufabschaltung
(Ruf schaltet
sich nach 12 Stunden automatisch wieder ein)
- Zusatzfunktionen über Touch-Display:
Schaltfunktionen möglich (über Schaltaktor 300022
(4507)
ohne
zusätzliche Adern), Einstellung Ruflautstärke und
Rufmelodien,
Kontrast-
und Helligkeitsregelung
- TFT-Display 8,9 cm (3,5")
- Automatisches Einschalten des TFT-Displays bei einem
eingehenden Türruf
- Optische Rufsignalisierung über LED
- Mithör- und mitsehgesperrt
- Ein-Mann-Installation und Programmierung
- Optional Parallelschaltung von bis zu 3
Innenstationen
- 8 Intervall-Hausruf- und 4 Etagenrufmelodien
- Menüführung in deutsch oder englisch wählbar
- Freisprechfunktion
- Sprachgesteuertes Gegensprechen mit Echo- und
liefern, montieren und betriebsfertig anschließen.
Menge: 5,000 St

**07.01.0160 SKS Einbau-Türöffner-Relais FAA1100-0600**
*** Bedarfsposition ohne GB
SKS Einbau-Türöffner-Relais
GERÄTEEIGENSCHAFTEN
Türöffner-Relais für gezieltes Türöffnen
bei mehr als einer Außenstation
potentialfreier Relaiskontakt
für Gleichstrom-, Wechselstrom- und Ruhestromtüröffner
Anschluss an Klemmen R / P der Außenstation
Montage: Einbau in TCS-Außenstation / Unterputzdose
zusätzliche Hilfsklemme
TECHNISCHE DATEN
Versorgungssspannung: 24 V
Einbau-Türöffner-Relais HxBxT mm: 34x28x8,5
zulässige Umgebungstemperatur: -20 bis +50 °C
oder gleichwertig
Angebot Fabrikat/Typ:
liefern, montieren und betriebsfertig anschließen.
Menge: 1,000 St

**07.01.0170 JY(St)Y 2x2x0,8**
*** Bedarfsposition ohne GB
JY(St)Y 2x2x0,8 mm²
liefern, auf Kabeltrassen, Steigeleitern, Hohlwand,im
Rohr und unter Putz
in Teillängen verlegen, beidseitig auflegen,inkl.
Befestigungsmaterial.
angebot. Fabrikat:
angebot. Typ:
Menge: 1,000 m

**07.01.0180 JY(St)Y 6x2x0,8**
*** Bedarfsposition ohne GB
JY(St)Y 6x2x0,8 mm²
liefern, auf Kabeltrassen, Steigeleitern, Hohlwand,im
Rohr und unter Putz
in Teillängen verlegen, beidseitig auflegen,inkl.
Befestigungsmaterial
angebot. Fabrikat:
angebot. Typ:
Menge: 1,000 m

**07.01.0190 A-2YF(L)2Y 6X2X0,8**
*** Bedarfsposition ohne GB
verlegen in Hohlwänden, unterputz, in abgehangenen
Decken, auf vorhandenen Gitterrinnen und Kabelrinnen,
und in bauseits erstellten Kabelgräben.
in Teillängen,
liefern, montieren und beidseitig auflegen
Menge: 1,000 m

**07.01.0200 FBY-EL-F 25**
*** Bedarfsposition ohne GB
Elektroinstallationsrohr DIN EN 61386-22, Maße DIN EN
60423, nicht flammenausbreitend, aus Polyolefin, mit
hochgleitfähiger Innenschicht, schwarz, einwandig,
gewellt, biegsam, Außendurchmesser 25 mm,
Klassifizierungscode 23322, Druckfestigkeit leicht,
Schlagfestigkeit leicht, Dauergebrauchs- und
Installationstemperatur min. -15°C max. +90°C,
verlegen auf Rohdecke.
Hersteller: FRÄNKISCHE
Produkt: FBY-EL-F 25 Highspeed 23322
oder gleichwertig
in Teillängen, mit Verbindungs-und
Befestigungsmaterial,
liefern und montieren.
angebot. Fabrikat:
..
angebot. Typ:
Menge: 1,000 m

**07.01.0210 Montageplanung**
*** Bedarfsposition ohne GB
Die vorgenannten Pläne sind in folgender Form vor
Montage zur Freigabe durch den Bauherren zu übergeben:
Wegen der Übersichtlichkeit und zum Erkennen
der Zusammenhänge müssen die Anlagen in sich
zusammenhängen dargestellt werden.
Wenn optische Verkleinerungen gewählt werden,
muß die Ausgangszeichnung mindestens über den
Maßstab 1 : 50 verfügen.
Die Schriftgröße muß so gewählt werden, daß die
Verkleinerungen gut lesbar sind. Der Endmaßstab
der Verkleinerung darf nicht kleiner als 1 : 100
sein. Im Fließschema grundsätzlich, sonst nur bei
wesentlichen Anlagenteilen, sind die
Positionsnummern des Leistungsverzeichnisses anzugeben.
1 Satz Fließ- und Schaltschemata
1 Satz Grundrißpläne mit sämtlichen einzubauenden  .
Geräten sowie Leitungsführung und Steigepunkte
3 x  als Farb-Zeichnung(80 g/m²), DIN-gefaltet
(die Farbwahl der Darstellung der einzelnen
Komponenten ist mit dem Bauherrn
abzustimmen)
3 x  als DXF-Datei auf CD-Rom
3 x  als PLT-Datei auf CD-Rom
Menge: 1,000 Psch

**07.01.0220 Inbetriebnahme und Programmierung**
*** Bedarfsposition ohne GB
Inbetriebnahme und Programmierung der voranstehenden
Systemkomponenten sowie den bestands Innenstationen in
den
Mieteinheiten.
Menge: 1,000 Psch

**07.01.0230 Einweisung**
*** Bedarfsposition ohne GB
Einweisung des Personals.
Beinhaltet 1/2 Tagessatz für 1 Systemmonteur.
Menge: 1,000 Psch

### Abschnitt 08 KGR 455 Fernseh- und Antennenanlage

#### Titel 08.01 BK- Antennenanlage

*Hinweis*
Es wird ein Kabelnetz in Sternstruktur ab
Hausanschlußraum in
den Mieteinheiten installiert, in welches die Leitungen
eingezogen werden können.
Alles Klein- und Befestigungsmaterial wie
Abschlusswiderstände, Verbinder und Stecker sowie die
fachgerechte Ausführung des Potentialausgleichs und der
Erdung sind in die Einheitspreise einzukalkulieren.
Dies gilt
auch für bei Bedarf notwendige Abstimmungen mit dem
Kabelnetzbetreiber sowie die Feinabstimmung der
Komponenten bzgl der Durchgangs- und
Abgangsdämpfungswerte zur Erzielung der geforderten
Signalpegel und Störabstände an den Enddosen.
Das BK- Hausnetz wird ab dem HüP entsprechend Absprache
mit dem Kabelnetzbetreiber mit Rückkanal und
digitaltauglich
installiert.
Einsatz und Montage aller Komponenten haben so zu
erfolgen,
dass ein hohes EMV- und Schirmungsmaß entsprechend CE
Klasse A mit Sicherheit erreicht wird.
Die Wahl der Komponenten ist nach Fabrikations-und
Typenvorgabe der Vodafone Deutschland zu erfolgen.

**08.01.0010 AP Verteilerschrank B500xH550xT205 IP 54**
*** Bedarfsposition ohne GB
Verteilerschrank als Antennenverteilerschrank
Maße:B/H/T: 500x550x205 mm
Schutzart: IP 54 für Aufputzmontage
Farbe: RAL 9010 Schutzklasse II schutzisoliert
Türschliessungstyp: Klappgriff mit Vorreiber und
Stangenverschluss
Türanzahl: 1 Anzahl der Schlösser: 1
inkl.der Aufhängeschienen, Telekommunikationsfelder -
Montageplatten mit Steckdosenleiste 3-fach sowie
Montage- und Befestigungsmaterial
liefern und montieren
Fabrikat/ Typ: Hager/ FP32TW oder gleichwertig

angeb. Fabr./Typ: ' .......................... '
Menge: 1,000 St

**08.01.0020 Koaxialkabel, für Erdverlegung geeignet**
*** Bedarfsposition ohne GB
Koaxialkabel - Erdverlegung
Zu verwendende Materialien sind entsprechend der
Fabrikaten-
und Typenliste der Vodafone Deutschland zu wählen.

Angebot Fabrikat / Typ: ' .......... '

in Teillängen liefern und montieren
Menge: 1,000 m

**08.01.0030 Koaxialkabel, Innenverlegung in Rohr**
Koaxialleitung für die Innenverlegung zur Herstellung
eines
Hausverteilernetzes in Rohr in Teillängen verlegen. Zu
verwendende Materialien sind entsprechend der
Fabrikaten-
und Typenliste der Vodafone Deutschland zu wählen.
Die Koaxleitung ist in Rohr in Teillängen im Estrich,
in Hohl-bzw.
geputzten Wänden uP. bzw. auf Kabeltragsystemen zu
verlegen. Klein- und Befestigungsmaterialien sowie das
Rohr
sind in den angebotenen Preis mit einzurechnen.
Angebot Fabrikat:
Angebot Typ:
Menge: 370,000 m

**08.01.0040 F-Stecker (DV 55)**
Geeignet für MK 91, 96 F, 96 L
Typ F-Stecker
Montageart geschraubt
Bauform gerade
Material Messing vernickelt
Geeigneter Kabeltyp MK 91, MK 96
Abmessungen (BxHxT) SW 11 x 21 mm
DC-Trennung Nein
Menge: 1,000 St

**08.01.0050 Verteiler 1,3 GHz, 2-fach**
*** Bedarfsposition ohne GB
Frequenzbereich von 5  1300 MHz (DOCSIS 3.1 fähig)
Schirmungsmaß der Klasse A (+10 dB)
Hohe Intermodulationsfestigkeit für störungsfreie
Rückkanal-Übertragungen
Sehr hohe Rückflussdämpfung und Entkopplung
Hohe Langlebigkeit und ideale elektrische Eigenschaften
aufgrund
der Weißbronze-Beschichtung
Freigegeben von Vodafone Kabel Deutschland
Frequenzbereich 5  1300 MHz
Verteildämpfung
5  .65 MHz 3,3 dB (±0,5 dB)
65  470 MHz 3,3 dB (±0,5 dB)
470  .862 MHz 3,5 dB (±0,5 dB)
862  1006 MHz 3,7 dB (±0,5 dB)
1006  1300 MHz 4,0 dB (±0,8 dB)
Entkopplung
5  65 MHz >30,0 dB
65  470 MHz >28,0 dB
470  862 MHz >26,0 dB
862  1006 MHz >25,0 dB
1006  1300 MHz >22,0 dB
Rückflussdämpfung
5  65 MHz >22,0 dB
65  470 MHz >20,0 dB
470  862 MHz >18,0 dB
862  1006 MHz >18,0 dB
1006  1300 MHz >16,0 dB
Anschlüsse
F-Buchse 3 St. (1x Eingang, 2x Ausgang)
Allgemeine Daten
Schirmungsmaß Klasse A (+10 dB), nach EN 50083-2
Intermodulationsfestigkeit 120 dBµV nach EN 60728-4
DC Bypass IN/OUT Nein
Abmessungen (BxHxT) 47,5 x 25,5 x 49,5 mm
Menge: 1,000 St

**08.01.0060 Verteiler 1,3 GHz, 3-fach (DM03D)**
*** Bedarfsposition ohne GB
Frequenzbereich von 5  1300 MHz (DOCSIS 3.1 fähig)
Schirmungsmaß der Klasse A (+10 dB)
Hohe Intermodulationsfestigkeit für störungsfreie
Rückkanal-Übertragungen
Sehr hohe Rückflussdämpfung und Entkopplung
Hohe Langlebigkeit und ideale elektrische Eigenschaften
aufgrund
der Weißbronze-Beschichtung
Freigegeben von Vodafone Kabel Deutschland
Frequenzbereich bis 1300 MHz
Verteildämpfung
5  65 MHz 5,2 dB (±0,5 dB)
65  470 MHz 5,2 dB (±0,5 dB)
470  862 MHz 5,6 dB (±0,5 dB)
862  1006 MHz 5,8 dB (±0,5 dB)
1006  1300 MHz 6,2 dB (±0,5 dB)
Entkopplung
5  65 MHz >28,0 dB
65  470 MHz >28,0 dB
470  862 MHz >26,0 dB
862  1006 MHz >25,0 dB
1006  1300 MHz >22,0 dB
Rückflussdämpfung
5  65 MHz >22,0 dB
65  470 MHz >20,0 dB
470  862 MHz >18,0 dB
8  1006 MHz >18,0 dB
1006  1300 MHz >16,0 dB
Anschlüsse
F-Buchse 4 St. (1x Eingang, 3x Ausgang)
Allgemeine Daten
Schirmungsmaß Klasse A (+10 dB), nach EN 50083-2
Intermodulationsfestigkeit 120 dBµV nach EN 60728-4
DC Bypass IN/OUT Nein
Abmessungen (BxHxT) 71,8 x 25,5 x 49,5 mm
Angebot Fabrikat;
Angebot Typ:
Menge: 1,000 St

**08.01.0070 Verteiler 1,3 GHz, 4-fach**
*** Bedarfsposition ohne GB
requenzbereich von 5  1300 MHz (DOCSIS 3.1 fähig)
Schirmungsmaß der Klasse A (+10 dB)
Hohe Intermodulationsfestigkeit für störungsfreie
Rückkanal-Übertragungen
Sehr hohe Rückflussdämpfung und Entkopplung
Hohe Langlebigkeit und ideale elektrische Eigenschaften
aufgrund
der Weißbronze-Beschichtung
Freigegeben von Vodafone Kabel Deutschland
Frequenzbereich bis 1300 MHz
Verteildämpfung
5  65 MHz 5,2 dB (±0,5 dB)
65  470 MHz 5,2 dB (±0,5 dB)
470  862 MHz 5,6 dB (±0,5 dB)
862  1006 MHz 5,8 dB (±0,5 dB)
1006  1300 MHz 6,2 dB (±0,5 dB)
Entkopplung
5  65 MHz >28,0 dB
65  470 MHz >28,0 dB
470  862 MHz >26,0 dB
862  1006 MHz >25,0 dB
1006  1300 MHz >22,0 dB
Rückflussdämpfung
5  65 MHz >22,0 dB
65  470 MHz >20,0 dB
470  862 MHz >18,0 dB
8  1006 MHz >18,0 dB
1006  1300 MHz >16,0 dB
Anschlüsse
F-Buchse 4 St. (1x Eingang, 3x Ausgang)
Allgemeine Daten
Schirmungsmaß Klasse A (+10 dB), nach EN 50083-2
Intermodulationsfestigkeit 120 dBµV nach EN 60728-4
DC Bypass IN/OUT Nein
Abmessungen (BxHxT) 71,8 x 25,5 x 49,5 mm
Angebot Fabrikat;
Angebot Typ:
Menge: 1,000 St

**08.01.0080 Verteiler 1,3 GHz, 6-fach**
requenzbereich von 5  1300 MHz (DOCSIS 3.1 fähig)
Schirmungsmaß der Klasse A (+10 dB)
Hohe Intermodulationsfestigkeit für störungsfreie
Rückkanal-Übertragungen
Sehr hohe Rückflussdämpfung und Entkopplung
Hohe Langlebigkeit und ideale elektrische Eigenschaften
aufgrund
der Weißbronze-Beschichtung
Freigegeben von Vodafone Kabel Deutschland
Frequenzbereich bis 1300 MHz
Verteildämpfung
5  65 MHz 5,2 dB (±0,5 dB)
65  470 MHz 5,2 dB (±0,5 dB)
470  862 MHz 5,6 dB (±0,5 dB)
862  1006 MHz 5,8 dB (±0,5 dB)
1006  1300 MHz 6,2 dB (±0,5 dB)
Entkopplung
5  65 MHz >28,0 dB
65  470 MHz >28,0 dB
470  862 MHz >26,0 dB
862  1006 MHz >25,0 dB
1006  1300 MHz >22,0 dB
Rückflussdämpfung
5  65 MHz >22,0 dB
65  470 MHz >20,0 dB
470  862 MHz >18,0 dB
8  1006 MHz >18,0 dB
1006  1300 MHz >16,0 dB
Anschlüsse
F-Buchse 4 St. (1x Eingang, 3x Ausgang)
Allgemeine Daten
Schirmungsmaß Klasse A (+10 dB), nach EN 50083-2
Intermodulationsfestigkeit 120 dBµV nach EN 60728-4
DC Bypass IN/OUT Nein
Abmessungen (BxHxT) 71,8 x 25,5 x 49,5 mm
Angebot Fabrikat;
Angebot Typ:
Menge: 1,000 St

**08.01.0090 Abzweiger 1-fach, 5-862 MHz, F-Anschluss, Rückkanal**
*** Bedarfsposition ohne GB
Durchgangsdämpfung 5-862 MHz: 1,0 dB,
Durchgangsdämpfung 862-2400 MHz: 2-2,5 dB,
Abzweigdämpfung 5-862 MHz: 20 dB,
Abzweigdämpfung 862-2400 MHz >= 25 dB
Richtdämpfung 5-2400 MHz >= 21 dB
Entkopplung 5-2400 MHz >= 21 dB
Schirmungsmaß > 85 dB, Klasse A
DC-Bypass IN-OUT 1A, 30 V
Abmessungen: 75 x 58 x 18 mm
komplett mit allem erforderlichen Zubehör,
Befestigungs- und
Verbindungsmaterial, F- Stecker und
Abschlusswiderständen
für nicht beschaltete Abgänge
liefern, montieren und betriebsbereit anschließen
Fabrikat / Typ: Wisi / DM 51 A 1020 oder gleichwertig

angeb. Fabrikat / Typ : ' .............................
'
Menge: 1,000 St

**08.01.0100 Abzweiger 2-fach, 5-862 MHz, F-Anschluss, Rückkanal**
*** Bedarfsposition ohne GB
Durchgangsdämpfung 5-862 MHz: 1,0 dB,
Durchgangsdämpfung 862-2400 MHz: 2-2,5 dB,
Abzweigdämpfung 5-862 MHz: 20 dB,
Abzweigdämpfung 862-2400 MHz >= 25 dB
Richtdämpfung 5-2400 MHz >= 21 dB
Entkopplung 5-2400 MHz >= 21 dB
Schirmungsmaß > 85 dB, Klasse A
DC-Bypass IN-OUT 1A, 30 V
Abmessungen: 75 x 58 x 18 mm
komplett mit allem erforderlichen Zubehör,
Befestigungs- und
Verbindungsmaterial, F- Stecker und
Abschlusswiderständen
für nicht beschaltete Abgänge
liefern, montieren und betriebsbereit anschließen
Fabrikat / Typ: Wisi / DM 52 A 2020 oder gleichwertig

angeb. Fabrikat / Typ : ' .............................
'
Menge: 1,000 St

**08.01.0110 Abzweiger asymmetrisch 1,3 GHz, 4-fach 13...16 dB (DM64A 1316)**
*** Bedarfsposition ohne GB
Frequenzbereich von 5  1300 MHz (DOCSIS 3.1 fähig)
Schirmungsmaß der Klasse A (+10 dB)
Hohe Intermodulationsfestigkeit für störungsfreie
Rückkanal-Übertragungen S
ehr hohe Rückflussdämpfung und Entkopplung
Hohe Langlebigkeit und ideale elektrische
Eigenschaften aufgrund der Weißbronze-Beschichtung
Freigegeben von Vodafone Kabel Deutschland
Durchgangsdämpfung
5  65 MHz 3,8 dB (±0,8 dB)
65  470 MHz 3,8 dB (±0,8 dB)
470  862 MHz 3,8 dB (±0,8 dB)
862  1006 MHz 4,0 dB (±1,0 dB)
1006  1300 MHz 5,0 dB (±1,0 dB)
Abzweigdämpfung
TAP 1 12,5 dB (±1,5 dB)
TAP 2 13,5 dB (±1,5 dB)
TAP 3 14,5 dB (±1,5 dB)
TAP 4 15,5 dB (±1,5 dB)
Entkopplung OUT-TAP
5  65 MHz >26,0 dB
65  470 MHz >22,0 dB
470  862 MHz >22,0 dB
862  1006 MHz >18,0 dB
1006  1300 MHz >18,0 dB
Entkopplung TAP-TAP
5  65 MHz >36,0 dB
65  470 MHz >32,0 dB
470  862 MHz >32,0 dB
862  1006 MHz >30,0 dB
1006  1300 MHz >25,0 dB
Rückflussdämpfung
5  65 MHz >19,0 dB
65  188 MHz >18,0 dB
188  470 MHz >16,0 dB
470  862 MHz >16,0 dB
862  1006 MHz >15,0 dB
1006  1300 MHz >14,0 dB
Anschlüsse
F-Buchse 6 St. (1x Eingang, 1x Durchschleifausgang, 4x
Abzweigausgang)
Allgemeine Daten
Schirmungsmaß Klasse A (+10 dB), nach EN 50083-2
Intermodulationsfestigkeit 120 dBµV nach EN 60728-4
DC Bypass IN/OUT Nein
Abmessungen (BxHxT) 92,8 x 41,8 x 53,5 mm
Angebot Fabrikat:
Angebot Typ:
Menge: 1,000 St

**08.01.0120 Abzweiger asymmetrisch 1,3 GHz, 6-fach 13...18 dB ( DM66A1318)**
*** Bedarfsposition ohne GB
Frequenzbereich von 5  1300 MHz (DOCSIS 3.1 fähig)
Schirmungsmaß der Klasse A (+10 dB)
Hohe Intermodulationsfestigkeit für störungsfreie
Rückkanal-Übertragungen S
ehr hohe Rückflussdämpfung und Entkopplung
Hohe Langlebigkeit und ideale elektrische
Eigenschaften aufgrund der Weißbronze-Beschichtung
Freigegeben von Vodafone Kabel Deutschland
Durchgangsdämpfung
5  65 MHz 3,8 dB (±0,8 dB)
65  470 MHz 3,8 dB (±0,8 dB)
470  862 MHz 3,8 dB (±0,8 dB)
862  1006 MHz 4,0 dB (±1,0 dB)
1006  1300 MHz 5,0 dB (±1,0 dB)
Abzweigdämpfung
TAP 1 12,5 dB (±1,5 dB)
TAP 2 13,5 dB (±1,5 dB)
TAP 3 14,5 dB (±1,5 dB)
TAP 4 15,5 dB (±1,5 dB)
Entkopplung OUT-TAP
5  65 MHz >26,0 dB
65  470 MHz >22,0 dB
470  862 MHz >22,0 dB
862  1006 MHz >18,0 dB
1006  1300 MHz >18,0 dB
Entkopplung TAP-TAP
5  65 MHz >36,0 dB
65  470 MHz >32,0 dB
470  862 MHz >32,0 dB
862  1006 MHz >30,0 dB
1006  1300 MHz >25,0 dB
Rückflussdämpfung
5  65 MHz >19,0 dB
65  188 MHz >18,0 dB
188  470 MHz >16,0 dB
470  862 MHz >16,0 dB
862  1006 MHz >15,0 dB
1006  1300 MHz >14,0 dB
Anschlüsse
F-Buchse 6 St. (1x Eingang, 1x Durchschleifausgang, 4x
Abzweigausgang)
Allgemeine Daten
Schirmungsmaß Klasse A (+10 dB), nach EN 50083-2
Intermodulationsfestigkeit 120 dBµV nach EN 60728-4
DC Bypass IN/OUT Nein
Abmessungen (BxHxT) 92,8 x 41,8 x 53,5 mm
Angebot Fabrikat:
Angebot Typ:
Menge: 1,000 St

**08.01.0130 Abzweiger asymmetrisch 1,3 GHz, 8-fach 13...20 dB (DM68A 1320)**
*** Bedarfsposition ohne GB
Frequenzbereich von 5  1300 MHz (DOCSIS 3.1 fähig)
Schirmungsmaß der Klasse A (+10 dB)
Hohe Intermodulationsfestigkeit für störungsfreie
Rückkanal-Übertragungen S
ehr hohe Rückflussdämpfung und Entkopplung
Hohe Langlebigkeit und ideale elektrische
Eigenschaften aufgrund der Weißbronze-Beschichtung
Freigegeben von Vodafone Kabel Deutschland
Durchgangsdämpfung
5  65 MHz 3,8 dB (±0,8 dB)
65  470 MHz 3,8 dB (±0,8 dB)
470  862 MHz 3,8 dB (±0,8 dB)
862  1006 MHz 4,0 dB (±1,0 dB)
1006  1300 MHz 5,0 dB (±1,0 dB)
Abzweigdämpfung
TAP 1 12,5 dB (±1,5 dB)
TAP 2 13,5 dB (±1,5 dB)
TAP 3 14,5 dB (±1,5 dB)
TAP 4 15,5 dB (±1,5 dB)
Entkopplung OUT-TAP
5  65 MHz >26,0 dB
65  470 MHz >22,0 dB
470  862 MHz >22,0 dB
862  1006 MHz >18,0 dB
1006  1300 MHz >18,0 dB
Entkopplung TAP-TAP
5  65 MHz >36,0 dB
65  470 MHz >32,0 dB
470  862 MHz >32,0 dB
862  1006 MHz >30,0 dB
1006  1300 MHz >25,0 dB
Rückflussdämpfung
5  65 MHz >19,0 dB
65  188 MHz >18,0 dB
188  470 MHz >16,0 dB
470  862 MHz >16,0 dB
862  1006 MHz >15,0 dB
1006  1300 MHz >14,0 dB
Anschlüsse
F-Buchse 6 St. (1x Eingang, 1x Durchschleifausgang, 4x
Abzweigausgang)
Allgemeine Daten
Schirmungsmaß Klasse A (+10 dB), nach EN 50083-2
Intermodulationsfestigkeit 120 dBµV nach EN 60728-4
DC Bypass IN/OUT Nein
Abmessungen (BxHxT) 92,8 x 41,8 x 53,5 mm
Angebot Fabrikat:
Angebot Typ:
Menge: 1,000 St

**08.01.0140 In-house Verteilverstärker ortsgespeist, VX43B**
*** Bedarfsposition ohne GB
In-house Verteilverstärker ortsgespeist
Integrierter Rückwegversärker
Dämpfungssteller und Entzerrer
Codier-Drehschalter für unterbrechungsfreie, ablesbare
Einstellungen
Weitere Grundeinstellungen mittels unterbrechungsfreie
Jumper
Prüfbuchsen am Eingang und Ausgang
Schaltnetzteil, geringe Leistungsaufmahme <5,5W (incl.
Rückkanal)
Kein Zubehör erforderlich
Vorwärtskanal: Frequenzber.: 87-862 MHZ
Nur Vorwärtskanal (via jumper): 47-862 MHz
Verstärkung: 20 dB
Rückflußdämpfung: >= 14dB
Dämpfungsteller (Schalter): 0-15 dB, in 1 dB steps
Entzerrer: 0-22,5 dB, in 1,5dB steps
Interstage Entzerre: 0/6 dB (Jumper)
Ausgangspegel Cenelec 42ch/60 dB, flat: 106 dBµV
cso: >= 60dB, ctb: >= 60dB
Meßpunkt: 20 dB
Rückwärtskanal: Frequenzbereich: 5-65 MHz
Versärkung: 18dB
Dämpfunbgssteller: 0-15 dB, in 1dB steps
Ein-/Ausgang-Jumper: 0/10 dB
Interstage-Entzerrer: 0/3/6/9 dB (Jumper)
Ausgangspegel: 106 dBµV (EN 50083-5 2. Ordnung) 118
dBµV
(EN50083-5 3. Ordnung)
Betriebsspannung: 230 VAC 50/60 Hz
Leistungsaufnahme: < 5,5 W; Anschlüsse: F-type
EMV: CE, Klasse A
Maße: 163x90x47 mm
Fabrikat: WISI/ VX43B oder gleichwertig

ang. Fabrikat / Typ: ' .......... '

liefern, montieren und betriebsbereit anschließen
Menge: 1,000 St

**08.01.0150 In-house Verteilverstärker ortsgespeist, VX44B**
*** Bedarfsposition ohne GB
In-house Verteilverstärker ortsgespeist
Integrierter Rückwegversärker
Dämpfungssteller und Entzerrer
Codier-Drehschalter für unterbrechungsfreie, ablesbare
Einstellungen
Weitere Grundeinstellungen mittels unterbrechungsfreie
Jumper
Prüfbuchsen am Eingang und Ausgang
Schaltnetzteil, geringe Leistungsaufmahme <6W (incl.
Rückkanal)
Kein Zubehör erforderlich
Vorwärtskanal: Frequenzber.: 87-862 MHZ
Nur Vorwärtskanal (via jumper): 47-862 MHz
Verstärkung: 28 dB
Rückflußdämpfung: >= 14dB
Dämpfungsteller (Schalter; Jumper): 0-15 dB, in 1 dB
steps; 0/6
dB
Entzerrer: 0-22,5 dB, in 1,5dB steps
Interstage Entzerre: 0/6 dB (Jumper)
Ausgangspegel Cenelec 42ch/60 dB, flat: 106 dBµV cso:
>=
60dB, ctb: >= 60dB
Meßpunkt: 20 dB
Rückwärtskanal: Frequenzbereich: 5-65 MHz
Versärkung: 22dB
Dämpfunbgssteller: 0-15 dB, in 1dB steps
Ein-/Ausgang-Jumper: 0/10 dB
Interstage-Entzerrer: 0/3/6/9 dB (Jumper)
Ausgangspegel: 106 dBµV (EN 50083-5 2. Ordnung) 118
dBµV
(EN50083-5 3. Ordnung)
Betriebsspannung: 230 VAC 50/60 Hz
Leistungsaufnahme: < 6 W; Anschlüsse: F-type
EMV: CE, Klasse A
Maße: 163x90x47 mm
Fabrikat: WISI/ VX44B oder gleichwertig

ang. Fabrikat / Typ: ' .......... '

liefern, montieren und betriebsbereit anschließen
Menge: 1,000 St

**08.01.0160 Hausanschlussverstärker, 40 dB, ortsgespeist (VX 16 C 0650)**
*** Bedarfsposition ohne GB
Vodafone KDG zertifiziert, Unitymedia zertifiziert,
Vorwärtsweg
Eingänge 1 St.
Eingangsmessbuchse -20 dB
Rückflussdämpfung Vorwärtsweg =18 dB (-1,5 dB/Okt., 14
dB)
Frequenzbereich Vorwärtsweg 85  1006 MHz
Verstärkung Vorwärtsweg 40/32 dB
Rauschmaß Vorwärtsweg =5 dB
Dämpfungssteller Vorwärtsweg 0  20 dB (PAD)
Entzerrer Vorwärtsweg 0  ..20 dB (PAD)
Interstage-Dämpfungssteller Vorwärtsweg 0  8 dB (PAD,
6 dB bei 32 dB Verstärkung)
Interstage-Entzerrer Vorwärtsweg 0/7/10 dB (Jumper,
1006 MHz)
Kabelnachbildung Vorwärtsweg 0  10 dB (PAD)
Ausgangspegel 1 111 dBµV (CENELEC 42 Kanäle, flat, bei
CSO/CTB >60 dB/>60 dB)
Ausgangsmessbuchse -20 dB
Ausgangsverteiler St. Optional, mittels Verteilermodul
XM.. 2. Ausgang zuschaltbar
Rückweg
Frequenzbereich Rückweg 5  65 MHz
Verstärkung Rückweg 22/32 dB (Rückweg volle Kanallast)
Rauschmaß Rückweg =5 dB
Dämpfungssteller Rückweg Eingang 0  20 dB (PAD)
Dämpfungssteller Rückweg Ausgang 0  20 dB (PAD)
Entzerrer Rückweg 0  15 dB (PAD)
Ausgangspegel 3 120 dBµV (1 TS 140 mittlere Last QAM64
MER >35, BER < 1x10-8)
Ausgangspegel 4 110 dBµV (typ., EN 50083-5, 2. Ordnung)
Rückkanalmessbuchse -20 dB
Anschlüsse
F-Buchse 2 St.
Allgemeine Daten
Betriebsspannung AC 230 V
Leistungsaufnahme <11,5/<12,5 W (Verstärkung 32 dB/40
dB, + 2 W mit Rückkanalverstärker)
Schirmungsmaß Klasse A, EN 50083-2
Abmessungen (BxHxT) 232x145x86 mm
Betriebstemperaturbereich -20  +55 °C
Schutzklasse IP66
Blitzschutz 5 kV (EN61000-4-5, 1,2/50 µs pulse)
Menge: 1,000 St

**08.01.0170 Galvanisches Trennglied**
*** Bedarfsposition ohne GB
Galvanisches Trennglied
Frequenzbereich 5-1000 MHz
Durchgangsdämpfung < 0,5 dB
Prüfspannung > 2,1 kV
EMV, Schirmungsmaß: CE, Klasse A
komplett mit allem erforderlichen Zubehör,
Befestigungs- und
Verbindungsmaterial, F- Stecker und
Abschlusswiderständen
für nicht beschaltete Abgänge
liefern, montieren und betriebsbereit anschließen
Fabrikat / Typ: WISI/ DL 20 A oder gleichwertig

ang. Fabrikat / Typ: ' ............................. '
Menge: 1,000 St

**08.01.0180 Überspannungsableiter**
*** Bedarfsposition ohne GB
Überspannungsableiter
Frequenzbereich 5-1000 MHz
EMV, Schirmungsmaß: CE, Klasse A
komplett mit allem erforderlichen Zubehör,
Befestigungs- und
Verbindungsmaterial, F- Stecker und
Abschlusswiderständen
für nicht beschaltete Abgänge
liefern, montieren und betriebsbereit anschließen
Fabrikat / Typ: WISI/  oder gleichwertig

ang. Fabrikat / Typ: ' ............................. '
Menge: 1,000 St

**08.01.0190 FFKu-Smart net 20**
Elektroinstallationsrohr DIN EN 61386-22, Maße DIN EN
60423, DIN 18015-1, nicht flammenausbreitend, aus
Polyolefin, doppelwandig, hochgleitfähig,
stoßkantenfrei, blaulia, gewellt, biegsam,
Außendurchmesser 25 mm, Kassifizierungscode 33522,
Druckfestigkeit mittel, Schlagfestigkeit mittel,
Dauergebrauchs- und Installationstemperatur min. -45 °C
max. +90 °C,  verlegen unter Putz, einschl. Fräsen in
Mauerwerk, verlegen in Beton, verlegen auf Rohdecke-
und
Hohlwand
Hersteller: Fränkische
Typ:  FFKu-Smart net 20
in Teillängen, mit Verbindungs-und
Befestigungsmaterial,
liefern und montieren.
angebot. Fabrikat:
..
angebot. Typ:
Menge: 370,000 m

**08.01.0200 Erdungswinkel für BK Kabel**
*** Bedarfsposition ohne GB
Erdungswinkel zum Anschluß aller BK-Kabel
mit F-Stecker an die Erdungsanlage
in verschiedenen Größen, entspr. Anzahl der Kabel
einschl.
allem erforderlichen systembedingten F-Zubehör, wie
z.B.
Stecker, liefern, montieren
und betriebsfertig anschließen
angeb. Fabrikat / Type:
Menge: 1,000 St

**08.01.0210 Multimedia-Stichdose, 5 dB Vodafone Standart**
*** Bedarfsposition ohne GB
Vodafone KDG zertifiziert
Eingänge
Frequenzbereich 5  1006 MHz
Ausgänge
Frequenzbereich TV 85  1006 MHz
Frequenzbereich FM 87  1006 MHz
Frequenzbereich DATA 5  1006 MHz
Sperrdämpfung TV =40 dB (5  65 MHz)
Sperrdämpfung FM =40 dB (5.  65 MHz)
Anschlussdämpfung TV 4 dB
Anschlussdämpfung FM 8 dB
Anschlussdämpfung DATA 8 dB
Entkopplung DATA - TV =70 dB (5  65 MHz)
Entkopplung DATA - TV =35 dB (85  1006 MHz)
Entkopplung DATA - FM =70 dB (5  65 MHz)
Entkopplung DATA - FM =40 dB (85  1006 MHz)
Rückflussdämpfung IN, OUT =18 dB (-1.5 dB/okt.)
Rückflussdämpfung TV =14 dB (-1.5 dB/okt.)
Rückflussdämpfung FM =14 dB (-1.5 dB/okt.)
Rückflussdämpfung DATA =18 dB (-1.5 dB/okt.)
Intermodulationsfestigkeit > 120 dBµV (EN60728-4)
Anschlüsse
Anschlussklemme Aussenleiter 7.5 mm
Anschlussklemme Innenleiter 0,6  1,3 mm
F-Buchse 1 St. EN60169-24 IEC-Buchse 1 St.
EN60169-2 IEC-Stecker 1 St. EN60169-2
Allgemeine Daten
Schirmungsmaß >85 dB Klasse A, EN 50083-2
Abmessungen (BxHxT) 70 x 70 x 22 mm
Einbautiefe 35 mm
inkl. Systemrahmen und Zentralplatte
angebot. Fabrikat: ..
angebot. Typ:
liefern, montieren und betriebsfertig anschließen
Menge: 1,000 St

**08.01.0220 Multimedia-Durchgangsdose, 14 dB Vodafone Standart**
*** Bedarfsposition ohne GB
Vodafone KDG zertifiziert
Eingänge
Frequenzbereich 5  1006 MHz
Ausgänge
Frequenzbereich TV 85  1006 MHz
Frequenzbereich FM 87  1006 MHz
Frequenzbereich DATA 5  1006 MHz
Durchgangsdämpfung 1,2  1,75 dB
Sperrdämpfung TV =40 dB 5  65 MHz
Sperrdämpfung FM =40 dB 5  65 MHz
Anschlussdämpfung TV 14 dB
Anschlussdämpfung FM 15 dB
Anschlussdämpfung DATA 14 dB
Entkopplung DATA - TV =70 dB (5  65 MHz)
Entkopplung DATA - TV =50 dB (85  1006 MHz)
Entkopplung DATA - FM =70 dB (5  65 MHz)
Entkopplung DATA - FM =50 dB (85  1006 MHz)
Entkopplung DATA - OUT =30 dB (5  65 MHz)
Entkopplung FM, TV - OUT =30 dB (5  65 MHz)
Rückflussdämpfung IN, OUT =18 dB (-1.5 dB/okt.)
Rückflussdämpfung TV =14 dB (-1.5 dB/okt.)
Rückflussdämpfung FM =14 dB (-1.5 dB/okt.)
Rückflussdämpfung DATA =18 dB (-1.5 dB/okt.)
Intermodulationsfestigkeit > 120 dBµV (EN60728-4)
Anschlüsse
Anschlussklemme Aussenleiter 7.5 mm
Anschlussklemme Innenleiter 0,6  1,3 mm
F-Buchse 1 St. EN60169-24
IEC-Buchse 1 St. EN60169-2 IEC-Stecker 1 St. EN60169-2
Allgemeine Daten
Schirmungsmaß >85 dB (Klasse A)
Abmessungen (BxHxT) 70 x 70 x 22 mm
Einbautiefe 35 mm
inkl. Endwiederstand
liefern, montieren und betriebsfertig anschließen
Angebot Fabrikat:
Angebot Typ:
Menge: 1,000 St

**08.01.0230 Messungen und Messprotokolle BK- Netz**
*** Bedarfsposition ohne GB
Messungen und Anfertigen von Messprotokollen für das
komplette Breitband- Kabelnetz im Gebäude.
Die ordnungsgemäße Beschaltung und Funktion der
Breitband-
Kabelvernetzung ist durch Messung an den
Anschlussdosen in
den Wohnräumen und Protokollierung nachzuweisen und zu
dokumentieren.
Es sind die vom Kabelnetzbetreiber geforderten
Parameter (wie
Signalpegel, Frequenzgang, Rauschmaß, Störabstand,
Schirmungsmaß, Störstrahlung usw.) zu erfassen und die
Einhaltung der geforderten Werte aufzuzeigen.
Der Nachweis muss sowohl für den Hin- als auch für den
Rückkanal einschließlich aller zwischengeschalteten
Komponenten (Kabel, Verbinder, Abzweiger, Verteiler,
Verstärker, Dämpfungsglieder usw.) erfolgen.
Die Messprotokolle sind wohnungsweise auszufertigen und
spätestens bei der Endabnahme an den Bauherrn zu
übergeben.
Die Kosten für die Messung sind als Pauschalsumme für
alle
WE einschließlich der zentralen Einrichtungen im
Gebäude zu
kalkulieren.

Meßgerät: ' .......... '
Menge: 1,000 Psch

**08.01.0240 Montageplanung**
*** Bedarfsposition ohne GB
Die vorgenannten Pläne sind in folgender Form vor
Montage zur Freigabe durch den Bauherren zu übergeben:
Wegen der Übersichtlichkeit und zum Erkennen
der Zusammenhänge müssen die Anlagen in sich
zusammenhängen dargestellt werden.
Wenn optische Verkleinerungen gewählt werden,
muß die Ausgangszeichnung mindestens über den
Maßstab 1 : 50 verfügen.
Die Schriftgröße muß so gewählt werden, daß die
Verkleinerungen gut lesbar sind. Der Endmaßstab
der Verkleinerung darf nicht kleiner als 1 : 100
sein. Im Fließschema grundsätzlich, sonst nur bei
wesentlichen Anlagenteilen, sind die
Positionsnummern des Leistungsverzeichnisses anzugeben.
1 Satz Fließ- und Schaltschemata
1 Satz Grundrißpläne mit sämtlichen einzubauenden  .
Geräten sowie Leitungsführung und Steigepunkte
3 x  als Farb-Zeichnung(80 g/m²), DIN-gefaltet
(die Farbwahl der Darstellung der einzelnen
Komponenten ist mit dem Bauherrn
abzustimmen)
3 x  als DXF-Datei auf CD-Rom
3 x  als PLT-Datei auf CD-Rom
Menge: 1,000 Psch

**08.01.0250 Einweisung**
*** Bedarfsposition ohne GB
Einweisung des Personals.
Beinhaltet 1/2 Tagessatz für 1 Systemmonteur.
Menge: 1,000 St

### Abschnitt 09 KGR 456 Gefahrenmelde- und Alarmanlagen

#### Titel 09.01 Brandmeldeanlage gemäß DIN 14676

**09.01.0010 Rauchwarnmelder Genius Plus-N VE30**
Rauchwarnmelder
Mikroprozessorgesteuerter Rauchwarnmelder entsprechend
der
DIN EN 14604 und
"Q"-Label (gemäß vfdb-Richtlinie 14-01)
zur Brandfrüherkennung sowie zur
akustischen Alarmierung anwesender
Personen. Der Rauchwarnmelder kann gemäß
der Anforderungen zum Einbau, Betrieb
und Instandhaltung der DIN 14676-1 in
Wohnhäuser, Wohnungen und Räume mit
wohnungsähnlicher Nutzung eingesetzt
werden. Für den erweiterten Einsatzbereich in
Umgebungen mit
erschwerten
Bedingungen wie z.B.: in Treppenräumen,
frostfreien Kellern und Dachstühlen.
Ein akustisches Signal über 85 dB und
eine Alarmanzeige warnen frühzeitig vor
Bränden mit Rauchentwicklung. Das
Alarmsignal arbeitet mit einem
variierenden Frequenzbereich, um für das
menschliche Gehör besser wahrnehmbar zu
sein. Der Melder verfügt über fest
eingebaute, nicht entnehmbare
Hochleistungs-Lithium-Batterien. Dies
garantiert eine Betriebszeit von typisch
10 Jahren. Die Funktionsprüfung erfolgt
mit einer reduzierten Lautstärke.
Über die zugehörige Genius Home App bzw.
Genius Pro App und der Smartsonic
Übertragungstechnologie, können
Rauchwarnmelder bezogene Informationen
wie z.B. Batterie-, Störungsstatus oder
Anzahl aufgetretener Alarme innerhalb
der letzten drei Monate und insgesamt
vor Ort auf ein Smartphone (Android,
iOS) übertragen werden. Die Auslösung
der Übertragung erfolgt über einen
langen Tastendruck der Testtaste. Die
übertragenen Daten werden im Smartphone
aufbereitet und in Klartext ggf. mit
einer Handlungsempfehlung in der App
angezeigt. Die bereits ausgelesenen
Daten bleiben in den Apps gespeichert
und sind jederzeit abrufbar. Die
erweiterte Genius Pro App für
Dienstleitungsunternehmen ermöglicht,
gegenüber der Genius Home App, eine
erweiterte Diagnose- und Wartungsfunktion des
Rauchwarnmelders, sowie
beispielweise die direkte Weiterleitung
der Dokumentation über Smartphone per
E-Mail an jede E-Mail Adresse. Die
Dokumentation wird im PDF-Format
versandt.
Zur Vereinfachung der Diagnose und
Wartung kann optional das Prüfgerät
Genius eingesetzt werden. Mit dem
optionalen Prüfgerät Genius wird
Montage,Demontage, Funktionsprüfung
vereinfacht.
Die integrierte Smartphone-Halterung
erhöht die Zuverlässigkeit von
Smartsonic und vereinfacht die Diagnose
und Wartung mit der Genius Pro App.
Der Rauchwarnmelder-Genius ist mit einem
permanenten Selbsttest ausgestattet.
Durch das Zusammenspiel von neuester
Rauchwarnmelder-Technologie,
Gerätekonstruktion und Mikrokontroller
reagiert der Genius Plus intuitiv auf
die Gegebenheiten seiner Umgebung. Der
Rauchwarnmelder verfügt über einen
Alarmspeicher und eine integrierte
Alarmspeicherabfrage. Mit Hilfe dieser
Funktion kann über die Genius Home &
Genius Pro App abgefragt werden, ob
dieser innerhalb der letzten drei Monate
einen oder mehrere Alarme ausgelöst hat.
Statusmeldungen wie z.B. Störung und
Alarm werden in einem Diagnosespeicher
hinterlegt. Die aktive Verschmutzungsnachführung sorgt
für
höchste und
sicherste Betriebsstandzeiten und passt
sich automatisch den Umgebungsbedingungen an. Das
RauchwarnmelderInnere ist gegen das Eindringen von
Insekten durch ein sehr feinmaschiges
Schutzgitter geschützt. Bei der
Funktionsprüfung erstellt der
Rauchwarnmelder eine Prognose über
Verschmutzung für die nächsten 15
Monate. Dies gewährleistet den sicheren
Betrieb für diesen Zeitraum. Durch Druck
auf die Testtaste wird dank
intelligenter Bedienebenen immer die
gewünschte Funktion ausgeführt. Durch
die integrierte Echtzeituhr werden
eventuelle Störungsmeldungen bei Nacht
von 21:00 bis 07:00 Uhr MEZ unterdrückt.
Zusätzlich wird die Betriebsanzeige für
eine ungestörte Nachtruhe abgeschaltet.
Statusmeldungen können zu jedem
Zeitpunkt für 24 Stunden stumm
geschaltet werden, die optische
Signalisierung bleibt tagsüber davon
nicht betroffen. Bei einer erneuten
Betätigung auf die Testtaste, wird der
aktuelle Zustand optische und akustisch
signalisiert.
Der Rauchwarnmelder kann durch eine
separat erhältliche Plombe gegen
Diebstahl und unberechtigte Entnahme
geschützt werden. Die Montage erfolgt
durch die VdS konforme Einloch- oder
Zweilochbefestigung oder durch Klebung
mit Klebepad (im Lieferumfang enthalten).
Entsprechend der DIN 14676-1 der Genius
Plus ist für die Montage an Decken, als
auch Wänden geeignet.
Leistungsmerkmale:
- Mikroprozessor gesteuerter
Rauchwarnmelder
- Erfüllt die DIN EN 14604 und "Q"-Label
(gemäß vfdb-Richtlinie 14-01)
- VdS Anerkennung
- Erweiterter Einsatz z.B in Treppenräumen, frostfreien Kellern und
Dachböden
- Akustisches Alarmsignal über 85 dB/3m
Schalldruck
- Permanente Selbstüberwachung
- Variierender Frequenzbereich des
Alarmsignals
- Funktionsprüfung mit reduzierter
Lautstärke
- Eindeutige, intuitive optische und
akustische Statuserkennung.
Alarm- und Statusmeldungen werden
optisch über die Mehrfarben-LEDs:
Grün:
Orange:
Rot:
technischen Fehler
erkannt
und akustisch über die Hupe (positiv
oder negativ) direkt am Rauchwarnmelder
signalisiert.
- Smartsonic
- Fest eingebaute Hochleistungs-Lithium-
Batterien
- Betriebsstandzeit typisch 10 Jahre für
den Rauchwarnmelder
- Geeignet für Treppenräume, frostfreie
Keller und Dachböden
- Alarmspeicheranzeige
- Alarmspeicherabfrage
- Diagnosespeicher
- Aktive Verschmutzungsnachführung
- Aktive Verschmutzungsprognose
- Normenkonforme Energieprognose
- Intelligente Bedienebenen
- Integrierte Echtzeituhr
- Schlafzimmertauglich (Keine optische
Betriebsanzeige und Automatische
Statusunterdrückung bei Nacht von
21:00 bis 07:00 Uhr MEZ)
- Statusmeldung für 24 Stunden stumm
schaltbar
- Optische Entnahmeerkennung durch
Plombierung optional
- Einloch- oder Zweilochmontage,
Klebepadmontage
(im Lieferumfang enthalten)
- RoHS / WEEE konform
- Umweltgerechte Entsorgung bereits an
EAR entrichtet
- Herstellung nach Industriestandard
IPC 2
- Brandschutz Made in Germany
- Echt-Alarm-Garantie und 5 Jahre
Gerätegarantie
- Geprüfte Langlebigkeit
- Hohe Täuschungsalarm-Sicherheit
- Erhöhte Widerstandsfähigkeit
- Langzeiteinsatz über 10 Jahre
- Es gelten die Genius
Garantiebedingungen
(www.hekatron-brandschutz.de/garantie)
Nenndaten:
- Hochleistungs-Lithium-Batterien
3,6 V, fest eingebaut
- Funktion nach dem Streulichtprinzip
- Betriebsumgebungstemperatur 0 bis 55°C
- Lagertemperatur -10 bis +60°C
- Schutzart IP 40
- Farbe weiß seidenmatt
- Abmessungen Höhe/Durchmesser 48/104 mm
- Gewicht (unverpackt) ca. 135 Gramm.
Lieferumfang:
Rauchwarnmelder inkl.
fest eingebaute Batterien
VdS anerkanntem Klebepad
Rauchwarnmelder-Sockel
Montagematerial
Bedienungsanleitung
Fabrikat: Hekatron Vertriebs GmbH
Typ:
Art.-Nr.: 31-5000020-06-XX
EAN:
oder gleichwertig
liefern, montieren und anschließen
Angebot Fabrikat:
Angebot Typ:
Menge: 22,000 St

**09.01.0020 Rauchwarnmelder mit kleiner Baugröße und ansprechender Designsprache nach DIN EN**
*** Bedarfsposition ohne GB
Einbau in Bestandswohnungen EG bis 3.OG
Rauchwarnmelder mit kleiner Baugröße und ansprechender
Designsprache nach DIN EN 14604 mit zusätzlicher
Zertifizierung nach den erhöhten Prüfanforderungen der
Q-
Zertifizierung auf Basis der vfdb Richtlinien 14-01
"Vereinigung
zur Förderung des deutschen Brandschutzes" (vfdb).
Erhöhte
Prüfkriterien gegen das Eindringen von Fremdkörpern und
erhöhter Schutz gegen feuchte Wärme, Oxidation und EMV,
sowie bessere Temperaturwechselbeanspruchung. Dient zur
frühzeitigen Erkennung Signalisierung von Bränden mit
Rauchentwicklung im Innenbereich. Prozessorgesteuerter
Funktions-Selbsttest (alle 10 sec.) und PGSA-
Technologie mit
eigenständiger algorythmischer Nachtriggerung bei
auftretenden Störeinflüssen wie Staub zum Erhalt der
Funktionssicherheit. Großer Funktions- und Resetknopf
durch
gesamten Oberdeckel des Melders. Akustisches Signal
(85 dB
bei 3 m) und roten blinkenden LED zur Alarmierung.
Akustisches Signal bei Batterieschwach- ,
Verschmutzungs-
oder Störmeldung mit akustischer Signalisierung und
gelber
LED. Zeitlich begrenzte Deaktivierungsfunktion der
Rauchdetektion zur Unterdrückung von Täuschungsalarmen
des Melders für ca. 12 Minuten mit automatischer
Rücksetzfunktion in den Normalbetrieb. Störmeldungen
können
durch Quittierung am Resetknopf um 8 Stunden für 7 Tage
verzögert werden. Die Störung eines verschmutzten
Detektionseinheit kann nicht zurückgesetzt werden
solange die
Fehlmeldung weiter in der Auswerteeinheit ansteht.
Deckenmontage oder Wandmontage nach Vorgaben der
DIN14676 möglich. Der Melder besitzt eine Camping-/
Wohnwagenzulassung. Demontage- und Diebstahlschutz
aktivierbar, danach Entriegelung nur mit
Schraubendrehen mit
max. Größe von 7mm möglich. Beim Eindrehen in den
Sockel
wird der Melder automatisch aktiviert.
Batterielebenszeit von
mindestens 10 Jahren mittels verkapselter
Lithiumbatterie.
Garantiezeit von 10 Jahren.
Versorgungsspannung: 3V Lithium Batterie
Alarmlautstärke Summer: 85 dB
Batterielebensdauer: 10 Jahre Lithium batterie nicht
auswechselbar
Detektionsbereich: 50 m²
Abmessungen (dxH): 97x37
Schutzart: IP32
Betriebstemperatur: -10  65 °C
Fabrikat: Hager oder gleichwertig
Artikel: TG600AL
gewähltes Fabrikat/Typ: '___________/___________'
liefern, montieren und betriebsfertig anschließen.
Menge: 1,000 St

**09.01.0030 Wartung und Instandhaltung gemäß DIN 14676**
Wartung und Instandhaltung von
Rauchwarnmeldern gemäß DIN 14676.
Die Funktionsfähigkeit jedes
installierten Rauchwarnmelders muss
regelmäßig überprüft und durch Instandhaltungsmaßnahmen sichergestellt werden.
Der Rauchwarnmelder ist nach
Herstellerangaben, jedoch mindestens
einmal im Abstand von 12 Monaten,
(höchstens +/- 3 Monaten) entsprechend
der DIN 14676 einer Inspektion,
Wartung und Funktionsprüfung der
Warnsignale zu unterziehen.
Dazu gehört mindestens eine Kontrolle,
ob die Raucheindringöffnungen frei sind
(z. B. Abdeckungen, Verschmutzung durch
Flusen und Stäube), eine funktionsrelevante Beschädigung des Rauchwarnmelders vorliegt und die Umgebung von
0,5 m um den Rauchwarnmelder frei von
Hindernissen (z. B. Einrichtungsgegenstände) ist, die das Eindringen
von Brandrauch in den Rauchwarnmelder
behindern.
Die Ergebnisse der Überprüfung und
Maßnahmen sind zu dokumentieren.
Die Wartung muss von
einer Fachkraft für Rauchwarnmelder
gemäß DIN 14676 durchgeführt werden.
Der Rauchwarnmelder ist spätestens
10 Jahre + 6 Monate nach dem Datum der
Inbetriebnahme auszutauschen
Die Wartung ist zu dokumentieren.
Die Fachkraft für Rauchwarnmelder muss
über einen Kompetenznachweis für die
Projektierung, Installation und Instandhaltung von Rauchwarnmeldern verfügen,
der alle fünf Jahre zu aktualisieren
ist.
Menge: 1,000 Psch

### Abschnitt 10 Sonstiges

#### Titel 10.01 Brandschutz

*Hinweis*
Entsprechend den baulichen Anlagen und einschläglichen
DIN-Vorschriften ist der Brandschutz für die Kabelwege
Bestandteil.
Brandabschottung mit Material der
Brandschutzklasse A1 nach DIN 4102.
Geforderte Feuerwiderstandsdauser: 90 Min.
Laut Prüfzeugnis erreichte Feuerwiderstandsdauer:
Amtliche Materialprüfstelle:
Prüfnummer:
Bauaufsichtliche Zulassungs-Nr.:

**10.01.0010 S90 Kombiabschottung Rohre & Kabel, 0,02-0,05 m²**
*** Bedarfsposition ohne GB
Brandschutz-Kombiabschottung um
Elektroleitungen/Elektroleerrohre und
RohrleitungenEinbau in Massivbauteilen und leichten
Trennwänden Anforderung: S90 nach DIN 4102-9 gem. abZ Z-
19.15-1812
Einbau/Bauteilverschluss:Elektroleitungen/Elektroleerro
hre:
Conlit Bandage gem. abZ um die
Elektroleitungen/Leerrohre/-Bündel montieren.
Nichtbrennbare Rohrleitungen:
Eine weiterführende Dämmung mit der Rockwool 800 ist
beidseitig der Durchführung in einer Länge von je 1 m
anzubringen.
Brennbare Versorgungsrohre:
Eine weiterführende Dämmung mit der Rockwool Conlit
150U ist beidseitig der Durchführung in einer Länge von
je 0,5 m anzubringen.
Die Rohrschalen mit verzinktem Bindedraht Ø >/= 0,6mm,
6 Windungen/lfm. auf Rohr fixieren.
Die verbleibende Öffnung im Durchbruch mit dem Conlit
Penetration Board gemäß abZ verschließen.
Leitungen: Elektroleitungen, brennbare und
nichtbrennbare Elektroleerrohren;
Einzelleitung oder Bündel (Ø </= 100 mm),
Rohrleitungen aus Stahl, Edelstahl, Guß und Kupfer,
Rohre aus thermoplastischen Kunststoffen von
Rohrleitungsanlagen für Trinkwasser-, Kälte- und
Heizleitungen
gem. abZ Z-19.15-1812 Einbau in:Massivwände >/= 100 mm
leichte Trennwände >/= 100 mm
Massivdecken >/= 150 mm Parallele
Installationen: Nachweis von geprüftem 0-Abstand zu
Conlit Rohrabschottungen, Conlit Kabelabschottungen und
Absperrvorrichtungen gegen Feuer und Rauch in
Lüftungsleitungen entsprechend DIN 18017-3. Die
ordnungsgemäße Ausführung ist vom Ersteller der
Abschottung nach Abschluss der Arbeiten durch eine
Übereinstimmungserklärung zu bescheinigen.Das
Kennzeichnungsschild ist ausgefüllt und unterschrieben
neben der Abschottung dauerhaft zu befestigen.
Kabelabschottung: Fabrikat: ROCKWOOLProdukt: CONLIT
Bandage
Notwendige weiterführende Dämmung: Brennbare
Rohrleitungen: Fabrikat: ROCKWOOLProdukt: CONLIT 150
UBaustoffklasse: A2 nach DIN 4102-1Schmelzpunkt:> 1000
°C nach DIN 4102-17Rohdichte:>/= 150
kg/m³Oberfläche: gitternetzverstärkte, farblich
markierte AluminiumfolieEinbaulänge: je 0,5 m beidseitig
der SchottoberflächeDämmstärke: gem. abZ Z-19.15-1812
Nichtbrennbare Rohrleitungen: Fabrikat:
ROCKWOOLProdukt: Rockwool 800Baustoffklasse:A2L - s1,
d0 nach DIN 13501-1Schmelzpunkt:> 1000 °C nach DIN 4102
-17Wärmeleitfähigkeit:0,035 W/(m·?K) nach
EnEVOberfläche: gitternetzverstärkte
AluminiumfolieEinbaulänge: je 1 m beidseitig der
SchottoberflächeDämmstärke: gem. abZ Z-19.15-1812
Zusätzl. Anforderungen für Rohrleitungen: o Dämmstärke
100% gem. EnEV o Dämmstärke 50% gem. EnEV o
Dämmstärke
DIN 1988-200 o keine
Bauteilstärke [mm]:_________Öffnungsmaßmaß [mm]:
_________  Anzahl Elektroleitungen/Elektroleerrohre/
-Bündel:
_________Außendurchmesser Leitung/Bündel [mm]:
_________  Anzahl der nichtbrennbaren Rohrleitungen
_________Rohraußendurchmesser
[mm]:_________Dämmstärke
[mm]:_________  Anzahl der brennbaren Rohrleitungen
_________Rohraußendurchmesser
[mm]:_________Dämmstärke
[mm]:_________
Brandschutzabsschottung an Kabelanlagen, mit
allgemeiner
bauaufsichtlicher Zulassung,
Feierwiderstandsklasse DIN 4102-9 S 90
In Absprache Gewerk HLS
Menge: 1,000 St

**10.01.0020 wie vor nur mit Brandschutzmörtel**
*** Bedarfsposition ohne GB
Brandschutzmörtel
für CONEL FLAM
zur Herstellung von Verschlüssen von
Rohrabschottung R90 nach DIN 4102-11 und
Kabelabschottung S90 nach DIN 4102-9 in
Massivwänden und -decken mit
Brandschutzanforderungen nach MBO bzw.
MLAR/LAR/RbALei
insbesondere zum rauchgasdichten und
feuerfesten einmörteln von
Brandschutzklappen K90,
Lüftungsleitungen L90 und
Brandschutztüren T30 - T90
schnelle Trocknungszeit
Anwendungsbereich:
Rohrabschottungen nach ABP/ABZ bzw.
MLAR/LAR/RbALei
Kabelabschotttungen nach ABZ bzw.
MLAR/LAR//RbALei
Kabeln, Kabelbündeln, Kabelpritschen
Brennbaren Rohren mit oder ohne Dämmung
Nichtbrennbaren Rohren mit oder ohne
Dämmung
Brandschutzklappen und Lüftungsleitungen
nach ABZ
Brandschutztüren nach ABZ
Eimerinhalt: 15 kg mischfertiges
Mörtelpulver
Frischrohdichte: ca. 1.970 kg/m3
Trockenrohdichte: ca. 1.740 kg/m3
Biegezugfestigkeit: 6,9 N/mm2
(Mittelwert)
Druckfestigkeit: 31,9 N/mm2 (Mittelwert)
Haftscherfestigkeit: 0,84 N/mm2
(Mittelwert)
Prüfberichtsnummer: 093058.1-Th
Verarbeitungstemperatur: mind. +5øC
Verarbeitunszeit: 45 min. bei +20øC
Fabrikat: CONEL
Modell: FLAM
Artikel-Nr.: CFMOERTEL
liefer und fachgerecht montieren
Menge: 1,000 St

**10.01.0030 S90 Kombiabschottung Rohre & Kabel, 0,05- 0.1 m²**
*** Bedarfsposition ohne GB
Brandschutz-Kombiabschottung um
Elektroleitungen/Elektroleerrohre und
RohrleitungenEinbau in Massivbauteilen und leichten
Trennwänden Anforderung: S90 nach DIN 4102-9 gem. abZ Z-
19.15-1812
Einbau/Bauteilverschluss:Elektroleitungen/Elektroleerro
hre:
Conlit Bandage gem. abZ um die
Elektroleitungen/Leerrohre/-Bündel montieren.
Nichtbrennbare Rohrleitungen:
Eine weiterführende Dämmung mit der Rockwool 800 ist
beidseitig der Durchführung in einer Länge von je 1 m
anzubringen.
Brennbare Versorgungsrohre:
Eine weiterführende Dämmung mit der Rockwool Conlit
150U ist beidseitig der Durchführung in einer Länge von
je 0,5 m anzubringen.
Die Rohrschalen mit verzinktem Bindedraht Ø >/= 0,6mm,
6 Windungen/lfm. auf Rohr fixieren.
Die verbleibende Öffnung im Durchbruch mit dem Conlit
Penetration Board gemäß abZ verschließen.
Leitungen: Elektroleitungen, brennbare und
nichtbrennbare Elektroleerrohren;
Einzelleitung oder Bündel (Ø </= 100 mm),
Rohrleitungen aus Stahl, Edelstahl, Guß und Kupfer,
Rohre aus thermoplastischen Kunststoffen von
Rohrleitungsanlagen für Trinkwasser-, Kälte- und
Heizleitungen
gem. abZ Z-19.15-1812 Einbau in:Massivwände >/= 100 mm
leichte Trennwände >/= 100 mm
Massivdecken >/= 150 mm Parallele
Installationen: Nachweis von geprüftem 0-Abstand zu
Conlit Rohrabschottungen, Conlit Kabelabschottungen und
Absperrvorrichtungen gegen Feuer und Rauch in
Lüftungsleitungen entsprechend DIN 18017-3. Die
ordnungsgemäße Ausführung ist vom Ersteller der
Abschottung nach Abschluss der Arbeiten durch eine
Übereinstimmungserklärung zu bescheinigen.Das
Kennzeichnungsschild ist ausgefüllt und unterschrieben
neben der Abschottung dauerhaft zu befestigen.
Kabelabschottung: Fabrikat: ROCKWOOLProdukt: CONLIT
Bandage
Notwendige weiterführende Dämmung: Brennbare
Rohrleitungen: Fabrikat: ROCKWOOLProdukt: CONLIT 150
UBaustoffklasse: A2 nach DIN 4102-1Schmelzpunkt:> 1000
°C nach DIN 4102-17Rohdichte:>/= 150
kg/m³Oberfläche: gitternetzverstärkte, farblich
markierte AluminiumfolieEinbaulänge: je 0,5 m beidseitig
der SchottoberflächeDämmstärke: gem. abZ Z-19.15-1812
Nichtbrennbare Rohrleitungen: Fabrikat:
ROCKWOOLProdukt: Rockwool 800Baustoffklasse:A2L - s1,
d0 nach DIN 13501-1Schmelzpunkt:> 1000 °C nach DIN 4102
-17Wärmeleitfähigkeit:0,035 W/(m·?K) nach
EnEVOberfläche: gitternetzverstärkte
AluminiumfolieEinbaulänge: je 1 m beidseitig der
SchottoberflächeDämmstärke: gem. abZ Z-19.15-1812
Zusätzl. Anforderungen für Rohrleitungen: o Dämmstärke
100% gem. EnEV o Dämmstärke 50% gem. EnEV o
Dämmstärke
DIN 1988-200 o keine
Bauteilstärke [mm]:_________Öffnungsmaßmaß [mm]:
_________  Anzahl Elektroleitungen/Elektroleerrohre/
-Bündel:
_________Außendurchmesser Leitung/Bündel [mm]:
_________  Anzahl der nichtbrennbaren Rohrleitungen
_________Rohraußendurchmesser
[mm]:_________Dämmstärke
[mm]:_________  Anzahl der brennbaren Rohrleitungen
_________Rohraußendurchmesser
[mm]:_________Dämmstärke
[mm]:_________
Brandschutzabsschottung an Kabelanlagen, mit
allgemeiner
bauaufsichtlicher Zulassung,
Feierwiderstandsklasse DIN 4102-9 S 90
In Absprache Gewerk HLS
Menge: 1,000 St

**10.01.0040 wie vor nur mit Brandschutzmörtel**
*** Bedarfsposition ohne GB
Brandschutzmörtel
für CONEL FLAM
zur Herstellung von Verschlüssen von
Rohrabschottung R90 nach DIN 4102-11 und
Kabelabschottung S90 nach DIN 4102-9 in
Massivwänden und -decken mit
Brandschutzanforderungen nach MBO bzw.
MLAR/LAR/RbALei
insbesondere zum rauchgasdichten und
feuerfesten einmörteln von
Brandschutzklappen K90,
Lüftungsleitungen L90 und
Brandschutztüren T30 - T90
schnelle Trocknungszeit
Anwendungsbereich:
Rohrabschottungen nach ABP/ABZ bzw.
MLAR/LAR/RbALei
Kabelabschotttungen nach ABZ bzw.
MLAR/LAR//RbALei
Kabeln, Kabelbündeln, Kabelpritschen
Brennbaren Rohren mit oder ohne Dämmung
Nichtbrennbaren Rohren mit oder ohne
Dämmung
Brandschutzklappen und Lüftungsleitungen
nach ABZ
Brandschutztüren nach ABZ
Eimerinhalt: 15 kg mischfertiges
Mörtelpulver
Frischrohdichte: ca. 1.970 kg/m3
Trockenrohdichte: ca. 1.740 kg/m3
Biegezugfestigkeit: 6,9 N/mm2
(Mittelwert)
Druckfestigkeit: 31,9 N/mm2 (Mittelwert)
Haftscherfestigkeit: 0,84 N/mm2
(Mittelwert)
Prüfberichtsnummer: 093058.1-Th
Verarbeitungstemperatur: mind. +5øC
Verarbeitunszeit: 45 min. bei +20øC
Fabrikat: CONEL
Modell: FLAM
Artikel-Nr.: CFMOERTEL
liefer und fachgerecht montieren
Menge: 1,000 St

**10.01.0050 S90 Kombiabschottung Rohre & Kabel, 0,5- 0,6 m²**
*** Bedarfsposition ohne GB
Brandschutz-Kombiabschottung um
Elektroleitungen/Elektroleerrohre und
RohrleitungenEinbau in Massivbauteilen und leichten
Trennwänden Anforderung: S90 nach DIN 4102-9 gem. abZ Z-
19.15-1812
Einbau/Bauteilverschluss:Elektroleitungen/Elektroleerro
hre:
Conlit Bandage gem. abZ um die
Elektroleitungen/Leerrohre/-Bündel montieren.
Nichtbrennbare Rohrleitungen:
Eine weiterführende Dämmung mit der Rockwool 800 ist
beidseitig der Durchführung in einer Länge von je 1 m
anzubringen.
Brennbare Versorgungsrohre:
Eine weiterführende Dämmung mit der Rockwool Conlit
150U ist beidseitig der Durchführung in einer Länge von
je 0,5 m anzubringen.
Die Rohrschalen mit verzinktem Bindedraht Ø >/= 0,6mm,
6 Windungen/lfm. auf Rohr fixieren.
Die verbleibende Öffnung im Durchbruch mit dem Conlit
Penetration Board gemäß abZ verschließen.
Leitungen: Elektroleitungen, brennbare und
nichtbrennbare Elektroleerrohren;
Einzelleitung oder Bündel (Ø </= 100 mm),
Rohrleitungen aus Stahl, Edelstahl, Guß und Kupfer,
Rohre aus thermoplastischen Kunststoffen von
Rohrleitungsanlagen für Trinkwasser-, Kälte- und
Heizleitungen
gem. abZ Z-19.15-1812 Einbau in:Massivwände >/= 100 mm
leichte Trennwände >/= 100 mm
Massivdecken >/= 150 mm Parallele
Installationen: Nachweis von geprüftem 0-Abstand zu
Conlit Rohrabschottungen, Conlit Kabelabschottungen und
Absperrvorrichtungen gegen Feuer und Rauch in
Lüftungsleitungen entsprechend DIN 18017-3. Die
ordnungsgemäße Ausführung ist vom Ersteller der
Abschottung nach Abschluss der Arbeiten durch eine
Übereinstimmungserklärung zu bescheinigen.Das
Kennzeichnungsschild ist ausgefüllt und unterschrieben
neben der Abschottung dauerhaft zu befestigen.
Kabelabschottung: Fabrikat: ROCKWOOLProdukt: CONLIT
Bandage
Notwendige weiterführende Dämmung: Brennbare
Rohrleitungen: Fabrikat: ROCKWOOLProdukt: CONLIT 150
UBaustoffklasse: A2 nach DIN 4102-1Schmelzpunkt:> 1000
°C nach DIN 4102-17Rohdichte:>/= 150
kg/m³Oberfläche: gitternetzverstärkte, farblich
markierte AluminiumfolieEinbaulänge: je 0,5 m beidseitig
der SchottoberflächeDämmstärke: gem. abZ Z-19.15-1812
Nichtbrennbare Rohrleitungen: Fabrikat:
ROCKWOOLProdukt: Rockwool 800Baustoffklasse:A2L - s1,
d0 nach DIN 13501-1Schmelzpunkt:> 1000 °C nach DIN 4102
-17Wärmeleitfähigkeit:0,035 W/(m·?K) nach
EnEVOberfläche: gitternetzverstärkte
AluminiumfolieEinbaulänge: je 1 m beidseitig der
SchottoberflächeDämmstärke: gem. abZ Z-19.15-1812
Zusätzl. Anforderungen für Rohrleitungen: o Dämmstärke
100% gem. EnEV o Dämmstärke 50% gem. EnEV o
Dämmstärke
DIN 1988-200 o keine
Bauteilstärke [mm]:_________Öffnungsmaßmaß [mm]:
_________  Anzahl Elektroleitungen/Elektroleerrohre/
-Bündel:
_________Außendurchmesser Leitung/Bündel [mm]:
_________  Anzahl der nichtbrennbaren Rohrleitungen
_________Rohraußendurchmesser
[mm]:_________Dämmstärke
[mm]:_________  Anzahl der brennbaren Rohrleitungen
_________Rohraußendurchmesser
[mm]:_________Dämmstärke
[mm]:_________
Brandschutzabsschottung an Kabelanlagen, mit
allgemeiner
bauaufsichtlicher Zulassung,
Feierwiderstandsklasse DIN 4102-9 S 90
In Absprache Gewerk HLS
Menge: 1,000 St

**10.01.0060 wie vor nur mit Brandschutzmörtel**
*** Bedarfsposition ohne GB
Brandschutzmörtel
für CONEL FLAM
zur Herstellung von Verschlüssen von
Rohrabschottung R90 nach DIN 4102-11 und
Kabelabschottung S90 nach DIN 4102-9 in
Massivwänden und -decken mit
Brandschutzanforderungen nach MBO bzw.
MLAR/LAR/RbALei
insbesondere zum rauchgasdichten und
feuerfesten einmörteln von
Brandschutzklappen K90,
Lüftungsleitungen L90 und
Brandschutztüren T30 - T90
schnelle Trocknungszeit
Anwendungsbereich:
Rohrabschottungen nach ABP/ABZ bzw.
MLAR/LAR/RbALei
Kabelabschotttungen nach ABZ bzw.
MLAR/LAR//RbALei
Kabeln, Kabelbündeln, Kabelpritschen
Brennbaren Rohren mit oder ohne Dämmung
Nichtbrennbaren Rohren mit oder ohne
Dämmung
Brandschutzklappen und Lüftungsleitungen
nach ABZ
Brandschutztüren nach ABZ
Eimerinhalt: 15 kg mischfertiges
Mörtelpulver
Frischrohdichte: ca. 1.970 kg/m3
Trockenrohdichte: ca. 1.740 kg/m3
Biegezugfestigkeit: 6,9 N/mm2
(Mittelwert)
Druckfestigkeit: 31,9 N/mm2 (Mittelwert)
Haftscherfestigkeit: 0,84 N/mm2
(Mittelwert)
Prüfberichtsnummer: 093058.1-Th
Verarbeitungstemperatur: mind. +5øC
Verarbeitunszeit: 45 min. bei +20øC
Fabrikat: CONEL
Modell: FLAM
Artikel-Nr.: CFMOERTEL
liefer und fachgerecht montieren
Menge: 1,000 St

**10.01.0070 S90 Kabelabschottung**
*** Bedarfsposition ohne GB
Brandschutz-Kabelabschottung um
Elektroleitungen/Elektroleerrohre;Einbau in leichten
Trennwänden Anforderung: S90 nach DIN 4102-9 gem. abZ Z-
19.15-1877 Einbau/Ringspaltverschluss:
Conlit Bandage gem. abZ um die
Elektroleitungen/Leerrohre/-Bündel montieren.
Bei Einbau in Kernbohrungen von leichten Trennwänden
ist der Ringspalt vollständig dicht mit nichtbrennbarer
Mineralwolle der Baustoffklasse DIN 4102·A" mit einem
Schmelzpunkt > 1000° C nach DIN 4102-17 auszustopfen
und bei Fugenbreiten von max. 30 mm beidseitig in
Beplankungstiefe mit "Conlit Kit" zu verschließen (s.
Anlagen 2 der abZ).
Sofern die Breite des Luftspalts zwischen der innen
liegenden Dämmung der Wand und der Beplankung > 10 mm,
die Dicke der Dämmung < 40 mm, die Rohdichte der
Dämmung < 100 kg/m und/oder der Schmelzpunkt der
Dämmung< 1000° nach DIN 4102-1712 betragen, sind
zusätzliche Maßnahmen gemäß Abschnitt 4.2.2 der abZ
anzuordnen.
Leitungen: Elektroleitungen, brennbare und
nichtbrennbare Elektroleerrohren als Einzelleitung oder
Bündel (Ø </= 100 mm), gem. abZ Z-19.15-1877 Einbau
in:leichte Trennwände >/= 100 mm Parallele
Installationen: Nachweis von geprüftem 0-Abstand zu
Conlit Rohrabschottungen, Conlit Kabelabschottungen.
Die ordnungsgemäße Ausführung ist vom Ersteller der
Abschottung nach Abschluss der Arbeiten durch eine
Übereinstimmungserklärung zu bescheinigen.Das
Kennzeichnungsschild ist ausgefüllt und unterschrieben
neben der Abschottung dauerhaft zu befestigen.
Bauteildurchführung: Fabrikat: ROCKWOOLProdukt: CONLIT
Bandage
Bauteilstärke [mm]:_________Kernbohrungsmaß [mm]:
_________  Außendurchmesser Leitung/Bündel [mm]:
_________
Menge: 1,000 m

**10.01.0080 Brandschutzkitt Conlit Kit**
*** Bedarfsposition ohne GB
Brandschutzkitt Conlit Kit
zum Verschließen der Spalte bei R90
Rohrabschottung zwischen Conlit 150 U
und Bauteilöffnung bis max. 30 mm sowie
zum Verschließen der Spalte bei S90 Kabe
l- und Kombiabschottungen von Conlit Pen
etration Systemen und Conlit Bandage umw
ickelten Kabelbündel und der Öffnung im
Conlit Penetration Board oder dem Bautei
Lösungsmittelfreier einkomponentiger Bra
ndschutzkitt, der unter Hitzeeinwir-kung
(z.B. im Brandfall) stark auf-schäumt.
Auftretende Fugen in Baukon-struktionen
Conlit Kit ist vom Deutschen Institut fü
r Bautechnik DIBt durch die Allgemeine b
auaufsichtliche Zulassung Z-19.11-1104 z
ugelassen und erfüllt die Baustoff-klass
e B2 nach DIN 4102-1. Bestandteil des A
llgemeinen bauaufsichtlichen Prüfzeugnis
ses P-3725/ 4130-MPA BS bzw. P-3726/4140
-MPA BS in der Feuerwiderstandsklasse R9
Gute Klebewirkung gegen Mauerwerk, Con-l
Materialien.
Hersteller: ROCKWOOL
Typ: Conlit Kit
Artikel-Nr.: 109018
Liefern und montieren
Menge: 1,000 kg

**10.01.0090 Brandschutzschaum Kombi bis 0,05 m²**
*** Bedarfsposition ohne GB
Brandschutzschaum Kombi
für elektrische Leitungen, brennbare und nicht
brennbare Rohre
Allgemeines:
Das angebotene System muss, auf der Basis erhaltenen
Prüfergebnisse und dem direkten Anwendungsbereich aus
prEN 1366-3.2:N185:2007-07 die Kombi-/ Kabelabschottung
gemäß EN 13501-2:2010 klassifiziert sein, für die
Anwendung in Massiv-Wänden bzw. Decken und in leichten
Trennwänden.
Die geltenden Regeln der Elektrotechnik sind zu
beachten
Leistung:
Herstellen einer feuerbeständigen Kabelabschottung zur
gemeinsamen bzw. einzelnen Durchführung von Kabeln
und Rohren brennbar und nicht brennbar, durch Wände und
Decken. Feuerwiderstandsklasse EI/E 15-120, liefern
und fachgerecht montieren mit der bauaufsichtlich
zugelassenen Kombiabschottung "Brandschutzschaum Kombi"
bestehend aus einem 2-Komponenten-
Polyurethanschaumsystem aus der Kartusche,
intumeszierend. Die Nachinstallation
von Kabeln und Rohren muss mit geringem Aufwand möglich
sein.
Verwendetes System: System D4 - Brandschutzschaum Kombi
oder gleichwertig.
Zulassungsinhaber:
Adolf Würth GmbH & Co. KG
74650 Künzelsau
Hotline 0800/1813900
Internet www.wuerth.de/brandschutz
Zulassungs-Nr.: ETA-11/0528 Z-200.2-5
Feuerwiderstandsklasse: __ EI 30 __ EI 60 __ EI 90 __
EI 120
Mindest-Dicke der Decken: 15 cm
Mindest-Dicke der Wände: 10 cm
vorhandene Wandstärke:
Schottgröße: bis __0,05____m²
Menge: 1,000 Stk

**10.01.0100 Kennzeichnungsschilder**
*** Bedarfsposition ohne GB
Kennzeichnungsschilder
S90 Kabelabschottung
Art.-NR........
Liefern und dauerhaft montieren
Menge: 1,000 St

**10.01.0110 Brandschutzkanal I30/ I60/ I90/ I120 nach DIN 4102, Teil 11**
*** Bedarfsposition ohne GB
Brandschutzkanal I30/ I60/ I90/ I120 nach DIN 4102,
Teil 11
I-Kanal zur Kapselung von Brandlasten.
Allgemeines:
Das angebotene System muss eine allgemein
bauaufsichtliche Zulassung haben.
Der Brandschutzkanal muss aus Stahl- oder rostfreien
Stahlblech bestehen.
Die Mindestdicke, Massiv- oder leichte Trennwand kann
=? 100 mm sein.
Der Brandschutzkanal muss staubfrei, stoß- und
schlagfest sein.
Es dürfen Elektrokabel und -Leitungen, sowohl brennbare
als auch nicht brennbare Rohre mit Synthese-Kautschuk-
Isolierung durchgeführt werden.
Leistung:
Der Brandschutz kann an den Stellen in Gebäuden
eingesetzt werden, an denen der Schutz der Umgebung
(z.B. Flucht- und Rettungswege, Flure, Deckenhohlräume,
Doppelböden) vor den Auswirkungen eines Kabelbrandes
gefordert ist. Das allgemeine bauaufsichtliche
Prüfzeugnis des Systems ist vorzulegen.
Verwendetes System: System E4 - Würth Brandschutzkanal
Zulassungsinhaber:
Adolf Würth GmbH & Co. KG
74650 Künzelsau
Hotline 0800/1813900
Internet: www.wuerth.de/brandschutz
(http://www.ausschreiben.de/online/usr/view.php?mode=li
nk&tb=wuerth_brandschutz&url=http://www.wuerth.de/brand
schutz)
Zulassung: Z-19.30-2214
Feuerwiderstandsklasse: I30/ I60/ I90/ I120
Kanalausführung: 4-seitig, 3-seitig, 2-seitig, 1-
seitig, rund
Abmessung B x H in mm: , 260x100,
liefern und fachgerecht montieren
Menge: 1,000 m

#### Titel 10.02 Kernbohrungen / Schlitze

*Hinweis*
Vor Ausführung der Leistung sind Anzahl, Größe und Lage
der Kernbohrungen durch den Statiker freizugeben. Die
Einholung der Freigabe obliegt dem AN.
Die Freigabe durch den Statiker ist der örtlichen
Bauleitung vor Ausführung der Leistung vorzuweisen.

*Hinweis*
Bohrung im Baukörper mit geeignetem Bohrgerät (in
Beton mit
Diamantspitze) herstellen, einschließlich
Schuttbeseitigung
Bohrungen im Baukörper bis d 3 cm sind in die
Nebenkosten
einzurechnen.

**10.02.0010 Kernbohrung Mauerwerk als Wanddurchbruch bis 2,5 m, ø 10 x15 cm**
*** Bedarfsposition ohne GB
Kernbohrung in Mauerwerk herstellen und
anfallenden Schutt entfernen, einschl. Abtransport
von der Baustelle und fachgerechtes Entsorgen
Durchmesser:  10 cm
Wandstärke:  bis 15 cm.
Menge: 1,000 St

**10.02.0020 Kernbohrung Mauerwerk als Wanddurchbruch bis 2,5 m ,ø 15x15 cm**
*** Bedarfsposition ohne GB
Leistung wie zuletzt in vollem Wortlaut, jedoch
Durchmesser:  15 cm
Wandstärke:  bis 15 cm.
Menge: 1,000 St

**10.02.0030 Kernbohrung Mauerwerk als Wanddurchbruch bis 2,5 m, ø 10x24 cm**
Leistung wie zuletzt in vollem Wortlaut, jedoch
Durchmesser:  10 cm
Wandstärke:  bis 24 cm.
Menge: 1,000 St

**10.02.0040 Kernbohrung Mauerwerk als Wanddurchbruch bis 2,5 m. ø 15x 600cm**
*** Bedarfsposition ohne GB
Leistung wie zuletzt in vollem Wortlaut, jedoch
Durchmesser:  15 cm
Wandstärke:  bis 24 cm.
Menge: 1,000 St

**10.02.0050 Deckendurchbruch als Kernbohrung, bis ø 10x 20 cm**
*** Bedarfsposition ohne GB
Deckendurchbruch nachträglich im statisch nicht
tragenden
Bereich
herstellen und Bauschutt entsorgen.
Deckenmaterial: Stahlbeton
Deckendicke: bis 20 cm
Menge: 1,000 St

**10.02.0060 Deckendurchbruch als Kernbohrung, bis ø 15x 20 cm**
*** Bedarfsposition ohne GB
Deckendurchbruch nachträglich im statisch nicht
tragenden
Bereich
herstellen und Bauschutt entsorgen.
Deckenmaterial: Kappendecke Mauerwerk
Deckendicke: bis 20 cm
Menge: 1,000 St

**10.02.0070 Deckendurchbruch als Kernbohrung, bis ø 15x 30 cm**
*** Bedarfsposition ohne GB
Deckendurchbruch nachträglich im statisch nicht
tragenden
Bereich
herstellen und Bauschutt entsorgen.
Deckenmaterial: Kappendecke Mauerwerk
Deckendicke: bis 30 cm
Menge: 1,000 St

**10.02.0080 Bohrungen Mauerwerk, Durchm. 68-80 mm**
Bohrungen in Mauerwerk, für Unterputzdosen
Bohrloch bis 3,50 m ü.FFB,
Durchmesser 68-80 mm, herstellen.
Der angefallende Schutt ist zu beseitigen.
Menge: 30,000 St

*Hinweis*
Wandschlitz im Baukörper mit Schlitzfräse herstellen
einschließlich Schuttbeseitigung, Maße Tiefe x Breite
in cm

**10.02.0090 Schlitz in Mauerwerk, 25 x 30mm**
Schlitz in Mauerwerk herstellen
25 x 30 mm inkl. Ausstemmarbeiten und
beseitigen des Schutt.
Menge: 40,000 m

**10.02.0100 Schlitz in Mauerwerk, 40 x 30mm**
Schlitz in Mauerwerk herstellen
40 x 30 mm inkl. Ausstemmarbeiten, und
beseitigen des Schutt.
Menge: 35,000 m

#### Titel 10.03 Wartung

**10.03.0010 Wartungsvertrag für zwei Jahre**
*** Bedarfsposition ohne GB
Wartung der im Leistungsverzeichnis aufgeführten
technischen Anlagen gemäß VDMA-Einheitsblätter 24186,
einschl. aller erforderlichen Nebenleistungen
(Fahrkosten, Werkzeuge, etc.), für das erste und zweite
Jahr
Menge: 1,000 Psch

**10.03.0020 Wartungsvertrag für vier Jahre**
*** Bedarfsposition ohne GB
Wartung der im Leistungsverzeichnis aufgeführten
technischen Anlagen gemäß VDMA-Einheitsblätter 24186,
einschl. aller erforderlichen Nebenleistungen
(Fahrkosten, Werkzeuge, etc.), für die das erste bis
vierte Jahr.
Menge: 1,000 Psch

#### Titel 10.04 Sonstiges

**10.04.0010 Gebäudeeinführungssysteme für Mehrfachdurchführung**
*** Bedarfsposition ohne GB
Gebäudeeinführungssysteme für Mehrfachdurchführung
Dichtelement für die Hauseinführung der
Versorgungleitung
des EVUs, sowie die Einführung der Medienleitungen
bis DN 150 mm
Liefern und montieren
Menge: 1,000 St

**10.04.0020 Inbetriebsetzung der Anlage**
Inbetriebsetzung der Anlage
Inbetriebsetzung nach §13 AVBEltV und Ausfertigen eines
Messprotokolls
Späteste Abgabe des Protokolls 15 Werktage vor der
Abnahme
Menge: 1,000 St

**10.04.0030 Zähleranträge inkl. Montage**
Zähleranträge inkl. Montage
Beantragung der Zähler einschließlich Lieferung,
Montage und Klemmleistung der Stromzähleinrichtung.
Erstellung einer Dokumentation
Menge: 5,000 St

#### Titel 10.05 Dokumentation

*Hinweis*
Vorbemerkung Dokumentation
Die Dokumentation ist gemäß der nachstehenden
Beschreibung
als integrierte Dokumentation zu erstellen. Es sind
daher alle im
Auftragsumfang des Auftragnehmers enthaltenen Gewerke
zu
einer geschlossenen, in sich stimmig und in Aufbau und
Gestaltung einheitlichen Dokumentation
zusammenzuführen.
Die
Dokumentation ist mindestens 2 Wochen vor dem
Abnahmegesuch beim Auftraggeber vorzulegen. Eine nicht
vorliegende oder unvollständige Dokumentation gilt als
Abnahmeverweigerungsgrund.

**10.05.0010 Dokumentation**
Dokumentation
Vollständige Wartungs- und Bestandsunterlagen nach
VOB/C
über die gesamten Leistungen in 3-facher Ausfertigung,
in
Ordnern DIN A4 als Handbuch geordnet. Neben der
Papierform
sind alle genannten, durch den Auftragnehmer erstellten
Unterlagen, als Dateien in einem Austauschformat
(digital) dem
Auftraggeber zur Verfügung zu stellen. Die
Dokumentation ist
durch die Bauleitung freizugeben.
Alle Zeichnungen, auch schematische Darstellungen in
DIN A3
oder A4 Format sind durchzunummerieren. Die
Bestandsunterlagen sind mit Registertrennblättern zu
gliedern.
Die Dokumentation ist wie folgt zu gliedern:
a) Titelblatt mit Angabe des Gewerkes, des Objektes,
der
Anschrift des Herstellers mit Servicestellen und
gegebenfalls
Notdienst.
b) Inhaltsverzeichnis
c) Anlagenbeschreibung Die Anlage ist im Aufbau und in
der
Wirkungsweise unter Bezugnahme auf die Funktion
eindeutig
zu
beschreiben. Sicherheits- und Schutzeinrichtungen
müssen
ebenfalls ausführlich beschrieben sein. Allgemein
gültige
Standardtexte, die auch Anlagenteile beschreiben, die
hier nicht
eingebaut sind, sind nicht zulässig.
d) Schemazeichnungen Schalt- und Regelkreise mit
Überwachungseinrichtungen sowie alle
Sicherheitseinrichtungen
sind je Anlage schematisch mit identischer Bezeichnung
der
Schalt- und Regelgeräte vor Ort darzustellen.
e) Bedienungsanleitung: Die Bedienungsanleitung muss
für die
jeweilige Anlage zugeschnitten sein. Sie sollte bis
auf eventuelle
Verweise auf Zeichnungen in sich abgeschlossen sein
und den
Hauswart oder Nutzer in die Lage versetzen, die
komplette
Anlage einstellen und bedienen zu können. Allgemein
mögliche
und zu erwartende Betriebsstörungen sind tabellarisch
aufzulisten mit möglicher Ursache, Fehlersuche und
Möglichkeiten der Störbehebung.
f) Wartungsvorschriften: Art und Intervall der
durchzuführenden
Wartungsarbeiten nach Anlagen und Geräten gegliedert.
g) Elektrische Anbindungen Elektrische Anbindungen und
Verteilungen, Stromlauf-, Klemmen-, Aufbau- und
Schaltpläne
sämtlicher elektrischen Einrichtungen und Verteilungen
mit
Leistungsangaben (alle Pläne nach DIN 40 719). Ein
Satz Pläne
ist im Schaltschrank aufzubewahren.
h) Geräteblätter: Für alle eingebauten Geräte sind
Geräteblätter
mit Angabe der technischen Daten und Hinweise zur
Wartung
und Instandhaltung zu liefern. Katalogblätter der
Lieferfirmen
sind zulässig, wenn die Angaben sich nur auf das
installierte
Bauteil beziehen.
i) Ersatzteillisten: Es ist eine tabellarische Liste
zu erstellen, aus
welcher alle erforderlichen Ersatzteile, unterteilt
nach
Einzelgerät
oder Maschine ersichtlich sind. Die Einzelgeräte sind
weiter
tabellarisch aufzuführen:
Fabrikat mit Anschrift, Typ, Bezeichnung, Ort des
Einbaus,
Größe und Bestellnummer, Werkstoff, Gewicht,
Hauptabmessungen, ggfs. erforderliche Anzahl für
Lagerhaltung.
j) Prüfzeugnisse, Bescheinigungen und Abnahmeprotokolle
Unter diesem Register werden alle Baumusterzulassungen
und
alle Werkabnahmezeugnisse angeordnet. Ferner
Abnahmeprotokolle behördlicher Stellen bzw. des
Gewerbeaufsichtsamtes oder ähnlicher Institutionen
soweit
diese vorgeschrieben sind und/ oder Bestandteil des
Leistungsverzeichnis waren. Bescheinigungen über die
Ausführung der elektrischen Arbeiten nach den
geltenden VDE-
Vorschriften gegebenfalls notwendige Bescheinigungen
über
die
ordnungsgemäße Ausführung von Brandschotts, Hinweise
auf
eventuelle behördliche Überwachungspflichten.
k) Revisionszeichnungen: Hierzu gehören alle
Montagezeichnungen und Details gemäß Aufmaß im Maßstab
1
: 50 bzw. 1 : 20 als Bestandsdokumentation. Alle
während der
Bauzeit durchgeführten Änderungen sind zu
berücksichtigen.
Alle Zeichnungen sind als farbig angelegte Weißpausen
zu
erstellen und zu liefern. Handschriftliche oder
maschinelle
Eintragungen oder Zeichnungsergänzungen auf den
Weißpausen sind nicht statthaft. Alle Zeichnungen sind
deutlich
auf dem Schriftkopf als Revisionszeichnungen zu
kennzeichnen.
l) Elektronische Version: Sämtliche vorgenannten
Dokumente
sind, sofern diese mit dem Rechner erstellt wurden,
auf CDs zu
brennen. In jedem Exemplar der Dokumentation ist
jeweils ein
Satz der CDs beizuheften. Darauf müssen alle
Papierunterlagen
enthalten sein. Die CD ist klar und übersichtlich zu
gliedern, so
dass die Dokumente leicht zu finden sind. Als Formate
sind
sowohl weiterverarbeitbare Formate zu wählen, als auch
jeweils
pdf.
Menge: 1,000 Psch

**10.05.0020 Prüfung 1000V**
Prüfung der Anlage mit Bemessungsspannung bis 1000 V,
mit
Besichtigen, Erproben und Messen, für einen
Dreiphasenwechselstromkreis mit einem weiteren
Schutzgerät,
einschl. Messprotokoll
Menge: 1,000 St

#### Titel 10.06 Stundenlohnarbeiten

*Hinweis*
Stundenlohnarbeiten sind nur nach vorheriger
Genehmigung und Zustimmung durch den Bauherrn zulässig
und müssen durch täglich zu bescheinigende
Tagelohnzettel
nachgewiesen werden.
Die angegebenen Stundenverrechnungssätze sind unter
Beachtung der preisrechtlichen Vorschriften ermittelt
worden
und gelten unabhängig von der Anzahl der abzurechnenden
Stunden.
Evt. anfallende Reisesekosten sind in die
Stundenverrechnungssätze mit einzurechnen.
Unvorhergesehener Materialverbrauch zum Nachweis.
Die für Stundenlohnarbeiten zur Verfügung zu stellenden
Werkzeuge werden nicht besonders vergütet.Ihre
Vorhaltung
und ihr Einsatz und Verbrauch ist in den
Stundenlohnsätzen
enthalten.
Der Einsatz eines Obermonteurs ist nur nach vorheriger
Genehmigung erlaubt. Es wird jeweils nur der Einsatz
eines
Monteurs mit entsprechenden Helfern zugelassen,
sofern nichts anderes vereinbart ist.
Stundenlohnarbeiten werden streng nach
den Bestimmungen der VOB / B § 15 behandelt. Sie werden
nicht vergütet wenn eine der Bestimmungen nach § 15
durch die Bieter nicht eingehalten wird.
Auf Verlangender Bauleitung kann an Stelle von
Stundenlohnarbeiten die Abgabe eines Nachtragsangebotes
verlangt werden.

**10.06.0010 Obermonteurstunden**
*** Bedarfsposition ohne GB
Stunden eines Obermonteurs, einschl. aller Zuschläge.
Menge: 1,000 h

**10.06.0020 Monteurstunden**
*** Bedarfsposition ohne GB
Stunden eines Monteurs, einschl. aller Zuschläge.
Menge: 1,000 h

**10.06.0030 Helferstunden**
*** Bedarfsposition ohne GB
Stunden eines Helfers, einschl. aller Zuschläge.
Menge: 1,000 h

**10.06.0040 Azubi-Stunden**
*** Bedarfsposition ohne GB
Stunden eines Auszubildenden, einschl. aller Zuschläge.
Menge: 1,000 h

USt %: 19,00
